# Erneuerung der Gefahrenmeldeanlagen
Angebotsaufforderung (GAEB DA XML 3.2, DA83)
Währung: EUR
Auftraggeber: TLBV
Erstellt mit: AVAPLAN, 03.03.2026

## Zusätzlicher Text
L E I S T U N G S V E R Z E I C H N I S

Maßnahme:
Werratal-Kaserne Bad Salzungen
Erneuerung der Gefahrenmeldeanlagen

Angebot für
Elektro-, Sicherheits- und Informationstechnische Anlagen
nach DIN 18382

Bieter

Firmenstempel

_______________________________________________________

Auftraggeber: BwDLZ Erfurt
Thälmannstr. 60
99085 Erfurt

## Erneuerung der Gefahrenmeldeanlagen
Datum: 10.12.2000
EP-Anteile: Material; Lohn

*Hinweis: 0.1 Allgemeine technische Vorbemerkungen*

*Hinweis: Ausgeschriebene Leistungen*
Ausgeschriebene Leistungen beinhalten die kompl.
Leistung und die betriebsfertige Montage der Anlage,
einschl. allem Zubehör, Befestigungs- und
Montagematerial. Dazu gehören auch Anschlüsse der Kabel
und Leitungen an die Schaltanlagen, Verteilungen,
Aggregate, Schalter, Abzweigdosen und sonstige Geräte
(d.h. einführen, absetzen und anschließen) und die
Inbetriebnahme der Anlage.

*Hinweis: Der Unternehmer hat sämtliche von der Bauführung*
Der Unternehmer hat sämtliche von der Bauführung oder
in den Zeichnungen angegebenen Maße vor der
Vorbereitung zur Inangriffnahme seiner Arbeiten
besonders an Ort und Stelle zu prüfen und sich über
etwaige Abweichungen und dergleichen mit der Bauführung
zu verständigen. Durch Verschuldung des Unternehmers
entstandene Mehrmassen werden nicht vergütet.

*Hinweis: Es ist ein baubegleitendes prüfbares Aufmaß*
Es ist ein baubegleitendes prüfbares Aufmaß zu
erstellen. Das Aufmaß ist für:
- Kabel und Leitungen stromkreisweise
- Schwachstromleitungen mit Angabe von Start- und Zielort
- alle anderen Leistungen raumweise zu erstellen.
Aufmaße sind generell vor Sichtentzug von Leistungen
(z.B. durch das Schließen von Unterdecken oder Hohlwänden) rechtzeitig
der Bauleitung zur Prüfung und Bestätigung zu übergeben.
Nicht mehr prüfbare Leistungen können nicht anerkannt werden.
Die verlegten Kabel, Muffen, Reparaturmanschetten u.ä.
sind digital zu speichern und bei der Aufmaßkontrolle
zu übergeben.

*Hinweis: Die Massen im LV sind überschlägig ermittelt*
Die Massen im LV sind überschlägig ermittelt und bilden
keine Grundlage für die Bestellung.
Für die Bestellung der Materialien sind heranzuziehen:
- Leistungsverzeichnis
- Ausführungspläne
- Werkplanung des Auftragnehmers
- Baubesprechungen
Abrechnung erfolgt nach gemeinsamem Aufmaß zu den
Einheitspreisen des Angebotes nach Leistungsstand.

*Hinweis: Alle eingesetzten Preise*
Alle eingesetzten Preise verstehen sich für die jeweils
fix und fertige Arbeit einschl. Nebenleistungen,
Lieferung aller Materialien, vorhalten aller Geräte und
Gerüste etc.

*Hinweis: Die Bauleitung ist berechtigt*
Die Bauleitung ist berechtigt, nicht genehmigte und
nicht den Vorschriften entsprechende Materialien und
Installationen auf Kosten des Bieters entfernen und
erneuern zu lassen.

*Hinweis: Bei Bohr- und Fräsarbeiten sind Absaugungen*
Bei Bohr- und Fräsarbeiten sind Absaugungen zu verwenden.
Der Arbeitsbereich ist grundsätzlich sauber zu verlassen.

*Hinweis: Vor Beginn der Arbeiten*
Vor Beginn der Arbeiten ist mit dem dem AG, dem BwDLZ,
dem Nutzer und der Bauleitung ein arbeitstäglicher
Bauablaufplan zu erarbeiten.

*Hinweis: 0.2 Baubeschreibung*

*Hinweis: In der Werratal-Kaserne Bad Salzungen*
In der Werratal-Kaserne Bad Salzungen,
Hersfelder Straße 3, 36433 Bad Salzungen ist die
Absicherungstechnik zu erneuern.

*Hinweis: 400 Bauwerk-Technische Anlagen*

### Abschnitt 1 456 Gefahrenmelde- und Alarmanlagen, Einbruchmeldeanl. Geb. 025

#### Titel 1.1 4561 Einbruchmeldehauptzentrale, Hardware

**1.1.10 UGM 2040 Basissystem Schrank Typ 3**
19" Basissystem Schrank (19") zur Aufnahme von weiteren Systemeinheiten.
Vorgerüstet mit zusätzlichen Schutzmaßnahmen gegen unberechtigten
Zugriff und Sabotage.
Mit Komponenten zur Befestigung und Führung von Kabeln und Leitungen
sowie einer überspannungsgesicherten Energieversorgungseinheit.
Es müssen folgende Leistungsmerkmale erfüllt sein:
- beidseitig zugänglich
- einschließlich Ladegerät mit optimiertem Ladevorgang zur verlängerten
  Lebensdauer der Batterien
- Batterieladevorgang temperaturgesteuert gemäß EN 54-4
- mit Energieversorgung bestehend aus Netzteil zum Anschluss an 230 V
  sowie  wiederaufladbaren Batterien mit einer Betriebsüberbrückung
  von 30 Std. und Störungsüberwachung aller Funktionseinheiten.
- Material: Stahlblech lackiert (RAL 7035)
Technische Daten:
Mechanik
Abmessungen (HxBxT in cm): 213x80x80
Gewicht: ca. 160 kg
bei Vollausbau ca. 400 kg
Umgebungsbedingungen Betriebstemperatur -10 °C bis +55 °C
Apparaturen inklusive systembedingtem Zubehör
liefern und betriebsfertig montieren,
Dienstleistungen erbringen.

Hersteller:
'Bosch'
Typ:
'UGM 2040-Basissystem (nicht redundant)'
Menge: 1,000 St

**1.1.20 Zentralrechner**
Zentralrechner für systemübergreifende Steuerungs- und
Automatisierungsaufgaben.
Zur Verwaltung von Teilzentralen mit  bis zu 200.000 Datenpunkten in
Echtzeit über serielle Datenwege und gleichzeitig Ethernet.
Es müssen folgende Leistungsmerkmale erfüllt sein:
- Systemübergreifende Steuerungs- und -Automatisierungsaufgaben
- neben seriellen Schnittstellen und IP-Verbindungswegen sind analoge
  Ein- und Ausgänge sowie CAN-Bus-Schnittstellen vorzusehen,
  Betrieb aller Schnittstellen in Echtzeit gleichzeitig
- Kühlung passiv (lüfterlos), keine rotierenden Teile
- Kaskadierbarkeit aller einzelnen Komponenten
- Anschließbarkeit mehrerer Einheiten an o.g. Zentralrechner zum Herstellen
  einer normativ geforderten Redundanz, "Hot-Standby" für den Austausch
  im Fehlerfalle zwingend erforderlich
- Betrieb der Redundanzsysteme an zwei getrennten Standorten möglich
- offene Schnittstelle zur Anbindung von Kopf- und Subsystemen
  (Open-Interface), REST-basierend
- einheitliche Bedienung unterschiedlicher Gefahrenmeldeanlagen
- Datensammler für dezentral aufgestellte Sicherheitssysteme
- Gehäuse: Stahlblech, mattschwarz lackiert
Technische Daten:
Mechanik
- kompakte, platzsparende 19"-Kassette mit einer Höheneinheit
Umgebungsbedingungen
- zulässige Umgebungstemperatur bei Betrieb: -10°C bis +55°C, Klimabeständigkeit nach IEC 60 068-2-2, Umweltklasse 2
- EMV-Verträglichkeit, Störaussendung nach EN 61000-6-3, Class B, Störbeeinflussung nach EN 61000-6-1, Class A,
- Störbeeinflussung nach EN 50130-4
Apparaturen inklusive systembedingtem Zubehör
liefern und betriebsfertig montieren,
Dienstleistungen erbringen.

Hersteller:
'Bosch'
Typ:
'UGM2040-Server MCS'
Menge: 1,000 St

**1.1.30 Kommunikations- und Schnittstelleneinheit**
zur Verwaltung von Teilzentralen mit  bis zu 60.000 Datenpunkten in Echtzeit
über serielle Datenwege und gleichzeitig Ethernet.
Es müssen folgende Leistungsmerkmale erfüllt sein:
- neben seriellen Schnittstellen und IP-Verbindungswegen sind analoge
  Ein- und Ausgänge sowie CAN-Bus-Schnittstellen vorzusehen,
  Betrieb aller Schnittstellen in Echtzeit gleichzeitig
- Betriebsmodus der seriellen Schnittstellen per Software umschaltbar
  von V24 auf 20mA
- kompakte, platzsparende 19"-Kassette mit einer Höheneinheit
- Kühlung passiv (lüfterlos), keine rotierenden Teile
- Anschließbarkeit mehrerer Einheiten an o.g. Zentralrechner zum Herstellen
  einer normativ geforderten Redundanz,
  "Hot-Standby" für den Austausch im Fehlerfalle zwingend erforderlich
    - Betrieb der Redundanzsysteme an zwei getrennten Standorten möglich
    - offene Schnittstelle zur Anbindung von Kopf- und Subsystemen
  (Open-Interface), REST-basierend
- Gehäuse: Stahlblech, mattschwarz lackiert
  Technische Daten:
Umgebungsbedingungen
    - zulässige Umgebungstemperatur bei Betrieb: -10°C bis +55°C,
- Klimabeständigkeit nach IEC 60 068-2-2, Umweltklasse 2
- EMV-Verträglichkeit, Störaussendung nach EN 61000-6-3, Class B,
Störbeeinflussung nach EN 61000-6-1, Class A,
Störbeeinflussung nach EN 50130-4
Apparaturen inklusive systembedingtem  Zubehör
liefern und betriebsfertig montieren,
Dienstleistungen erbringen.

Hersteller:
'Bosch'
Typ:
'UGM2040-Einheit MCX plus'
Menge: 3,000 St

**1.1.40 Bedieneinheit als Touchmonitor in Farbe, Auftisch**
Die Bedieneinheit als Tischversion muss mit übersichtlicher Darstellung von
Meldern und Meldegruppen durch situationsbezogene intuitive
Bedienerführung in Klartext ausgestattet sein.
  Es müssen folgende Leistungsmerkmale erfüllt sein:
    - Volltextsuche über alle Datenpunkte sowie Filterfunktionen, frei definierbar
  und als Favorit speicherbar
    - Aufstellung durch Standfuß oder alternativ Wandmontage mittels
  VESA-Halterung und Abhebekontakt
    - Kühlung passiv (lüfterlos)
    - redundante Stromversorgung möglich
    - Möglichkeit zur Vergabe von unterschiedlichen Benutzerrechten
    - Anschluss über Ethernet (IP-Kommunikation),
  ein Parallelbetrieb mehrerer Bedieneinheiten muss möglich sein
- Gehäuse mattschwarz lackiert
  Technische Daten:
Mechanik
  Abmessungen (BxHxT): ca. 425x300x80mm
Umgebungsbedingungen
    - zulässige Umgebungstemperatur bei Betrieb: -10°C bis +55°C,
- Klimabeständigkeit nach IEC 60 068-2-2, Umweltklasse 2,
- Schutzart: IP 30 nach IEC 60529
- EMV-Verträglichkeit, Störaussendung nach EN 61000-6-3, Class B,
- Störbeeinflussung nach EN 61000-6-1, Class A,
    - Störbeeinflussung nach EN 50130-4
  Apparaturen inklusive systembedingtem Zubehör
liefern und betriebsfertig montieren,
Dienstleistungen erbringen.

Hersteller:
'Bosch'
Typ:
'UGM2040-Bedienplatz (Tischversion)'
Menge: 1,000 St

**1.1.50 Wandhalterung für Bedienplatz**
Wandhalterung für Bedienplatz
Die Halterung muss für die Montage  einer Bedieneinheit BE 2040 plus
an einer Wandfläche vorgesehen sein.
  Hierbei muss eine Überwachung der  Montagefläche auf Entfernung
der  Bedieneinheit nach VDS 2252 und  EN 50131-3 möglich sein.
Liefern und betriebsfertig montieren.

Hersteller:
'VESA'
Typ:
'Wandhalterung'
Menge: 1,000 St

**1.1.60 Bedieneinheit als Touchmonitor in Farbe, Einbau**
Die Bedieneinheit muss mit übersichtlicher Darstellung von Meldern und
Meldegruppen durch situationsbezogene intuitive Bedienerführung in Klartext
ausgestattet sein.
  Es müssen folgende Leistungsmerkmale erfüllt sein:
    - Volltextsuche über alle Datenpunkte sowie Filterfunktionen,
  frei definierbar und als Favorit speicherbar
    - Integration in einen 19"-Gestellschrank
    - Kühlung passiv (lüfterlos)
    - redundante Stromversorgung möglich
- Möglichkeit zur Vergabe von unterschiedlichen Benutzerrechten
    - Anschluss über Ethernet (IP-Kommunikation),
  ein Parallelbetrieb mehrerer Bedieneinheiten muss möglich sein
    - Gehäuse mattschwarz lackiert
  Technische Daten:
Mechanik
  Abmessungen (BxHxT): ca. 480 x 310 x 67mm
Umgebungsbedingungen
    - zulässige Umgebungstemperatur bei Betrieb: -10°C bis +55°C,
     - Klimabeständigkeit nach IEC 60068-2-2,Umweltklasse2,
     - Schutzart: IP 30 nach IEC 60529
- EMV-Verträglichkeit, Störaussendung nach  EN 61000-6-3, Class B,
  Störbeeinflussung nach EN 61000-6-1, Class A,
    - Störbeeinflussung nach EN 50130-4
Apparaturen inklusive systembedingtem Zubehör
liefern und betriebsfertig montieren,
Dienstleistungen erbringen.

Hersteller:
'Bosch'
Typ:
'UGM2040-Bedienplatz (Einbauversion)'
Menge: 1,000 St

**1.1.70 Bausatz Medienkonverter Single Mode**
LWL-Ethernet-Schnittstelle für BE 2040 Tischversion, für Singlemode-Faser.
  Zur Anbindung von Ethernet-Verbindungswegen in Verbindung mit dem
ESW 2040-Switch.
  Die Nachrüstung/Montage muss auf  Hutschiene oder innerhalb des
Bedienplatzes BE 2040 möglich sein.
  Die max. zulässige Dämpfung bei  Verwendung einer Singlemodefaser
9/125µ  darf maximal 12dB betragen.
  Technische Daten:
Mechanik
  Abmessungen/mm (BxHxT): 85x48x21
Umgebungsbedingungen
    - zul. Betriebstemperatur: -10°C...+55°C
    - zul. relative Luftfeuchtigkeit: 93%, nicht kondensierend
- EMV-Verträglichkeit, Störaussendung nach EN 61000-6-3, Class B,
- Störbeeinflussung nach EN 61000-6-1, Class A,
  --Störbeeinflussung nach EN 50130-4
  Apparaturen inklusive systembedingtem Zubehör
liefern und betriebsfertig montieren,
Dienstleistungen erbringen.

Hersteller:
'Bosch'
Typ:
'MFS 2040 CU/FO-SM'
Menge: 2,000 St

**1.1.80 12-Port-Switch**
Switch für die Netzwerkverbindung von UGM 2040 Komponenten
als kompakte Kassetteneinheit mit passiver Kühlung.
Es müssen folgende Leistungsmerkmale erfüllt sein:
- 4 x SFP Port, 8 x Kupferport (RJ45)
- Montage auf einer DIN-Hutschiene mit anteilig einer Trägereinheit
- doppelte Energieversorgungsanschlüsse zur Erhöhung der
  Betriebssicherheit
- Möglichkeit eines Redundanzbetriebs mit nicht spürbaren Umschaltzeiten;
  bei Ausfall in Form eines Ringverbundes zwingend erforderlich
- vandalensicher und robust
- Kühlung passiv (lüfterlos)
- ca. 4 Höheneinheiten
- EMV-Verträglichkeit
  Störaussendung nach EN 61000-6-3, Class B (wenn im Schrank verbaut)
  Störbeeinflussung nach EN 61000-6-1,
  Class A (wenn im Schrank verbaut)
  Störbeeinflussung nach EN 50130-4
- zulässige Umgebungstemperatur bei Betrieb: -10°C bis +55°C,
- Klimabeständigkeit nach IEC 60 068-2-2,
- Umweltklasse 2,
- Schutzart: IP30 nach IEC 60529
Apparaturen inklusive systembedingtem Zubehör
liefern und betriebsfertig montieren.
Dienstleistungen erbringen.

Hersteller:
'Bosch'
Typ:
'BRS20 12 Port-Switch'
Menge: 3,000 St

**1.1.90 SFP-Modul für Singlemode Lichtwellenleiter**
SFP-Modul für Singlemode Lichtwellenleiter
- 100 Mbit
- mit erweitertem Betriebstemperaturbereich: -10°C bis +55°C
- Link budget: 13 db
Apparaturen inklusive systembedingtem Zubehör
liefern und betriebsfertig montieren.

Hersteller:
'Bosch'
Typ:
'SFP-Modul Singlemode'
Menge: 12,000 St

**1.1.100 Trägerplatte Hutschiene**
Die Trägereinheit Hutschiene muss zur  Aufnahme von optionalen
Baugruppen (hauptsächlich für Überspannungsschutz)  für den Einbau in
den Systemschrank dienen.
  Es müssen folgende Leistungsmerkmale erfüllt sein:
    - Universelle 19"-Trägereinheit
    - Hutschiene und Kabelkanäle vormontiert
- Inkl. Material zur Befestigung im Systemschrank der UGM 2040
  Technische Daten:
Mechanik
    - Material: Stahlblech, lackiert
- Farbe: mattschwarz
    - Abmessungen (BxHxT): 43,5 x 17,7 x 5,0cm
    - Höheneinheiten: 4
    - Gewicht: 1600g
  Apparaturen inklusive systembedingtem  Zubehör
liefern und betriebsfertig montieren,
Dienstleistungen erbringen.

Hersteller:
'Bosch'
Typ:
'MSP2040-Trägerplatte Hutschiene'
Menge: 1,000 St

**1.1.110 Batterie-Erweiterungsgehäuse - klein**
Die Batterieerweiterung klein muss aus dem 19"-Montagerahmen
FRS 0019 A und dem Energieversorgungsgehäuse PSF 0002 A
bestehen und Platz für 2 Batterien mit 12 V/42-45 Ah bieten.
  Es müssen folgende Leistungsmerkmale erfüllt sein:
    - Kompaktes Gehäuse zur Erweiterung um 2 weitere Batterieplätze
    - Im Standard 19"-Format
  Apparaturen inklusive systembedingtem Zubehör
liefern und betriebsfertig montieren,
Dienstleistungen erbringen.

Hersteller:
'Bosch'
Typ:
'BFS 2040 BE klein'
Menge: 1,000 St

**1.1.120 Batterie-Erweiterungsgehäuse - groß**
Die Batterieerweiterung groß muss aus dem 19"-Montagerahmen
FRM 0019 A und dem Energieversorgungsgehäuse PMF 0004 A bestehen
und Platz für 4 Batterien mit 12 V/42-45 Ah bieten.
Es müssen folgende Leistungsmerkmale erfüllt sein:
    - Kompaktes Gehäuse zur Erweiterung um 4 weitere Batterieplätze
    - Im Standard 19"-Format
  Apparaturen inklusive systembedingtem Zubehör
liefern und betriebsfertig montieren,
Dienstleistungen erbringen.

Hersteller:
'Bosch'
Typ:
'BFB2040 BE groß'
Menge: 1,000 St

**1.1.130 Energieversorgung - Erweiterung**
Die Energieversorgung Erweiterung muss aus einem Batteriereglermodul
BCM-0000-B und einem Universalnetzteil UPS 2416 A bestehen.
    - Kompaktes Energieversorgungsmodul zur  Systemerweiterung
    - Einbau erfolgt im 19"-Erweiterungsgehäuse
  Technische Daten:
Umgebungsbedingungen
    - zul. Betriebstemperatur: -10°C...+55°C
    - zul. relative Luftfeuchtigkeit:
93%, nicht kondensierend
- EMV-Verträglichkeit, Störaussendung nach EN 61000-6-3, Class B,
- Störbeeinflussung nach EN 61000-6-1, Class A,
- Störbeeinflussung nach EN 50130-4
Apparaturen inklusive systembedingtem  Zubehör
liefern und betriebsfertig montieren,
Dienstleistungen erbringen.

Hersteller:
'Bosch'
Typ:
'PSE2040 Energieversorgung-Erweiterung'
Menge: 2,000 St

**1.1.140 Batterie 12 V, 38-45 Ah**
Batterie 12 V, 38-45 Ah
  Die Blei-Batterie im Gehäuse muss  aus schlagfestem Kunststoff bestehen.
    - Lageunabhängige Trockenbatterien
    - Schlagfestes Kunststoffgehäuse
    - Geringe Selbstentladung
    - Die Batterie eignet sich zum Einsatz in Einbruch- meldeanlagen
  nach DIN EN 50131-1
    - Kapazität: 40 Ah
    - Nennspannung: 12 V DC
    - Ladespannung: 13,5-13,8 V bis 25°C
    - max. Ladestrom: 13,5 A
    - Anschluss: Flachpol
    - Gehäusematerial: ABS
    - Abmessungen (BxHxT): 198 x 171 x 166 mm
    - Gewicht: ca. 14 kg
  Apparaturen inklusive systembedingtem Zubehör
liefern und betriebsfertig montieren,
Dienstleistungen erbringen.

Hersteller:
'Bosch'
Typ:
'Batterie 12V / 38-45 Ah'
Menge: 10,000 St

**1.1.150 Zeitserver**
Stand-alone NTP-Zeitserver mit integrierter Funkuhr für
Funkzeitempfänger für PC-Netzwerke
- Atomgenaue Funkzeit mittels DCF77-Signal
- Optimaler Empfang durch aktive Ferritstabantenne
- LC-Display zeigt Datum, Uhrzeit, Betriebszustände an
- Interne, Akku-gepufferte und temperatur-kompensierte Echtzeituhr
- Signalmonitor
- Anschluss für Temperatursensor
- Empfang von Zeit und Datum im Umkreis von ca. 2000 km
  um Frankfurt/Main mittels DCF77
- Ein schaltbarer, potenzialfreier Relaisausgang
  (24 V/ 0,5 A)
- Anschluss für optionalen Temperatursensor
Netzwerk:
- Dynamische Vergabe einer IP-Adresse durch DHCP oder
  manuelle Vergabe einer festen IP-Adresse
- Firmware-Update über Ethernet im laufenden Betrieb
  (ohne Neustart des Gerätes)
- Syslog Unterstützung
- Zugriffsschutz durch IP-Zugriffskontrolle
- Zugriffsschutz durch optionales HTTP-Passwort
- Einfache und flexible Konfiguration über Webbrowser,
- 10/100 Mbit/s-Anschlüsse
- 1 Netzanschluss (IEC C14)
- 1 Netzwerkanschluss RJ45 (10/100Mbit/s)
- 1 Schaltausgang (Industrieklemme, 2-fach)
- 1 serielle Schnittstelle RS232(Sub-D, 9-polig)
- 1 BNC-Anschluss für aktive Ferritstabantenne
- 1 Sensoranschluss RJ11 für optionalen Sensor
Technische Daten:
19 Zoll, 1 HE LxHxT: 43,9 x 4,4 x 15,0 cm
Gewicht: ca. 2,2 kg
Kabellänge Antenne: 5 m (verlängerbar bis 100 m) Betriebstemp.: 0-50 °C
Lagertemperatur: -20 - 70 °C
Relative Luftfeuchtigkeit: 0-95 % (nicht kondensierend)
Lieferung einschl. DCF77-Antenne, LAN-Kabel, RS232-Kabel,
Anschlusskabel, Schnellstartanleitung
liefern und betriebsfertig montieren.

vorgeschlagenes Produkt:

Hersteller:
'GUDE'

Typ:
'EMC Professional 3011'

oder gleichwertig

Hersteller:
'.........................................'
  (vom Bieter einzutragen)

Typ:
'................................................'
  (vom Bieter einzutragen)
Menge: 1,000 St

**1.1.160 Hochleistungs-Server der 11. Generation**
Für Bosch Video-Managementsystem geeignet.
MS Windows Server 2022 standard edition,
Intel Xeon Silver 4410Y 12-Kern-Prozessor;
32 GB DDR5 RAM, 2x 480GB SSD-HD,
HP Ethernet 10 GB 2-Port Server-Adapter,
Multilingual User Interface, umstellbar auf andere Betriebssystemsprachen;
Deutscher Sprachsatz mit Tastatur
liefern und betriebsfertig montieren.

Hersteller:
'Bosch'
Typ:
'MHW-S380RB-SC'
Menge: 3,000 St

**1.1.170 19" KVM-Konsole mit 17" TFT und KVM Switch 8-Fach**
Bildschirmdiagonale: 43,2 cm (17"), Auflösung: 1280 x 1024 bei 75 Hz,
Helligkeit: 250 cd/m²
KVM-Switch: 8 Ports
Eingabegeräte: Tastatur, Touchpad,
Gehäuse: 1HE
Abmessungen (Breite x Tiefe x Höhe): 63,50 cm x 48 cm x 4,40 cm,
19" Rackmontagekit
liefern und betriebsfertig montieren.
Menge: 1,000 St

**1.1.180 KVM Kabel VGA/USB 1,8 m**
PC Connector: HDP & USB, Console Connector: 3in1
  SPHD(Keyboard/Mouse/Video) Length: 1,8m
liefern und betriebsfertig montieren.
Menge: 4,000 St

**1.1.190 Montageplanung**
Erstellung und Fortschreibung von  gewerkespezifischen Projektierungen
bzw.  Werk- und Montageplanungen gem. VDI 6026  im Bereich
der Sicherheitstechnik.
  Grundlage hierfür bildet eine vom  Auftraggeber bereitgestellte und digital
  bearbeitbare Ausführungsplanung gemäß  der Leistungsphase 5 HOAI.
  Die Werk- und Montageplanung erfolgt  auf Basis der jeweils gültigen Normen
und Richtlinien.
Der Leistungsumfang  beinhaltet die Prüfung der Ausführungsplanung
sowie die produktspezifische  Detaillierung gemäß der jeweiligen Herstellerangaben
mit entsprechender Darstellung in Grundrissplänen, Schemata, Detail- und Schrankansichten.
  Die Übergabe der Montageplanung erfolgt im „dwg"-Format.
Menge: 1,000 St

#### Titel 1.2 4562 Einbruchmeldehauptzentrale, Software

**1.2.10 EMA-Paket**
Basislizenzpaket für System UGM 2040 EMA
  Die Lizenzierung bei UGM 2040 muss auf  den Servereinheiten MCS 2040
  vorgenommen werden.
Demzufolge müssen immer Lizenzen für beide Server  (bei Serverredundanz)
beantragt und auch aktiviert werden.
  Jede aktivierte Lizenz muss an eine  individuelle MCS 2040-Hardware
gebunden sein.
Die Hardware muss durch eine  Computersignatur repräsentiert sein.
  Diese Signatur muss Anteile der  individuellen Hardware beinhalten
  und pro MCS 2040 mit Hilfe eines  Servicetools ermittelt werden.
Zur  Aktivierung der Lizenz muss die  Hardware-Signatur bekannt sein.
  Das Paket muss aus folgenden  Komponenten bestehen:
    - Anschaltungen von Systemen mit Bosch-Schnittstelle Typ-4a
    - Anschaltungen von Subsystemen mit Schnittstelle MAP5000/IP
    - Anschaltung einer BE 2040
    - Typsystem BMA
    - 255 Automaten
    - 10.000 Datenpunkte
- Typsystemerweiterung
liefern und betriebsfertig montieren.

Hersteller:
'Bosch'
Typ:
'UGM 2040 EMA-Paket'
Menge: 1,000 St

**1.2.20 Erweiterung je BE 2040**
Lizenzpaket für System UGM 2040.
  Das Basispaket muss um jeweils eine  weitere Anschaltung BE 2040
ergänzt werden.
  Die Lizenzierung bei UGM 2040 muss auf  den Servereinheiten MCS 2040
vorgenommen werden.
Demzufolge müssen immer Lizenzen für beide Server  (bei Serverredundanz)
beantragt und auch aktiviert werden.
  Jede aktivierte Lizenz muss an eine  individuelle MCS 2040-Hardware
gebunden sein.
Die Hardware muss durch eine  Computersignatur repräsentiert sein.
  Diese Signatur muss Anteile der  individuellen Hardware beinhalten
und pro MCS 2040 mit Hilfe eines  Servicetools ermittelt werden.
Zur  Aktivierung der Lizenz muss die  Hardware-Signatur bekannt sein.
Apparaturen inklusive systembedingtem Zubehör
liefern und betriebsfertig  montieren,
Dienstleistungen erbringen.

Hersteller:
'Bosch'
Typ:
'UGM 2040 Erweiterung je BE 2040'
Menge: 1,000 St

**1.2.30 Erweiterung projektspezifische Oberflächenanpassung**
Lizenzpaket für System UGM 2040.
  Das Basispaket muss jeweils um die Option der projektspezifischen
Oberflächenanpassung des Bedienplatzes BE 2040 ergänzt werden.
Liefern und betriebsfertig montieren.

Hersteller:
'Bosch'
Typ:
'BAP-SWLIC-UI_S'
Menge: 1,000 St

**1.2.40 Erweiterung je 5000 Datenpunkte**
Lizenzpaket für System UGM 2040.
  Das Basispaket muss um jeweils 5000  weitere Datenpunkte ergänzt werden.
  Die Lizenzierung bei UGM 2040 muss auf  den Servereinheiten MCS 2040
vorgenommen werden.
Demzufolge müssen immer Lizenzen für beide Server  (bei Serverredundanz)
beantragt und auch aktiviert werden.
  Jede aktivierte Lizenz muss an eine  individuelle MCS 2040-Hardware
gebunden sein.
Die Hardware muss durch eine  Computersignatur repräsentiert sein.
  Diese Signatur muss Anteile der  individuellen Hardware beinhalten  und
pro MCS 2040 mit Hilfe eines  Servicetools ermittelt werden.
Zur  Aktivierung der Lizenz muss die  Hardware-Signatur bekannt sein.
Apparaturen inklusive systembedingtem Zubehör
liefern und betriebsfertig  montieren,
Dienstleistungen erbringen.

Hersteller:
'Bosch'
Typ:
'UGM 2040 Erweiterung je 5000 Datenpunkte'
Menge: 1,000 St

**1.2.50 UGM 2040 OPC-Server DA/AE**
OPC-Server zur Anschaltung von übergeordneten Systemen (Kopfzentralen)
über IP an eine UGM 2040.
Übertragung von Zuständen und Ereignissen via OPC DA/DE-Systeme.
Zur Anschaltung an die UGM 2040 muss die Open-Interface-Schnittstelle
verwendet werden.
Hierfür ist die entsprechende SW-Lizenz der UGM 2040 einzusetzen.
Anschaltung projektspezifisch redundant
Apparaturen inklusive systembedingtem Zubehör
liefern und betriebsfertig montieren,
Dienstleistungen erbringen.

Hersteller:
'Bosch'
Typ:
'UGM 2040 OPC Server'
Menge: 1,000 St

**1.2.60 Arbeitsleistung Inbetriebnahme für Programmierung UGM 2040**
Arbeitsleistung Inbetriebnahme für
Programmierung UGM 2040 incl.
kundenspezifischer Anforderungen bzw.
VdS- und BSI-Richtlinie.
Menge: 1,000 St

**1.2.70 Schnittstelleneinrichtung je Unterzentrale**
Menge: 22,000 St

**1.2.80 Funktionstest Gesamtverbund ab Unterzentralen**
Menge: 1,000 St

#### Titel 1.3 4563 Einbruchmeldeanlage Raum 13

**1.3.10 Verteiler mit VDS-Anerkennung Aufputz**
Verteiler mit VDS-Anerkennung zur a.P. Montage, 10 DA,
bestehend aus einem Metallgehäuse, mit Deckelkontakt
und Verteilerleisten in löt- und schraubfreier Verbindungstechnik
liefern und betriebsfertig montieren.
Menge: 6,000 St

*Hinweis: Überspannungsschutz für KSM/Kemas*

**1.3.20 Überspannungsschutzgehäuse**
Zur Aufnahme von max. 10 Basisunterteilen auf 35mm Hutschiene
VdS-Klasse C

Hersteller:
'Bosch'
Typ:
'IMI-AE10-GLT'
Menge: 1,000 St

**1.3.30 Basisteil**
Basisteil als Durchgangsklemme zur Aufnahme
von BlitzductorXT Blitzstrom-, oder Kombi-Ableiter-Modulen,
Module unterbrechungsfrei steckbar.
Das Modul muss für 4 Einzeladern oder 2 Doppeladern,
Baubreite 12mm (2/3 TE) geeignet sein.
Es müssen folgende Leistungsmerkmale erfüllt sein:
- Montage auf 35mm Hutschiene nach EN 60715
- Anschlussquerschnitt feindrähtig 0,08 - 2,5mm²
- Erdung über 35mm Hutschiene nach EN 60715
- Zulassungen: CSA, UL, VdS
Apparaturen inklusive systembedingtem Zubehör
liefern und betriebsfertig montieren,
Dienstleistungen erbringen.

vorgeschlagenes Produkt:

Hersteller:
'Dehn'

Typ:
'Blitzductor BXT BAS'

oder gleichwertig

Hersteller:
'.........................................'
  (vom Bieter einzutragen)

Typ:
'................................................'
  (vom Bieter einzutragen)
Menge: 2,000 St

**1.3.40 EMV-Federklemmen**
2 Federklemmen für die dauerhafte, niederimpedante Schirmkontaktierung
der geschützten und ungeschützten Seite eines BXT.
Mit integrierter Anschlusskodierung für direkte oder indirekte Schirmerdung
mit Kabelbindern und Isolierstreifen.
Es müssen folgende Merkmale der
Schirmanschlussklemme erfüllt sein:
- Zulässiger Kabeldurchmesser: 3 - 10mm
- Montageart: Direktmontage
- Breite/Rastermaß: 10mm

vorgeschlagenes Produkt:

Hersteller:
'Dehn'

Typ:
'SAK BXT LR'

oder gleichwertig

Hersteller:
'.........................................'
  (vom Bieter einzutragen)

Typ:
'................................................'
  (vom Bieter einzutragen)
Menge: 2,000 St

**1.3.50 Kombi-Ableiter für 2 DA**
Kombi-Ableiter-Schutzmodul der Ableiterklasse Type 1/P1
geprüft nach EN 61643-21 und energetisch koordiniert
nach IEC 61643-22 zum Schutz einer Doppelader
informationstechnischer Systeme.
Durch die niedrige Eigenimpedanz muss das Modul für
hohe Datenraten geeignet sein, wahlweise indirekte oder
direkte Schirmerdung.
Es müssen folgende Leistungsmerkmale erfüllt sein:
- Integrierter LifeCheck in RFID-Technik für
  berührungslose Ableiterprüfung mit DEHNrecord LC
- Einsteckbar in Basisteil BXT BAS
- Höchste Dauerspannung: 6,0V DC
- Nennstrom bei 45°C: 1,0A
- D1 Blitzstoßstrom (10/350) gesamt: 10kA
- Serienimpedanz pro Ader: 1,0Ohm
- Schockprüfung EN 60068-2-27 (Prüfung Ea)
- Prüfung der Schwingfestigkeit (sinusförmig)
  EN 60068-2-6 (Prüfung Fc)
- Prüfung der Schwingfestigkeit (zufällig)
  EN 60068-2-64 (Prüfung Fh)
- Zulassungen: CSA, UL
Apparaturen inklusive systembedingtem Zubehör
liefern und betriebsfertig montieren,
Dienstleistungen erbringen.

vorgeschlagenes Produkt:

Hersteller:
'Dehn'

Typ:
'BLITZDUCTOR XT, BXT ML2 BE HFS 5'

oder gleichwertig

Hersteller:
'.........................................'
  (vom Bieter einzutragen)

Typ:
'................................................'
  (vom Bieter einzutragen)
Menge: 2,000 St

*Hinweis: Dienstleistungen*

**1.3.60 Arbeitsleistung**
Inbetriebnahme, Parametrierung, Programmierung und
Einweisung des Nutzers
Menge: 6,000 St

#### Titel 1.4 4564 Demontage vorhandene Einbruchmeldeanlage UGM2020

**1.4.10 Umschwenken**
Umschwenken des Liegenschaftsringes von der
Bestands-UGM auf die neue UGM2040.
Menge: 1,000 St

**1.4.20 Demontage**
Demontage UGM2020 und Entsorgung.
Menge: 1,000 St

**1.4.30 Expansionsmodul**
Expansionsmodul zum Anschluss an die
LSN-Ringleitungstechnik
dient zur überwachten Anschaltung aller GLT-Komponenten
in herkömmlicher Technik mit insgesamt:
6x Meldergruppen
1x Anschaltung von Schalteinrichtungen
4x Steuerausgänge für externe Geräte
Sabotageüberwachung durch Deckelkontakt
Gehäuseausführung in Aufputzmontage oder
Unterputzmontage.
Installation als Ring- oder Stichelement an beliebiger
Stelle eines Lokalen Sicherheitsnetzwerkes.
Schutzart: IP 40
liefern und betriebsfertig montieren.

Hersteller:
'Bosch'
Typ:
'ISP-EMIL-120'
Menge: 1,000 St

#### Titel 1.5 4565 Sicherheitsmanagementsystem

*Hinweis: Software und Grundlizenzen*

**1.5.10 Grundpaket des Sicherheitsmanagementsystems**
Grundpaket des Sicherheitsmanagementsystems
Das Grundpaket muss mit spezifischen Erweiterungen den Aufbau
einer softwarebasierenden Alarmdarstellung und -bearbeitung ermöglichen.
Dies muss über eine einheitliche grafische Benutzeroberfläche erfolgen.
Das Managementsystem muss über bis zu 50.000 Datenpunkte, 10 Adapter,
10 Bedienplätze, 3 Admin-Bedienplätze, 20 Zugänge zu einer mobilen App
pro Server, 20 Webclients pro Server, 10 Adapterserver
und 13 Videobedienteile verfügen können.
Das System muss den Aufbau der Software-Architektur
als Client-/Server-Lösung unterstützen.
Die Software muss den Schutz sicherheitsrelevanter Daten durch eine
zentrale Datenhaltung gewährleisten.
Das System muss zur Bedienung vollwertige Desktopclients anbieten.
Der Server muss optional die Möglichkeit der Anmeldung von Webclients
über einen Webbrowser bieten.
Webclients müssen auf die Daten des Servers zugreifen können.
Der Server muss im Rahmen einer einfachen Sicherheitsfunktion die Anzahl
gleichzeitig angemeldeter Nutzer kontrollieren.

Das Grundpaket muss weitere nachfolgende
Funktionalitäten zur Verfügung stellen:
- Anzeige von Maßnahmenplänen
  Innerhalb des Gesamtsystems muss es möglich sein, interaktive, ereignisbezogene Maßnahmenpläne zu nutzen.
  Es muss weiterhin möglich sein, das System an sich ändernde Nutzeranforderungen zu adaptieren.
  Grundsätzlich müssen alle ereignisbezogenen Maßnahmenpläne bei
  Löschung des Ereignisses durch das System protokolliert werden.
  Über die Integration von Formularfeldern muss die Möglichkeit bestehen,
  eine spezifische Ereignisbearbeitung zu dokumentieren.
  Zusätzlich muss die Möglichkeit gegeben sein, den Bediener
  über Pflichteingaben durch die Abarbeitung eines Maßnahmenplans
  zu führen.
- Anzeige von Lageplänen
  Innerhalb des Gesamtsystems muss die Herkunft von Meldungen nach Ort
  und  Zustandsart in CAD-Lageplänen angezeigt werden können.
  Lagepläne und deren Ausschnittansichten müssen einer übersichtlichen,
  hierarchischen Struktur, ähnlich einem Verzeichnisbaum,
  zugeordnet werden (Ortsstruktur).
- Grafisches Navigieren
  Die Lageplandarstellung eines Meldungsortes muss stufenlos verkleinert
  oder  vergrößert werden können (Zoomen) und der gewählte Ausschnitt
  muss in der Zeichnung verschoben werden können (Panen).
- Layer-Steuerung
  In der CAD-Lageplandarstellung müssen ereignisabhängig separate
  Layer mit zusätzlichen Informationsinhalten angezeigt werden können.
- Meldungsarchiv
  Systemrelevante Ereignisse müssen in einem Datenbanksystem
  abgespeichert werden können.
- Meldungsbearbeitung
- Diagnosetool/Inspector
  Das System muss über eine integrierte Analysefunktion verfügen,
  welche auf dem Server die relevanten Systemparameter für
  Diagnosezwecke darstellt.
- Zustandszähler (Summenzähler)
- Aktionsmanagement
  Das System muss die Möglichkeit bieten, einen bidirektionalen
  Datenverkehr mit den angeschlossenen Subsystemen aufzubauen.
  Hierdurch müssen manuelle oder automatische Steuerungen auf
  Datenpunkte ermöglicht werden.
- Bedieneralarm
- CAD+
- Segmentierung
Leistungsumfang:
- Anwendersoftware, deutsch, Lizenz für einen Bediener,
- Freischaltung für die Anschaltung eines Subsystems
- ein Administrator Bedienplatz 1.000 DPU
Systemvoraussetzungen:
- Betriebssystem: Windows Server 2022, Windows Server 2019 oder
  Windows Server 2016
Grenzwerte:
- 50.000 DPU
- 10 Adapter
- 10 Bedienplätze
- 3 Admin- Bedienplätze
- 20 Mobile Apps pro Server
- 20 Webclients pro Server
- 10 Adapterserver
- 13 Videobedienteile
  Die Leistungsposition beinhaltet die  Installation des Softwarepakets,
inkl. aller zu seiner Nutzung erforderlichen Hard- und  Softwarearbeiten.
Liefern und betriebsfertig montieren.

Hersteller:
'Bosch'

Typ:
'Grundpaket BIS 360 Plus
  QMG-B360PLU-Base'
Menge: 1,000 St

**1.5.20 Leistungsmerkmal 100 Datenpunkteinheiten**
Das softwarebasierende Leistungsmerkmal muss nach Freischaltung und
Einrichtung gestatten, Subsystemelemente im BIS 360 Plus anzuschalten,
zu verarbeiten und darzustellen.
Der Umfang der Lizensierung der Datenpunkteinheiten impliziert,
dass alle Meldungen über beliebige Zustände eines angeschalteten
Elements sowie die Zustandsbeeinflussung durch das Managementsystem
über eine Datenpunkteinheit realisiert werden müssen.
Über die Freischaltung muss dabei nicht nur die Meldungsannahme
und -darstellung, sondern auch die Steuerung von Zuständen der
angeschalteten Elemente möglich sein.
Die Anzahl der anschaltbaren Datenpunkteinheiten lässt sich mit diesem
Leistungsmerkmal über die im Grundpaket enthaltenen hinaus in Schritten
von einhundert erhöhen.
Die Leistungsposition beinhaltet die  Freischaltung der Leistungsmerkmale
im  Softwarepaket des Managementsystems, inkl. aller zu ihrer Nutzung
erforderlichen Hard- und Softwarearbeiten.
Liefern und betriebsfertig montieren.

Hersteller:
'Bosch'
Typ:
'QMG-B360PLU-DPU100'
Menge: 1,000 St

**1.5.30 Leistungsmerkmal 1000 Datenpunkteinheiten**
Das softwarebasierende Leistungsmerkmal muss nach Freischaltung
und Einrichtung gestatten, Subsystemelemente im BIS 360 Plus anzuschalten,
zu verarbeiten und darzustellen.
Der Umfang der Lizensierung der Datenpunkteinheiten impliziert,
dass alle Meldungen über beliebige Zustände eines angeschalteten
Elements sowie die Zustandsbeeinflussung durch das Managementsystem
über eine Datenpunkteinheit realisiert werden müssen.
Über die Freischaltung muss dabei nicht nur die Meldungsannahme
und -darstellung, sondern auch die Steuerung von Zuständen der angeschalteten
Elemente möglich sein.
Die Anzahl der anschaltbaren Datenpunkteinheiten lässt sich mit diesem
Leistungsmerkmal über die im Grundpaket enthaltenen hinaus in Schritten
von eintausend erhöhen.
Die Leistungsposition beinhaltet die Freischaltung des Leistungsmerkmals
im Softwarepaket des Managementsystems, inkl. aller zu seiner Nutzung
erforderlichen Hard- und Softwarearbeiten.
Liefern und betriebsfertig montieren.

Hersteller:
'Bosch'
Typ:
'QMG-B360PLU-DPU1000'
Menge: 1,000 St

**1.5.40 Leistungsmerkmal Bedienplatz**
Das softwarebasierende Leistungsmerkmal muss nach Freischaltung und
Einrichtung gestatten, eine BIS 360 Plus -Installation um einen weiteren
Bedienplatz (BPL) zu erweitern.
Die Lizenz muss auch einen Videomanager beinhalten.
Der Videomanager muss die Anzeige und Steuerung von Videosystemen
im BIS 360 Plus ermöglichen.
Es müssen bis zu vier Videofenster mit auswählbaren Splitscreens,
ein Bedienfeld für PTZ-Steuerung und der Archivzugriff an einem
Bedienplatz zur Verfügung stehen.
Die Lizenz muss zudem die Möglichkeit einer Anbindung von USB-Joysticks
und den Mehr-Monitor-Betrieb umfassen.
Der Mehr-Monitor-Betrieb muss die Darstellung der
BIS 360 Plus -Oberflächen auf mehrere Monitore erweitern.
Die Leistungsposition beinhaltet die Freischaltung des Leistungsmerkmals
im Softwarepaket des Managementsystems inkl. aller zu seiner Nutzung
erforderlichen Hard- und Softwarearbeiten.
Liefern und betriebsfertig montieren.

Hersteller:
'Bosch'
Typ:
'QMG-B360PLU-BPL'
Menge: 2,000 St

**1.5.50 Leistungsmerkmal Adapterserver**
Das softwarebasierende Leistungsmerkmal muss nach Freischaltung
und Einrichtung gestatten, eine BIS 360 Plus-Installation um einen Adapterserver
(Bedienplatz mit Adapterserverfunktionalität) zu erweitern.
Der Adapterserver muss Anlagenkopplungen konzentrieren,
um den Hauptserver zu entlasten.
Es müssen bis zu 10 Anlagenkopplungen pro Adapterserver möglich sein.
Die Leistungsposition beinhaltet die Freischaltung des Leistungsmerkmals im
Softwarepaket des Managementsystems inkl. aller zu seiner Nutzung
erforderlichen Hard- und Softwarearbeiten.
Liefern und betriebsfertig montieren.

Hersteller:
'Bosch'
Typ:
'QMG-B360PLU-COM'
Menge: 1,000 St

**1.5.60 Leistungsmerkmal FPA 5000 Adapter**
Das softwarebasierende Leistungsmerkmal muss nach Freischaltung und
Einrichtung die Anbindung der Bosch Brandmeldeanlagen FPA5000
oder AVENAR-Panel an das BIS 360 Plus ermöglichen.
Systemvoraussetzungen:
FPA5000 Firmware 3.5.0; AVENAR 8000,
AVENAR 2000 Firmware Version 4.2.0
Funktionalität:
Die Datentypen, Befehle und ausgewerteten Ereignisse müssen individuell
konfiguriert werden können.
Zustände, wie vom FSI übermittelt, müssen unterstützt werden:
- Sperre an/aus,
- Bestätigen, Zurücksetzen
Automatische Projektierung muss möglich sein und erfordert
eine Verbindung zum System.
Objekte:
- Zentrale: Zustände, wie vom FSI übermittelt;
  Stumm an/aus, Räumungsübung an/aus, Bestätigen, Zeit setzen,
  Tag-/Nacht-schaltung, alle zurücksetzen
- Meldergruppe: Zustände, wie vom FSI übermittelt;
  Abschalten an/aus, Sperre an/aus, Revision an/aus,
  Alt. Einstellung ein/aus, Bestätigen, Zurücksetzen
- Melder: Zustände, wie vom FSI übermittelt; Abschalten an/aus,
  Sperre an/aus, Revision an/aus, Alt. Einstellung ein/aus,
  Bestätigen, Zurücksetzen
- Modul, Koppler, Hilfsspannung, Batterie, Railspannung, Erdschluss,
  Speicher, FBF (Feuerwehrbedienfeld), Drucker, Netzwerk,
  Adresskartenleser, FAT (Feuerwehr-Anzeigetableau), Ring,
  CAN-Bus, Netzwerkknoten, Netzwerk-Topologie, Netzadresse:
  Zustände, wie vom FSI übermittelt; Sperre an/aus,
  Bestätigen, Zurücksetzen
- Kontroll-Ausgang, HVAC: Zustände, wie vom FSI übermittelt;
  Abschalten an/aus, Sperre an/aus, Ausgang aktivieren/deaktivieren,
  Automatik, durch Taste gesteuert ein/aus, Bestätigen, Zurücksetzen
- Eingang, Netzspannung: Zustände, wie vom FSI übermittelt;
  Sperre an/aus, Revision an/aus, Bestätigen, Zurücksetzen
- Löschanlage, Wählgerät: Zustände, wie vom FSI übermittelt;
  Abschalten an/aus, Sperre an/aus, Bestätigen, Zurücksetzen
- Soundgeber, Signalgeber, Signalgebergruppe: Zustände,
  wie vom FSI übermittelt; Abschalten an/aus, Sperre an/aus,
  Ausgang aktivieren/deaktivieren, Bestätigen, Zurücksetzen
- Feststellanlage: Zustände, wie vom FSI übermittelt; Sperre an/aus,
  Ausgang aktivieren/deaktivieren, Bestätigen, Zurücksetzen
- Schlüsseldepot: Zustände, wie vom FSI übermittelt; Abschalten an/aus
- Statusanzeige: Zustände, wie vom FSI übermittelt;
  Ausgang aktivieren/deaktivieren, Bestätigen, Zurücksetzen
- Statusanzeige Gruppe: Zustände, wie vom FSI übermittelt;
  Ausgang aktivieren/deaktivieren, Bestätigen
- Liste Eingängegruppe, Ausgängegruppe: Zustände,
  wie vom FSI übermittelt; Abschalten an/aus, Sperre an/aus,
  Revision an/aus, Bestätigen, Zurücksetzen
- Revisionsgruppe: Zustände, wie vom FSI übermittelt; Revision an/aus
- Abschaltgruppe: Zustände, wie vom FSI übermittelt; Abschalten an/aus
- Sperrgruppe: Zustände, wie vom FSI übermittelt; Sperre an/aus
  Die Leistungsposition beinhaltet die  Freischaltung des Leistungsmerkmals
im  Softwarepaket des Managementsystems, inkl.  aller zu seiner Nutzung
erforderlichen Hard- und Softwarearbeiten.
Liefern und betriebsfertig montieren.

Hersteller:
'Bosch'
Typ:
'QMG-B360PLU-FPA5000'
Menge: 1,000 St

*Hinweis: Arbeitsstation*

**1.5.70 Arbeitsstation**
Management Workstation
Intel Core i7-8700 (3,2 GHz)
- 8 GB DDR4-2666 NECC
- 2x 500GB 7200 24x7
- Quadro P620 512MB Dual-DVI
- Multi I/O (4x seriell, 1x parallel)
- DVD-Writer
- redundantes Netzteil
- USB-Tastatur & -Maus
- 19" Rack-Schienen
- Microsoft Windows 10 Professional 64-Bit
liefern und betriebsfertig montieren.

Hersteller:
'Bosch'
Typ:
'MHW-WZ2G4-P06 Z2G4'
Menge: 1,000 St

**1.5.80 Monitor 27"**
Farb-Monitor 27"
in professioneller Ausführung für Dauerbetrieb in
Überwachungs- und Industrie-Fernsehanlagen.
Bildschirmdiagonale 27"
- Darstellungsverhältnis 16:9
- Paneltyp: TN
- 1920x124 Bildpunkte
- Kontrast: 200000:1080
- Helligkeit: 250cd/m²
- Reaktionszeit: 3ms
- Eingänge: VGA, DVI-D, HDMI, Audio
- Lautsprecher: 2x1W
- 1 x Tracking
- 1 x Alarmverifizierung
liefern und betriebsfertig montieren.
Menge: 1,000 St

**1.5.90 Switch**
Gigabit Ethernet-Switch, verwaltet,
für Typ 19-Schaltschrank (48,3 cm),
lüfterloses Design, Gigabit-Uplinks,
Link Aggregation, Spanning Tree,
IGMP Snooping, IGMP Querier
24 Ports gesamt:
20 x 10/100/1000 BASE TX, RJ45
4 x 10/100/1000 BASE Dual Purpose

vorgeschlagenes Produkt:

Hersteller:
'HP'

Typ:
'ProCurve 2510G-24-L2-Switch
24xGE-TX, 4xGE-DP'

oder gleichwertig

Hersteller:
'.........................................'
  (vom Bieter einzutragen)

Typ:
'................................................'
  (vom Bieter einzutragen))
Menge: 1,000 St

**1.5.100 Aufbau und Einrichtung einer Rechnerhardware**
Dienstleistungsposition, die den Aufbau eines Rechners
und die Installation der Betriebssystemkomponenten vor dessen
erstmaliger Nutzung im Sicherheitsmanagementsystem abdeckt.
Die Position beinhaltet alle Arbeiten, die zur Inbetriebnahme des
Betriebssystems auf der Rechnerhardware erforderlich sind.
Menge: 1,000 St

**1.5.110 Bedienoberfläche erstellen/bearbeiten**
Dienstleistungsposition, die, ausgehend von einer
Standard-HTML-Seite, die einmalige, kundenspezifische
Parametrierung einer Bedienoberfläche abdeckt.
Eine Bedienoberfläche wird auf eine Benutzergruppe
bezogen definiert und deckt die Visualisierungskonstellation
einer Bedienstation ab.
Im Rahmen des Leistungsumfangs des
Sicherheitsmanagementsystems steht eine einmal
definierte Bedienoberfläche systemweit an allen
Bedienstationen zur Verfügung und ist nicht an eine
spezifische Bedienstation gebunden.
Sofern sich Nutzer einer Gruppe an Bedienstationen
unterschiedlicher Hardwareausstattung anmelden können
(variierende Visualisierungsmöglichkeiten) werden
mehrere Bedienoberflächen benötigt.
Die Position beinhaltet alle Arbeiten, die zur
kundenspezifischen Anpassung einer Bedienoberfläche
erforderlich sind.
Menge: 1,000 St

**1.5.120 Einrichtung von Netzwerkteilnehmern**
Dienstleistungsposition, die die Einrichtung und
Konfiguration der Netzwerkanschlüsse von Komponenten
des Sicherheitsmanagementsystems abdeckt, sofern diese
in ein eigenständiges Sicherheitsnetzwerk eingebunden sind.
Die Position beinhaltet alle Arbeiten, die zur Inbetriebnahme
der Komponenten des Sicherheitsmanagementsystems
am Sicherheitsnetzwerk erforderlich sind.
Menge: 1,000 St

**1.5.130 A4-Farblaserdrucker**
A4-Farblaserdrucker
Bis zu 14 Seiten/Min.
Auflösung: bis zu 600 x 600 dpi
Konnektivität: USB, LAN, WLAN, AirPrint, ePrint
Speicher: 128 MB
liefern und betriebsfertig montieren.

vorgeschlagenes Produkt:

Hersteller:
'HP'

Typ:
'LaserJet Pro 200 Color M251n'

oder gleichwertig

Hersteller:
'.........................................'
  (vom Bieter einzutragen)

Typ:
'................................................'
  (vom Bieter einzutragen)
Menge: 1,000 St

**1.5.140 Netzwerkdrucker einrichten**
Dienstleistungsposition, die die Einrichtung und
Konfiguration eines mit dem Sicherheitsmanagementsystem
verknüpften Netzwerkdruckers abdeckt.
Die Position beinhaltet alle Arbeiten, die zur
Inbetriebnahme des Druckers und
seiner Nutzung im Netzwerk des
Sicherheitsmanagementsystems erforderlich sind.
Menge: 1,000 St

*Hinweis: Subsystem Einbruchmeldesystem Bosch UGM 2040*

**1.5.150 Bosch-Subsystem anschalten**
Dienstleistungsposition, die die Installation und
Parametrierung aller Softwarebestandteile umfasst, um
Informationen zwischen einem angeschalteten
Bosch-Subsystem und dem Sicherheitsmanagementsystem
zu ermöglichen.
Bestandteil der Dienstleistung sind insbesondere die
Installation der Schnittstellensoftware (OPC-Server)
und die Einrichtung der erforderlichen Berechtigungen
auf dem zur Anschaltung genutzten Rechnersystem, die
Initialisierung und der Test des Datenverkehrs zwischen
OPC-Server und der Software des
Sicherheitsmanagementsystems einerseits, zwischen
OPC-Server und dem angeschalteten Subsystem
andererseits, sowie das Auslesen des Namensraums des
OPC-Servers (Menge der zur Verfügung stehenden
Meldepunkte).
Die Dienstleistung umfasst keine hard- und/oder
softwaremässigen Voraussetzungen auf Seiten des
angeschalteten Subsystems (physikalische
Schnittstellen, Freischaltungen, OPC-Server-Software, etc.).
Die Position beinhaltet alle Arbeiten, die für einen
Datenaustausch zwischen einem angeschalteten
Bosch-Subsystem und dem Sicherheitsmanagementsystem
erforderlich sind.
Menge: 1,000 St

**1.5.160 Einbindung**
Einbindung des Managementsystems in neue
UGM-Hauptanlage
Menge: 1,000 St

*Hinweis: Subsystem Einbruchmeldesystem Bosch UGM 2040*
Subsystem Brandmeldesystem Bosch UGM 2040

**1.5.170 Bosch-Subsystem anschalten**
Dienstleistungsposition, die die Installation und
Parametrierung aller Softwarebestandteile umfasst, um
Informationen zwischen einem angeschalteten
Bosch-Subsystem und dem Sicherheitsmanagementsystem
zu ermöglichen.
Bestandteil der Dienstleistung sind insbesondere die
Installation der Schnittstellensoftware (OPC-Server)
und die Einrichtung der erforderlichen Berechtigungen
auf dem zur Anschaltung genutzten Rechnersystem, die
Initialisierung und der Test des Datenverkehrs zwischen
OPC-Server und der Software des
Sicherheitsmanagementsystems einerseits, zwischen
OPC-Server und dem angeschalteten Subsystem
andererseits, sowie das Auslesen des Namensraums des
OPC-Servers (Menge der zur Verfügung stehenden
Meldepunkte).
Die Dienstleistung umfasst keine hard- und/oder
softwaremässigen Voraussetzungen auf Seiten des
angeschalteten Subsystems (physikalische
Schnittstellen, Freischaltungen, OPC-Server-Software, etc.).
Die Position beinhaltet alle Arbeiten, die für einen
Datenaustausch zwischen einem angeschalteten
Bosch-Subsystem und dem Sicherheitsmanagementsystem
erforderlich sind.
Menge: 1,000 St

**1.5.180 Einbindung**
Einbindung des Managementsystems in neue
UGM-Hauptanlage
Menge: 1,000 St

*Hinweis: Dienstleistungen, Grundeinrichtung Managementsystem*

**1.5.190 Installation/Einrichtung Server**
Dienstleistungsposition, welche die Installation und Einrichtung
des Grundpakets des Sicherheitsmanagementsystems auf
dem zentralen Server abdeckt.
Die Position beinhaltet alle Arbeiten, die als Voraussetzung für die
Systemparametrierung des Sicherheitsmanagementsystems
erforderlich sind.
Liefern und betriebsfertig montieren.

Hersteller:
'Bosch'
Typ:
'QMG-B360SERV-SINST'
Menge: 3,000 St

**1.5.200 Installation/Einrichtung Bedienplatz**
Dienstleistungsposition, welche die Installation und Einrichtung eines
Bedienplatzes des Sicherheitsmanagementsystems vor dessen erstmaliger
Nutzung abdeckt.
Im Rahmen der Einrichtung des Bedienplatzrechners werden alle
kundenspezifischen Vorgaben und Berechtigungen auf der Ebene
des Betriebssystems realisiert.
Im Rahmen der Einrichtung werden auch die Bedienplatz-,
Funktions- und Rechteprofile definiert.
Die Position beinhaltet alle Arbeiten, die vor der Einbindung des
Arbeitsplatzes in das Sicherheitsmanagementsystem erforderlich sind.
Liefern und betriebsfertig montieren.

Hersteller:
'Bosch'
Typ:
'QMG-B360SERV-BINST'
Menge: 2,000 St

**1.5.210 Installation/Einrichtung Schnittstelle**
Dienstleistungsposition, welche die Installation und Parametrierung aller
Softwarebestandteile umfasst, um Informationen zwischen einem
angeschalteten Subsystem und dem Sicherheitsmanagementsystem
zu ermöglichen.
Bestandteil der Dienstleistung sind insbesondere die Einrichtung der
erforderlichen Berechtigungen auf dem genutzten Rechnersystem,
die Initialisierung und der Test des Datenverkehrs.
Die Dienstleistung umfasst keine hard- und/oder softwaremäßigen
Voraussetzungen auf Seiten des angeschalteten Subsystems
(physikalische Schnittstellen, Freischaltungen, etc.).
Die Position beinhaltet alle Arbeiten, die für einen Datenaustausch zwischen
einem angeschalteten Subsystem und dem Sicherheitsmanagementsystem
erforderlich sind.
Liefern und betriebsfertig montieren.

Hersteller:
'Bosch'
Typ:
'QMG-B360SERV-ISUBS'
Menge: 2,000 St

**1.5.220 Datenpunkt anlegen mit CAD+, je 100**
Dienstleistungsposition, die die an das Sicherheitsmanagementsystem
angeschalteten Datenpunkte im System bekannt macht und den jeweiligen
Meldepunkten einen Typ zuordnet.
Darüberhinaus wird jedem Datenpunkt eine Kategorie und ein Gerätetyp
und die zugeordnete Extension zugewiesen, mit denen weitere
gewerkespezifischen Eigenschaften bzw. Funktionalitäten festgelegt werden.
Die Funktionalitäten legen die Verwendung fest.
Die Eigenschaften dienen einerseits zur Verknüpfung des Datenpunktes
mit den verschiedenen Sensoren der Anlagen,
andererseits werden hier auch die Informationen für die Anzeige
und die Aktionen im System definiert.
Bei der Projektierung eines Datenpunktes wird auch definiert, welche Grafik-
und Text-Dokumente beim Eingang einer Meldung angezeigt,
welche Aktionen als Reaktion auf eine Meldung ausgeführt und
mit welcher Priorität eine Meldung behandelt werden soll.
Jedem Datenpunkt können mehrere Meldungsgrafiken und ein
Maßnahmentext zugewiesen werden.
Außerdem können Datenpunkte mit Orten verbunden sein.
Dadurch können die Datenpunkte später einfach über ihren Ort aufgefunden
und die Ortsinformation direkt in Grafiken und Texten angezeigt werden.
Das Anlegen der Maßnahmentexte und Meldungsgrafiken sind nicht
inkludiert.
Die Position beinhaltet alle Arbeiten, die zum Projektieren
von bis zu 100 Datenpunkten im System erforderlich sind.
Voraussetzung: CAD+ Lizenz
Liefern und betriebsfertig montieren.

Hersteller:
'Bosch'
Typ:
'QMG-B360SERV-CADPU'
Menge: 20,000 St

**1.5.230 Aktionen anlegen, je 10**
Dienstleistungsposition, welche die Erstellung von interaktiven oder auch
automatischen Aktionen (z. B. Steuerungen, Erzeugung einer Meldung,
Meldungsverteilung, etc.) im Sicherheitsmanagementsystem abdeckt.
- In Grafiken kann einzelnen Grafikobjekten eine Aktion hinzugefügt werden.
- In Texten, die zur Anzeige genutzt werden, können Aktionen über Buttons
  und auch dynamisch durch entsprechend definierte Inhalte (Workflow)
  ausgeführt werden.
  Texte können aber auch als Aktionstexte (Skripte) mit einer beliebigen
  Anzahl von Aktionen und entsprechenden Bedingungen konzipiert sein.
- Datenpunkten können ebenfalls Aktionen zugewiesen werden.
  Das Ausführen dieser Aktionen erfolgt zu unterschiedlichen
  Zeitpunkten im Rahmen von Ereignissen bzw. Meldungen.
  Datenpunktaktionen sind immer in Bedingungen mit
  "Ausführungszeit" bzw. "Zustandswechsel" eingebettet.
- Im System können automatische Aktionen integriert werden,
  die zu bestimmten Zeitpunkten ausgeführt werden.
- Meldungsverteilung: Im Rahmen von Meldungen wird immer zuerst
  das Skript der Meldungsverteilung ausgeführt.
  Dies dient im Wesentlichen dazu, um eingehende Meldungen auf die
  einzelnen Bedienplätze zu verteilen.
  Hier können auch weitere Aktionen, wie z.B. automatisches Drucken,
  Email-Versand, SMS, etc. definiert werden.
Die Position beinhaltet alle Arbeiten, die zum Anlegen von bis zu 10 Aktionen
im System erforderlich sind.
Liefern und betriebsfertig montieren.

Hersteller:
'Bosch'
Typ:
'QMG-B360SERV-AKTIO'
Menge: 3,000 St

**1.5.240 Grundriss anlegen - bereinigen/einfügen**
Dienstleistungsposition, die das Anlegen, Bereinigen und Einfügen
eines Grundrisses im AutoCAD-Format umfasst, sofern maßstabsgerechte
Ausdrucke oder vergleichbare Vorlagen als Grundrisszeichnungen
zur Verfügung stehen.
Sie umfasst auch Maßnahmen, um Grundrisse von Objekten zu bereinigen,
die nicht zur Anzeige gebracht werden sollen, bzw. zusammengehörige
Objekte logisch in separaten Layern zu strukturieren.
Die Position beinhaltet alle Arbeiten, die zum Anlegen, zur Bereinigung
und Darstellung eines einzelnen Grundrisses erforderlich sind.
Liefern und betriebsfertig montieren.

Hersteller:
'Bosch'
Typ:
'QMG-B360SERV-GRISS'
Menge: 25,000 St

**1.5.250 Maßnahmentext anlegen, komplex, je Gewerk**
Dienstleistungsposition, die die Erstellung eines Maßnahmentextes umfasst,
welche die für ein Ereignis relevanten Informationen auf Basis
interaktiver Komponenten zur Verfügung stellt.
Über dynamische Bedingungen können Workflows für unterschiedliche
Vorgehensweisen im Ereignisfall definiert werden.
Umfang und Plan-/Dokumenteninhalte werden nach Forderung des,
und in Abstimmung mit dem Kunden umgesetzt.
In den Maßnahmentext sind Aktionsbutton, Formularfelder,
Eingabefelder, Auswahllisten oder weitere interaktive Inhalte
nach Kundenvorgaben eingebunden.
Unterschiedliche Bedingungselemente erlauben es, Teile des Textes in
Abhängigkeit von Bedingungen auszugeben oder auszuführen.
Die Position beinhaltet alle Arbeiten, die zur Erstellung des
komplexen kundenspezifischen Maßnahmentextes eines Gewerks
erforderlich sind.
Liefern und betriebsfertig montieren.

Hersteller:
'Bosch'
Typ:
'QMG-B360SERV-KMTXT'
Menge: 5,000 St

**1.5.260 Benutzer anlegen, je Benutzer**
Dienstleistungsposition, welche das Anlegen von Benutzern im
Sicherheitsmanagementsystem abdeckt.
Über die Definition der Benutzer wird festgelegt, wer sich am
System anmelden darf und welche Möglichkeiten dieser Benutzer
bei der Bedienung hat.
Für jeden Benutzer wird eine Kennung definiert.
Durch die Zuordnung zu einem oder mehreren Profilen wird
für jeden Benutzer das Aussehen der Oberfläche,
sowie die verfügbaren Funktionen und Rechte festgelegt.
Weitere Rechte und Einstellungen können den Benutzern indirekt
durch entsprechende Definitionen für die einzelnen Bedienplätze
zugewiesen werden.
Die Position beinhaltet alle Arbeiten, die zum Anlegen eines Benutzers
inkl. Profil im System erforderlich sind.
Liefern und betriebsfertig montieren.

Hersteller:
'Bosch'
Typ:
'QMG-B360SERV-BPROF'
Menge: 5,000 St

**1.5.270 Integration Gewerkepläne, je Stunde**
Integration eines bauseitigen Gewerkeplans in das
Gefahrenmanagementsystem.
Liefern und betriebsfertig montieren.

Hersteller:
'Bosch'
Typ:
'QMG-B360SERV-GEWPL'
Menge: 15,000 St

**1.5.280 Konzeptionserarbeitung Sicherheitsmanagementsystem, je Tag**
Abstimmungsgespräche über die standortspezifische Aufgabenstellung,
Überwachungsmaßnahmen und Systemanforderungen.
Ermittlung von notwendigen Vorabmaßnahmen im Bestand.
Festlegung diverser Szenarien.
Definition von speziellen Funktionen des Gewerks.
Festlegung der Aufzeichnungsparameter und Speichergröße.
Klärung und Projektierung der Netzwerkstruktur
Die Position beinhaltet eine Tagespauschale im Rahmen der
Abstimmungs- und Koordinationsgespräche.
Liefern und betriebsfertig montieren.

Hersteller:
'Bosch'
Typ:
'QMG-B360SERV-KZEPT'
Menge: 1,000 St

**1.5.290 Basispaket Druckmanagement**
Basispaket für die Anbindung vom Drucker im
Sicherheitsmanagementsystem verbundenen
Kundennetzwerk inklusive Schnittstellenlizenz
Liefern und betriebsfertig montieren.

Hersteller:
'Bosch'
Typ:
'QMG-B360SERV-BPRNT'
Menge: 1,000 St

**1.5.300 Basispaket Netzwerkmodule**
Basispaket zur Anbindung von Netzwerkmodulen für die Aufnahme und
Ausgabe von Steuer- und Meldungsinformationen im Kundennetzwerk.
Liefern und betriebsfertig montieren.

Hersteller:
'Bosch'
Typ:
'QMG-B360SERV-BNETW'
Menge: 1,000 St

**1.5.310 Basispaket variierende Visualisierung**
Erstellung von variierender Visualisierung (alternative Bedienoberfläche)
für Nutzer einer Gruppe an Bedienstationen mit unterschiedlicher
Hardwareausstattung.
Liefern und betriebsfertig montieren.

Hersteller:
'Bosch'
Typ:
'QMG-B360SERV-BVISU'
Menge: 5,000 St

**1.5.320 Basispaket Expansion Datenpunkte**
Basispaket zur Erweiterung von bestehenden Installationen
um zusätzliche Datenpunkte im Gefahrenmanagementsystem.
Liefern und betriebsfertig montieren.

Hersteller:
'Bosch'
Typ:
'QMG-B360SERV-BEXPD'
Menge: 4,000 St

#### Titel 1.6 4566 Anschaltung Schlüsselverwaltungssystem Kemas an die Hauptzentrale

**1.6.10 Kommunikations- und Schnittstelleneinheit**
UGM Kommunikations- und Schnittstelleneinheit
zur Verwaltung o.g. Teilzentralen mit bis zu 60.000
Datenpunkte in Echtzeit über serielle Datenwege und
gleichzeitig Ethernet.
Zur Nachrüstung in einem 19"-Systemschrank.
Anschlussmöglichkeiten für FAT, FBF und ÜE.
EMV-Verträglichkeit,
Störaussendung nach EN 61000-6-3, Class B,
Störbeeinflussung nach EN 61000-6-1, Class A,
Störbeeinflussung nach EN 50130-4.
Gehäuse: Stahlblech, mattschwarz lackiert
Platzbedarf im 19"-Schrank: 1HE
Apparaturen inklusive systembedingtem  Zubehör
liefern und betriebsfertig montieren,
Dienstleistungen erbringen.

Hersteller:
'Bosch'
Typ:
'UGM2040-Einheit MCX plus (Werkseinbau)'
Menge: 1,000 St

**1.6.20 Sondersoftware OPC für Einbindung von KEMAS-Systemen**
Sondersoftware EAP.2017_3023, für vorgenannten
MCX-Server für die Anschaltung von KEMAS-Systemen über OPC.
Menge: 1,000 St

**1.6.30 Softwareanpassung UGM 2040**
Softwareanpassung UGM 2040
Parametrierung, Programmierung, Test der
Sondersoftware sowie Einbindung in installierte UGM
2040, Erstellung Pflichtenheft sowie Erstellung
Schnittstellenbeschreibung, Dokumentation der
Schnittstelle.
Menge: 1,000 St

#### Titel 1.7 4567 Tableau

*Hinweis*
Im Wachlokal befindet sich ein Anzeigetableau.
Die Papierfront ist zu aktualisieren,
neu auszudrucken und in das Tableau einzubringen.
Weiterhin sind die LED-Anzeigen dem neuen Stand anzupassen.

**1.7.10 Tableau Modul mit 32 Ausgängen**
Tableau Modul mit 32 Ausgängen mit Blinkfunktion zur Ansteuerung von
LEDs oder anderen Leuchtmitteln mit geringer Stromaufnahme.
Anzeige der Funktionsbaugruppe von Status und Ereignisse von dezentralen
Geräten.
Leistungsmerkmale:
- frei programmierbar gemäß den Anforderungen an die
  Anwendung
- Integrierte Trennglieder zum Funktionserhalt der
  Elemente im LSN-Ring bei Drahtbrüchen oder
  Kurzschlüssen
- Integrierter Alarmsummer sowie Kontakt für
  Ausgangstest
Apparaturen inklusive systembedingtem Zubehör
liefern und betriebsfertig montieren,
Dienstleistungen erbringen.
Liefern und betriebsfertig montieren.

Hersteller:
'Bosch'
Typ:
'ATB 420 LSNi'
Menge: 4,000 St

**1.7.20 Anbindung des Lageplantableau an die neue GMA**
Anbindung des Lageplantableau an die neue GMA
- Demontage der ATBL von UGM2020
- Montage der Relaiskoppler mit Anbindung an UGM2040
  und Anpassung der Verdrahtung im Tableau
- Anfertigen und Einbringen eines aktuellen Lageplan
- Anpassen der LED´s gemäß den ÜEMA´s im Objekt.
Menge: 30,000 St

#### Titel 1.8 4565 Geb. 025, Sicherheits-Router

**1.8.10 Firewall**
Firewall mit:
- Rundumschutz von Automatisierungsnetzwerken
- Redundante Anbindung von Produktionszellen an das Backbone
- Firewall Learning Mode für eine einfache und reibungslose Inbetriebnahme
- Router-Redundanz mit Stateful Firewall sowie 1:1 NAT im Layer 3-Modus
- textbasierende Konfigurationsdatei für automatisierte Vorkonfiguration
- Komfortable Konfiguration und Diagnose
- Transparenter Layer 2-Modus
- Vielfältige Übertragungs- und Verschlüsselungsstandards
- Unterschiedliche Security-Mechanismen
  (Stateful Packet Inspection Firewall, VPN)
- Digitaler Eingang zur Steuerung der VPN-Verbindungen
- Zahlreiche Management-Funktionen
- Stabiles Metallgehäuse für Hutschienenmontage
Liefern und montieren.

vorgeschlagenes Produkt:

Hersteller:
'Hirschmann'

Typ:
'Eagle One'

oder gleichwertig

Hersteller:
'.........................................'
  (vom Bieter einzutragen)

Typ:
'................................................'
  (vom Bieter einzutragen)
Menge: 1,000 St

### Abschnitt 2 456 Gefahrenmelde- und Alarmanlagen, Einbruchmeldeanlagen neu

*Hinweis: Auflistung der Gebäude*
013_OG1_101_102
013_OG1_103_104
013_OG1_108_109
013_OG1_110_111
013_OG1_112_113
013_OG1_115_116
013_OG1_117_118
013_OG1_120_121
013_OG1_122_123
013_OG1_124_125
013_OG1_126_127
013_OG1_128_129
013_OG1_130_131
013_OG1_132_133
013_OG1_134_135
013_OG1_136_137
022_EG_027
022_EG_028
108_EG_2.12
MAO

#### Titel 2.1 4561 Einbruchmeldeanlage

*Hinweis: Einbruchmeldezentralen*

**2.1.10 Überfall-/Einbruchmeldezentrale**
Modulare Einbruchmelderzentrale, geeignet zur Anschaltung von einer
Signalverarbeitungseinheit in Ringbus-Technologie
mit 127 Bus-Teilnehmern.
Die Einbruchmelderzentrale muss den einschlägigen Vorschriften
und Regeln der Technik für Überfall- und Einbruchmelderzentralen
des deutschen Marktes entsprechen.
Insbesondere ist die Anlage nebst all ihren Bestandteilen gemäß der
geltenden VdS-Richtlinien zertifiziert (VdS-Klasse C).
Die Zentrale muss folgende Leistungsmerkmale aufweisen:
- geeignet für Fernwartung
- Ringverarbeitungsmodule wahlfrei in Zentrale integriert oder über CAN-Bus
  als Konzentrator zur Leitungsoptimierung absetzbar
- 2 Ethernet-Anschlüsse zur Vernetzung mit übergeordneten Zentralen
  und Parametrierung
- Sprachauswahl: deutsch, englisch (individuell für jeden Benutzer)
- Mindestens 1500 Melderadressen verwaltbar
- Speicherung von mindestens 1000 Meldungen im systeminternen
  Hintergrundspeicher
- zur Ansteuerung von externen Geräten (z. B. Licht) steht eine Schaltuhr
  mit 4 Kanälen wahlweise mit Wochen- und Tagesprogrammen
  zur Verfügung
- Mindestens 500 Blockschlossbereiche frei parametrierbar (ZBS, HBS, TBS)
- Mindestens 1000 Benutzer frei zuweisbar bei 6 stelliger Benutzer-ID
- Mindestens 2 Touchscreen Bedienteile anschließbar
- 2 parametrierbare Ausgänge für optische und akustische Signalgeber
- 1 Druckerschnittstelle/ Registriereinrichtung
- Spannungsausgänge sind gegen Überstrom geschützt
- Ansteuerung von mindestens einer Übertragungseinrichtung
- eine sicherungsbereichsbezogene Sperrzeitschaltuhr ist
  in die Zentrale integriert
- Realisierung von Scharfschaltungen über Bedienteile
Technische Daten:
Elektrik
- Betriebsspannungsbereich: 100 bis 230 V AC, 47 bis 63 Hz
- Stromaufnahme: 150 W je Netzgerät
Mechanik
- Abmessungen Grundgehäuse (BxHxT): 443 mm x 658 mm x 193,5 mm
Umgebungsbedingungen
- Betriebstemperatur: 10 ºC bis +55ºC
- Relative Luftfeuchtigkeit: 5 % bis 95 % (nicht kondensierend)
- Schutzart nach IEC 60529: IP 30
- Schutzart des Gehäuses nach IEC 62262: IK04
Einbruch-/Überfallmelderzentrale inklusive Energieversorgung mit
folgendem Ausbaustand:
1  Ringleitung in digitaler Bustechnik
2  Schnittstellen für abgesetzte Bedienfelder
1  Farb-Touchscreen Bedieneinheit
1  IP-Schnittstelle zur Vernetzung mit einer übergeordneten Zentrale
1  IP-Schnittstelle zur Parametrierung
1  Netzteil zur Versorgung der Verbraucher und Batterien
Apparaturen inklusive systembedingtem Zubehör
liefern und betriebsfertig montieren,
Dienstleistungen erbringen.

Hersteller:
'Bosch'
Typ:
'ICP-MAP5000-SK/3'
Menge: 19,000 St

**2.1.20 Überfall-/Einbruchmeldezentrale**
Modulare Einbruchmelderzentrale, geeignet zur Anschaltung von mindestens
8 Signalverarbeitungseinheiten in Ringbus-Technologie mit maximal
je 127 Bus-Teilnehmern.
Die Einbruchmelderzentrale muss den einschlägigen Vorschriften und
Regeln der Technik für Überfall- und Einbruchmelderzentralen des
deutschen Marktes entsprechen.
Insbesondere ist die Anlage nebst all ihren Bestandteilen gemäß der
geltenden VdS-Richtlinien zertifiziert (VdS-Klasse C).
Die Zentrale muss folgende Leistungsmerkmale aufweisen:
- geeignet für Fernwartung
- Ringverarbeitungsmodule wahlfrei in Zentrale integriert oder über CAN-Bus
  als Konzentrator zur Leitungsoptimierung absetzbar
- 1 Ethernet-Anschluss zur Vernetzung mit übergeordneten Zentralen
  und Parametrierung
- Je Benutzer wählbare Sprache: Deutsch, Englisch, Französisch,
- Mindestens 1500 Melderadressen verwaltbar
- Speicherung von mindestens 1000 Meldungen im systeminternen
  Hintergrundspeicher
- zur Ansteuerung von externen Geräten (z. B. Licht) steht eine Schaltuhr
  mit 4 Kanälen wahlweise mit Wochen- und Tagesprogrammen
  zur Verfügung
- Mindestens 500 Blockschlossbereiche frei parametrierbar (ZBS, HBS, TBS)
- Mindestens 1000 Benutzer frei zuweisbar bei 6 stelliger Benutzer-ID
- Mindestens 32 Touchscreen Bedienteile anschließbar
- 2 parametrierbare Ausgänge für optische und akustische Signalgeber
- 1 Druckerschnittstelle/ Registriereinrichtung
- Spannungsausgänge sind gegen Überstrom geschützt
- Ansteuerung von mindestens einer Übertragungseinrichtung
- eine sicherungsbereichsbezogene Sperrzeitschaltuhr ist
  in die Zentrale integriert
- Realisierung von Scharfschaltungen über Bedienteile
Technische Daten:
Elektrik
- Betriebsspannungsbereich: 100 bis 230 V AC, 47 bis 63 Hz
- Stromaufnahme: 150 W je Netzgerät
Mechanik
- Abmessungen Grundgehäuse (BxHxT): 443 mm x 658 mm x 193,5 mm
Umgebungsbedingungen
- Betriebstemperatur: 10 ºC bis +55ºC
- Relative Luftfeuchtigkeit: 5 % bis 95 % (nicht kondensierend)
- Schutzart nach IEC 60529: IP 30
- Schutzart des Gehäuses nach IEC 62262: IK04
Einbruch-/Überfallmelderzentrale inklusive Energieversorgung
mit folgendem Ausbaustand:
1  Ringleitung in digitaler Bustechnik
2  Schnittstellen für abgesetzte Bedienfelder
1  Farb-Touchscreen Bedieneinheit
1  IP-Schnittstelle zur Vernetzung mit einer übergeordneten Zentrale
  für Fernwartung und zur Parametrierung
1  Netzteil zur Versorgung der Verbraucher und Batterien
Apparaturen inklusive systembedingtem Zubehör
liefern und betriebsfertig montieren,
Dienstleistungen erbringen.

Hersteller:
'Bosch'
Typ:
'ICP-MAP5000-K/3'
Menge: 1,000 St

**2.1.30 Montageplatte mit Flächensicherung**
Montageplatte mit Flächensicherung für v.g. Anlage
- Abmessungen: 138,5 x 175 x 40mm
- Material: Kunststoff, ABS/PC
- Farbe: Weiß
liefern und betriebsfertig montieren.
Menge: 20,000 St

**2.1.40 Touchscreen Bedieneinheit**
Touchscreen Bedieneinheit (VdS) ist ein Eingabegerät
für die Einbruchmelderzentrale.
Es ist erforderlich, dass die Einheit mit einem 14cm (5,7 Zoll-)
LCD-Farb-Display ausgestattet ist.
Der langlebige Touchscreen muss den Benutzern den Zugriff auf
Systemfunktionen über eine ansprechende Benutzeroberfläche
mit intuitiven Symbolen ermöglichen.
Das Scharfschalten, Unscharfschalten und Auswählen weiterer
Menüoptionen muss durch das direkte Berühren der auf dem
Display dargestellten Symbole erfolgen.
Der Text muss in Abhängigkeit davon, welcher Benutzer gerade
angemeldet ist, in der dem Benutzer zugeordneten Sprache
angezeigt werden.
Die Bedieneinheit muss den einschlägigen Vorschriften und Regeln
der Technik für Überfall- und Einbruchmelderzentralen des
deutschen Marktes entsprechen.
Insbesondere ist die Bedieneinheit nebst all ihren Bestandteilen gemäß der
geltenden VdS-Richtlinien zertifiziert.
Die Bedieneinheit muss folgende Leistungsmerkmale aufweisen:
- Langlebiger Touchscreen
- 14cm- (5,7 Zoll-) TFT-LCD-Farb-Display mit einstellbarer
  LED-Hintergrundbeleuchtung
- Grafische Benutzeroberfläche (kräftige 16-Bit-Farben bei einer
  Pixelauflösung von 320 x 240)  mit intuitiven Symbolen und Menüs
- Sprache für jeden Benutzer frei wählbar
- Eingebauter Lautsprecher mit regelbarer Lautstärke
- Keine ungeschützten Komponenten beim Arbeiten an Anschlussklemmen;
  gesamte Verkabelung im Unterteil über Schraub-Klemmenanschlüsse
Technische Daten:
Elektrik
Eingangsspannung: 16V DC bis 29V DC, 28V DC nominal
Mechanik
Abmessungen (BxHxT): 183 x 151 x 38mm
Gewicht: 600g
Farbe: weiß
Umgebungsbedingungen: Temperatur: -10°C bis +55°C
Schutzart: IP 31
Sicherheitsstufe: IK06
Apparaturen inklusive systembedingtem Zubehör
liefern und betriebsfertig montieren,
Dienstleistungen erbringen.

Hersteller:
'Bosch'
Typ:
'IUI-MAP0002-3'
Menge: 0,000 St

**2.1.50 LSN Improved Modul**
Jedes LSN Improved Modul steht für den Anschluss eines
LSN Rings bzw. zweier LSN Stiche mit einem maximalen
Ausgangsstrom von 300mA zur Verfügung.
Jedes LSN Improved Modul unterstützt bis zu 127 LSN
Elemente.
Das Modular Alarm Platform 5000 System unterstützt bis
zu acht LSN Improved Module auf dem internen Datenbus
(BDB) mit maximal 1500 Adressen.
VdS-Klasse C
VDS-Anerkennung G 111040

Hersteller:
'Bosch'
Typ:
'ICP-MAP0010'
Menge: 0,000 St

**2.1.60 Relais Modul**
Erweiterung MAP 5000 zur externen
Anschaltung von Übertragungsgeräten.
Im Lieferung ist ein Flachbandkabel zur
potenzialfreien Anschaltung eines
Übertragunsgerätes enthalten.

Hersteller:
'Bosch'
Typ:
'ICP-COM-IF'
Menge: 20,000 St

**2.1.70 12V Wandler**
Der Wandler wandelt eine geregelte 24-V DC-Eingangsspannung
(Spannungsbereich 18V DC bis 29V DC) in eine 12-V DC-Ausgangsspannung
mit einem maximalen Ausgangsstrom von 500mA um.
Als Teil der Modular Alarm Platform 5000 Lösung erfüllt
der Wandler die Anforderungen an die Energieversorgung von:
- Übertragungsgeräteschnittstellen wie AT 2000
  Übertragungsgeräte
- Konventionellen 12V-Peripheriegeräten wie Bewegungs-
  und Glasbruchmeldern.
- Montage in NNK/NVK Gehäuse oder auf Montageplatte
- Begrenzt den Strom und zeigt Überstromzustände an
Technische Daten:
- Betriebsspannung 18V DC bis maximal 29V DC,
  28V DC nominal
- Ruhestromaufnahme: max. 50mA
- Höchsteingangsstrom: max. 500mA
- Ausgangsspannung: 12,0V ±10%,
  Ausgang ist nicht galvanisch getrennt (gemeinsamer Minuspol)
  und ist strombegrenzt.
EN50130 5, VdS 2110
VDS-Anerkennung G 111040

Hersteller:
'Bosch'
Typ:
'ICP-MAP0017'
Menge: 40,000 St

**2.1.80 Flachbandkabel**
Verbindet das MAP Interface Modul DE
mit einem externen Übertragungsgerät,
z. B. dem ICP-COM-IF Relay Module.
Menge: 0,000 St

**2.1.90 Batterie 12V / 38-45Ah**
Die wartungsfreie Blei-Batterie im Gehäuse muss aus
schlagfestem Kunststoff bestehen.
Es müssen folgende Leistungsmerkmale erfüllt sein:
- Lageunabhängige Trockenbatterien
- Schlagfestes Kunststoffgehäuse
- Geringe Selbstentladung
- Die Batterie eignet sich zum Einsatz in Einbruchmeldeanlagen
  nach DIN EN 50131-1
Technische Daten:
- Kapazität: 45Ah
- Nennspannung: 12V DC
- Ladespannung: 13,5-13,8V bis 25°C
- max. Ladestrom: 13,5A
- Anschluss: Flachpol
- Gehäusematerial: ABS
- Abmessungen (BxHxT): 198 x 171 x 166mm
- Gewicht: ca. 14kg
Apparaturen inklusive systembedingtem Zubehör
liefern und betriebsfertig montieren,
Dienstleistungen erbringen.
Menge: 40,000 St

**2.1.100 Einrichtung eines weiteren Scharfschaltebereiches**
Einrichtung eines weiteren Scharfschaltebereiches als
Zentralenblockschlossbereich zur Absicherung des
Technikraumes.
Menge: 20,000 St

*Hinweis: Anschaltung an das Netzwerk*

**2.1.110 12-Port-Ethernet-Switch im Gebäude 013**
Switch für die Netzwerkverbindung von UGM 2040 Komponenten
als kompakte Kassetteneinheit mit passiver Kühlung.
Es müssen folgende Leistungsmerkmale erfüllt sein:
- 4 x SFP Port, 8 x Kupferport (RJ45)
- Montage auf einer DIN-Hutschiene mit anteilig einer Trägereinheit
- doppelte Energieversorgungsanschlüsse zur
  Erhöhung der Betriebssicherheit
- Möglichkeit eines Redundanzbetriebs mit nicht spürbaren Umschaltzeiten;
  bei Ausfall in Form eines Ringverbundes zwingend erforderlich
- vandalensicher und robust
- Kühlung passiv (lüfterlos)
- ca. 4 Höheneinheiten
- EMV-Verträglichkeit
  Störaussendung nach EN 61000-6-3, Class B (wenn im Schrank verbaut)
  Störbeeinflussung nach EN 61000-6-1,
  Class A (wenn im Schrank verbaut)
  Störbeeinflussung nach EN 50130-4
- zulässige Umgebungstemperatur bei Betrieb: -10°C bis +55°C,
- Klimabeständigkeit nach IEC 60 068-2-2,
- Umweltklasse 2,
- Schutzart: IP30 nach IEC 60529
Apparaturen inklusive systembedingtem Zubehör
liefern und betriebsfertig montieren.
Dienstleistungen erbringen.

Hersteller:
'Bosch'
Typ:
'BRS20 12 Port-Switch'
Menge: 2,000 St

**2.1.120 SFP-Modul für singlemode Lichtwellenleiter**
. SFP-Modul für singlemode Lichtwellenleiter
- 100 Mbit
- mit erweitertem Betriebstemperaturbereich: -10°C bis +55°C
- Link budget: 13 db
Apparaturen inklusive systembedingtem Zubehör
liefern und betriebsfertig montieren.

Hersteller:
'Bosch'
Typ:
'SFP-Modul Singlemode'
Menge: 2,000 St

**2.1.130 Montageset zur Montage von Ethernet-Switchen**
Montageset zur Montage von Ethernet-Switchen
und Medienwandlern
einschließlich Kabelsatz.
Menge: 2,000 St

**2.1.140 Patchkabel-Cu RJ45/RJ45, 1 m**
Patchkabel-Cu RJ45/RJ45, 1200 MHz, flexibel, 1m
4x2x AWG 26 (S-STP) PiMF 100 Ohm
zur Erstellung von Verbindungen von aktiven
Netzwerkkomponenten zum RJ45-Verteilerfeld.
- Aderdurchmesser 0,99 mm
- Aderfarben ws/bl, rt/or, sw/gn, ge/br
- Paarschirmung PETP-Alu-Folie
- Gesamtschirmung Kupfergeflecht-Bedeckung
- Kabeldurchmesser  6,0 mm
- Farbe grau
- konfektioniert mit geschirmten RJ 45 Stecker
liefern und betriebsfertig montieren.
Menge: 20,000 St

**2.1.150 Energiegehäuse mit Zubehör**
Energiegehäuse mit Zubehör entsprechend
VdS-Richtlinien zertifiziert.
Das Gehäuse muss geeignet für ein Netzteil und 4x 40-Ah-Batterien sein.
Mechanik
Abmessungen (BxHxT): 443 x 658 x 193,5mm
Material: 1,5mm kaltgewalzter Stahl
Farbe: Weiß
Umgebungsbedingungen
Schutzklasse: IP 30
Sicherheitsstufe: IK06
Verwendung: innen
Energiegehäuse mit folgendem Ausbaustand:
1  Energieversorgungsgehäuse
1  Zentralengehäuse-Sabotagekontakt
1  Gehäuseschloss
1  230V-Klemmenblock
1  Zubehörpaket mit Verbindungskabeln
Apparaturen inklusive systembedingtem Zubehör
liefern und betriebsfertig montieren,
Dienstleistungen erbringen.

Hersteller:
'Bosch'
Typ:
'ICP-MAP0115'
Menge: 2,000 St

**2.1.160 Montageplatte für Zubehör**
Montageplatte für Zubehör
zur Montage von bis zu zwei 12V-Spannungswandlern,
einem SIV Sicherungsverteiler oder einem AT 3000
Modul im MAP Zentralengehäuse.
Mechanik
- Abmessungen: 138,5 x 175 x 40mm
- Material: Kunststoff, ABS/PC
- Farbe: Weiß
Apparaturen inklusive systembedingtem
Zubehör liefern und betriebsfertig montieren,
Dienstleistungen erbringen.
Menge: 2,000 St

**2.1.170 Sicherungsverteiler SIV 24 V**
Sicherungsverteiler SIV 24 V
zur überwachten Absicherung der an die
Zentrale angeschlossenen Verbraucher
für max. 5 Sicherungen.
Menge: 2,000 St

**2.1.180 Medienkonverter**
Bausatz Medienkonverter Single Mode
  LWL-Ethernet-Schnittstelle für BE 2040 Tischversion, für Singlemode-Faser.
  Zur Anbindung von Ethernet-Verbindungswegen in Verbindung
mit dem ESW 2040-Switch.
  Die Nachrüstung/Montage muss auf  Hutschiene oder innerhalb des
Bedienplatzes BE 2040 möglich sein.
  Die max. zulässige Dämpfung bei  Verwendung
einer Singlemodefaser 9/125µ  darf maximal 12dB betragen.
  Technische Daten:
Mechanik
  Abmessungen/mm (BxHxT): 85x48x21
Umgebungsbedingungen
    - zul. Betriebstemperatur: -10°C...+55°C
    - zul. relative Luftfeuchtigkeit: 93%, nicht kondensierend
- EMV-Verträglichkeit, Störaussendung nach EN 61000-6-3, Class B,
  Störbeeinflussung nach EN 61000-6-1, Class A,
  -Störbeeinflussung nach EN 50130-4
  Apparaturen inklusive systembedingtem  Zubehör
liefern und betriebsfertig montieren,
Dienstleistungen erbringen.

Hersteller:
'Bosch'
Typ:
'MFS 2040 CU/FO-SM'
Menge: 4,000 St

**2.1.190 Einbausatz für Medienkonverter**
Einbausatz zur Aufnahme von 2 Medienkonvertern Ethernet/LWL.
Einbaufähig in die Wandrahmen
FBH 0000 A und FHS 0000 A. inkl.
Stromversorgungskabel BCM zur
Versorgung der Medienkonverter.
liefern und betriebsfertig montieren.
Menge: 4,000 St

*Hinweis: Scharfschalteinrichtung*

**2.1.200 SmartKey Schalteinrichtung**
Die Auswerteeinheit muss zur  Scharfschaltung von
  Einbruchmeldeanlagen dienen.
  Die Einheit muss die  Anschlussmöglichkeit für eine
Eingabeeinheit, eine Codetastatur, das Sperrelement,
den  Schließblechkontakt und die  Magnetkontakte bieten.
Die Verbindung  zur Einbruchmelderzentrale muss
  über das lokale SicherheitsNetzwerk  (LSNi) erfolgen.
  Es müssen folgende Leistungsmerkmale erfüllt sein:
    - VdS-Klasse C
    - Codetastaturen als "geistige Schalteinrichtung"
  in Verbindung mit der Eingabeeinheit einsetzbar
- einfache, berührungslose Bedienung
    - hohe Sicherheit durch Challenge & Response Verfahren
- klare Signalisierung verhindert Bedienungsfehler
  Technische Daten:
    - Betriebsspannung: 9,6V bis 30V DC
    - Stromaufnahme Ruhe: 3,53mA
    - Stromaufnahme Zusatzversorgung: Ruhe 30 bis 41mA
    - Abmessungen (BxHxT): 135 x 160 x 35mm
    - Farbe: grauweiß (RAL 9002)
    - Gewicht: ca. 0,25kg
    - Betriebstemperatur: -5ºC bis +45ºC
    - Gehäuseschutzart: IP 30
    - VdS-Umweltklasse: 2
  Apparaturen inklusive systembedingtem  Zubehör
liefern und betriebsfertig montieren,
Dienstleistungen erbringen.

Hersteller:
'Bosch'
Typ:
'Smartkey SE 220 LSNi'
Menge: 18,000 St

**2.1.210 Schlüssel-Set**
Bestehend aus 3 elektronischen  Schlüsseln mit Sicherungskarte
für  die Schalteinrichtung.
Der  Start der Datenübertragung muss  zur Erhöhung der Sicherheit
mittels Druckknopf erfolgen.
  Technische Daten:
    - Reichweite: max. 20mm
    - Abmessungen (BxHxT): 27 x 54 x 6mm
    - Farbe: schwarz (RAL 9005)
    - Gewicht: 0,011kg
    - Betriebstemperatur: -40ºC bis +70ºC
    - Gehäuseschutzart: IP 67
    - VdS-Umweltklasse: 4
  Apparaturen inklusive systembedingtem Zubehör
liefern und betriebsfertig montieren,
Dienstleistungen erbringen.

Hersteller:
'Bosch'
Typ:
'IUI-SKK 3S SmartKey Schlüssel-Set'
Menge: 18,000 St

**2.1.220 Zusatzschlüssel**
Für das SmartKey Schlüssel-Set.

Hersteller:
'Bosch'
Typ:
'IUI-SKK 1S SmartKey Zusatzschlüssel'
Menge: 9,000 St

**2.1.230 Code-Tastatur 3x4 Matrix**
An der SmartKey Codetastatur mit  integrierter Eingabeeinheit
und  Sichtschutz muss mit dem elektronischen  Schlüssel und einem
geistigen Schlüssel  scharf-/unscharf geschaltet werden.
  Technische Daten:
    - Betriebsspannung: 12V (max. 15V)
- Stromaufnahme:
  LED grün 20mA
  LED gelb 20mA
  LED rot 2mA
  Summer max. 13mA
    - Abmessungen (BxHxT): 80 x 80 x 30mm
    - Farbe: titanweiß (RAL 9010)
    - Gewicht: 0,60kg
    - Betriebstemperatur: -25ºC bis +60ºC
    - Gehäuseschutzart: IP 65
    - VdS-Umweltklasse: 3
Apparaturen inklusive systembedingtem Zubehör
liefern und betriebsfertig montieren,
Dienstleistungen erbringen.

Hersteller:
'Bosch'
Typ:
'Smartkey Codetastatur mit integrierter EE'
Menge: 18,000 St

**2.1.240 Rahmenverstärkung und Sichtschutz**
Rahmenverstärkung und Sichtschutz
für die SmartKey Codetastatur, VdS Klasse C.
Menge: 18,000 St

**2.1.250 Sperrelement inkl. Aufputz-Bausatz**
Das Sperrelement muss der  zwangsläufigen Zuhaltung von Türen
zum Scharfschaltbereich dienen.
Es muss  inkl. eines Bausatzes für die Montage  auf Zarge/Tür
geliefert werden.
  Technische Daten:
    - Betriebsspannung: 9,6V bis 30V
    - Stromaufnahme: 140mA
    - Abmessungen (BxHxT): 118 x 28 x 16mm
    - Farbe: grauweiß (RAL 9002)
    - Gewicht: AP 0,45kg UP 0,40kg
    - Betriebstemperatur: -25ºC bis +55ºC
- Gehäuseschutzart: IP 44
    - VdS-Umweltklasse: 3
  Apparaturen inklusive systembedingtem  Zubehör
liefern und betriebsfertig montieren,
Dienstleistungen erbringen.

Hersteller:
'Bosch'
Typ:
'SPE Sperrelement'
Menge: 18,000 St

**2.1.260 Gehäuse mit Tür a.P.**
in stabiler Stahlblechausführung
für die Code-Tastatur.

Hersteller:
'Bosch'
Typ:
'IT860-GH AP'
Menge: 18,000 St

**2.1.270 Mini-Komfortgriff**
Mini-Komfortgriff
für das Gehäuse in stabiler Stahlblechausführung,
zum Verschluss für die Code-Tastatur,
mit Profilhalbzylinder.
Menge: 18,000 St

**2.1.280 Expansions Module LSN**
Expansions Module LSN
zur Anschaltung von GLT- Notruf-Meldern, oder zur
Anschaltung von konventionellen Scharfschalteinrichtungen
an das LSN- Netz.
- Anschaltung von 6 Meldergruppen (GLT-Melder oder
  Überwachungskontakt-Eingänge)
- Anschaltung von 4 frei projektierbaren Steuerausgängen
- Anschaltung von Schalteinrichtungen (z.B. NBS 10)
  mit den zugehörigen Systemkomponenten
- Überwachung der Primärleitungen auf Alarm, Kurzschluss
  und Drahtbruch
- Erweiterte Systemgrenzwerte im LSNi-Modus
  "improved version"
- Gerätekontakt (Sabotagealarm) und integrierter  Summer
- Max. zwei IMS-RM Relaismodule in die Gehäuseversion
  einsetzbar
- Wandabreißkontakt in die Gehäuseversion einsetzbar
liefern und betriebsfertig montieren.

Hersteller:
'Bosch'
Typ:
'ISP-EMIL-120'
Menge: 36,000 St

**2.1.290 Kopplerdose**
Kopplerdose LSNi a.P.
zur Anschaltung von manuellen GLT Meldungsgebern
(Kontaktmelder) an das LSN- Netz.
Der Koppler hat 2 Eingänge für Primärleitungen.
Die Auswertung (Art) kann in der Zentrale parametriert
werden.
- Betriebsspannung(LSN) : max. +33 V
- Stromaufnahme LSN:  0,6 mA
- Abmessung (DxT): 76x25 mm
- Farbe: weiß (RAL 9002)
- Gewicht: 0,06 kg
- Betriebstemperatur: 0°C bis +50°C
- Gehäuseschutzart: IP 40
- VdS- Umweltklasse: II
Liefern und betriebsfertig montieren.

Hersteller:
'Bosch'
Typ:
'ISP-EM55-120'
Menge: 18,000 St

*Hinweis: BSI-zugelassene Scharfschalteinrichtung*

**2.1.300 SIGMALOCK Schalteinrichtung**
Die Auswerteeinheit (AWE) muss in Verbindung
mit der Eingabeeinheit und einem Sperrelement
und RFID-Medien des Typs Mifare DESFire EV1 eine
Schalteinrichtung sein, die nach den Richtlinien des BSI und VdS
entwickelt wurde.
Es müssen folgende Leistungsmerkmale erfüllt sein:
- VdS-Klasse C
- BSI-konform
- Auswerteeinheit zum BSI-konformen Anschluss der
  Kartenleser
- Auswerteeinheit ist ein 4-Draht Klassik Modul nach
  digitaler Bustechnik
- Codetastaturen als "geistige Schalteinrichtung" in
  Verbindung mit der Eingabeeinheit einsetzbar
- Anschaltemöglichkeit von Sperrelementen
Technische Daten:
- Versorgungsspannung: 8,5-30V DC
- Stromaufnahme in Ruhe: 35mA (bei 12V) mit Leser: 95mA
  (bei 12V)
- Schnittstelle Leser: RS485
- Abmessungen (BxHxT): 160 x 215 x 36mm
- Farbe: grauweiß (RAL 9002)
- Gewicht: 370g
- Schutzart: IP40
Apparaturen inklusive systembedingtem Zubehör
liefern und betriebsfertig montieren,
Dienstleistungen erbringen.
VDS-Anerkennung G116012

Hersteller:
'Bosch'
Typ:
'IF842-TR SIGMALOCK PLUS TR BSI'
Menge: 2,000 St

**2.1.310 Sperrelement EasyLock**
Das Sperrelement zeichnet sich durch seine kleinstmöglichen
Abmessungen aus.
Es dient der zwangsläufigen Zuhaltung
von Türen des Scharfschaltebereiches.
VdS-Anerkennung siehe Auswerteeinheit
(IF842-TR SIGMALOCK Plus TR BSI).

Hersteller:
'Bosch'
Typ:
'8360'
Menge: 2,000 St

**2.1.320 Gehäuse mit Gegenstück a.P.**
Für die Montage des 8360 Sperrelements
EasyLock auf Zarge/Tür
VdS-Anerkennung siehe Auswerteeinheit
(IF842-TR SIGMALOCK Plus TR BSI).
Menge: 2,000 St

**2.1.330 Kartenleser**
Der Kartenleser mit dem Leseverfahren Mifare DESFire
EV1 muss sich zum Anschluss an die Auswerteeinheit
IF842-TR SIGMALOCK Plus TR BSI über die
RS485-Schnittstelle eignen.
Es müssen folgende Leistungsmerkmale erfüllt sein:
- Für Aufputz- und Unterputz-Montage
- Einfache Montage
Technische Daten:
- Spannungsversorgung: 8-30V DC
- Signale:
  optisch: 3 LED-Leuchtfelder
  akustisch: Signalgeber
- Gehäuse: Kunststoff
- Farben:
  Frontdeckel: lichtgrau (RAL 7035),
  Gehäuse: reinweiß (RAL 9003)
- Schnittstellen: RS 485
- Betriebstemperaturbereich:  -20°C bis +60°C
- Abmessungen (BxHxT): 80 x 80 x 11UP/40mm AP
- Ausweisleser, wahlweise:
  Proximityleser mit phg-crypt Protokoll,
  MIFARE classic und MIFARE DESFire
- Arbeitsfrequenz: 13,56 MHz
Apparaturen inklusive systembedingtem Zubehör
liefern und betriebsfertig montieren,
Dienstleistungen erbringen.

Hersteller:
'Bosch'
Typ:
'IT860-EE SIGMALOCK Plus TR Mifare
DESFire EV1'
Menge: 2,000 St

**2.1.340 Sichtschutz a.P. Ausführung**
Für den Kartenleser IT860-EE SIGMALOCK
Plus TR mit VdS-Klasse C EMA.

Hersteller:
'Bosch'
Typ:
'IT860-SS AP'
Menge: 2,000 St

**2.1.350 Gehäuse a.P. Ausführung**
Für den Kartenleser IT860-EE SIGMALOCK Plus TR

Hersteller:
'Bosch'
Typ:
'IT860-GH AP'
Menge: 2,000 St

**2.1.360 MIFARE-Schlüsselanhänger**
Kontaktloser MIFARE-Schlüsselanhänger zur Verwendung in
einem Zutrittskontrollsystem.
Die eingesetzten Kontrollleser bzw. Erfassungsterminals
müssen dazu mit MIFARE-Lesern ausgestattet sein.
Anzuwendente Chip-Technologie: MIFARE DESFire EV1 VO5
70pf 8kByte-Chip,
massiver Rahmen aus poliertem Edelstahl, runde Bauform,
ultraschallverschweißt und wasserdicht,
Gehäusefarbe schwarz, uncodiert
liefern und betriebsfertig montieren.

Hersteller:
'Bosch'
Typ:
'Schlüsselanhänger Evolution'
Menge: 20,000 St

**2.1.370 Kontaktlose Chipkarte**
Kontaktlose Chipkarte mit Mifare DesFire EV1 V05 70pf 8KByte-Chip
Chiptyp MF3ICDH81,
Kartenformat nach ISO 7810: 85,6mm x 54mm,
Kartenstärke: 0,82mm (+/- 0,05mm),
Kartenkörper weiß, blanco, glänzend laminiert,
uncodiert und unnummeriert;
Menge: 10,000 St

**2.1.380 Expansions Module LSN**
Expansions Module LSN
zur Anschaltung von GLT- Notruf-Meldern, oder zur
Anschaltung von konventionellen Scharfschalteinrichtungen
an das LSN- Netz.
- Anschaltung von 6 Meldergruppen (GLT-Melder oder
  Überwachungskontakt-Eingänge)
- Anschaltung von 4 frei projektierbaren Steuerausgängen
- Anschaltung von Schalteinrichtungen (z.B. NBS 10) mit
  den zugehörigen  Systemkomponenten
- Überwachung der Primärleitungen auf Alarm, Kurzschluss
  und Drahtbruch
- Erweiterte Systemgrenzwerte im LSNi-Modus
  "improved version"
- Gerätekontakt (Sabotagealarm) und integrierter  Summer
- Max. zwei IMS-RM Relaismodule in die Gehäuseversion
  einsetzbar
- Wandabreißkontakt in die Gehäuseversion einsetzbar
liefern und betriebsfertig montieren.

Hersteller:
'Bosch'
Typ:
'ISP-EMIL-120'
Menge: 23,000 St

**2.1.390 Kopplerdose**
Kopplerdose LSNi a.P.
zur Anschaltung von manuellen GLT Meldungsgebern
(Kontaktmelder) an das LSN- Netz.
Der Koppler hat 2 Eingänge für Primärleitungen.
Die Auswertung (Art) kann in der Zentrale parametriert
werden.
Elektrische Daten:
- Betriebsspannung(LSN) : max. +33 V
- Stromaufnahme LSN:  0,6 mA
Mechanische Daten:
- Abmessung (DxT): 76x25 mm
- Farbe: weiß (RAL 9002)
- Gewicht: 0,06 kg
Umweltbedingungen:
- Betriebstemperatur: 0°C bis +50°C
- Gehäuseschutzart: IP 40
- VdS- Umweltklasse: II
Liefern und betriebsfertig montieren.

Hersteller:
'Bosch'
Typ:
'ISP-EM55-120'
Menge: 2,000 St

*Hinweis: Melder*

**2.1.400 Bewegungsmelder mit Abdecküberwachung**
Der Bewegungsmelder ist eine zweiadrige Buseinheit für gewerbliche
Anwendungen im Innenbereich.
Kombination aus Infrarot (PIR) und Mikrowellendetektion (MW)
mit zusätzlicher Abdecküberwachung.
Der Bewegungsmelder muss den einschlägigen Vorschriften und Regeln der
Technik für Bewegungsmelder des deutschen Marktes entsprechen.
Insbesondere ist der Melder nebst all seinen Bestandteilen gemäß der
geltenden VdS-Richtlinien zertifiziert (VdS-Klasse C).
Der Melder muss folgende Leistungsmerkmale aufweisen:
- Überwachungsbereich: mindestens 12 x 12 m,
  vor Ort einstellbar auf 8x10 m
- Sensor Data Fusion-Technologie
- Zwei Dual-Element-Sensoren
- Tri-Focus-Optik
- Mehrpunkt-Abdecküberwachungstechnik
- Kleintierunterdrückung
- mindestens 2,1 bis 3 m Montagehöhe, keine Justage erforderlich
- Aktive Weißlichtunterdrückung
- Dynamische Temperaturkompensation
- Ferngesteuerter Gehtest
- Alarmspeicher
- Störfestigkeit gegenüber Luftzug und Insekten
- Sabotagekontakt
- steuerbare LED-Anzeige (blaue, rote und gelbe LED)
Technische Daten:
Elektrik
- Versorgungsspannung: 9V DC bis 28V DC
- Stromverbrauch: max. 5 mA
Mechanik
- Abmessungen (BxHxT): 69 x 127 x 58 mm
- Farbe: weiß
- Gewicht: 93 g
Umgebungsbedingungen
- Betriebstemperatur: -25 °C bis +55 °C
- Luftfeuchtigkeit: 0 bis 95 %,  nicht kondensierend
- Gehäuseschutzklasse: IP 41
- VdS-Umweltklasse II
Apparaturen inklusive systembedingtem Zubehör
liefern und betriebsfertig montieren,
Dienstleistungen erbringen.

Hersteller:
'Bosch'
Typ:
'ISP-PDL2-A112GL LSN TriTech+ Melder'
Menge: 41,000 St

**2.1.410 Körperschallmelder**
Körperschallmelder
mit VdS-Anerkennung Klasse C als Mehrzonenmelder.
Geeignet zur Durchbruchüberwachung von Wänden, Böden
und Decken sowie zur Überwachung von Tresoren.
Im sabotageüberwachten Druckgussgehäuse mit
piezoelektrischem Wandler zur Detektion von
mechanischen und thermischen Einbruchwerkzeugen.
Durch ein spezielles Auswerteverfahren werden umgebungsbedingte Störgrößen ausgefiltert.
Der Überwachungsradius des Melders muß in Stufen
einstellbar und mindestens 4 m betragen.
Der Melder wird inclusive Prüfsender, über den die
Funktion des Melders sowie die Übertragungsstrecke
geprüft werden kann, geliefert.
Die Möglichkeit der Meldereinzelidentifizierung und
Prüfung an einem Prüf- und Anzeigetableau muss möglich
sein.
Für Aufputz-Montage inclusive Aufputz-Gehäuse
- Folgende Einstellungen sind möglich:
  o Empfindlichkeit
  o Integrationsgeschwindigkeit
  o Verzögerungszeit
  o Angriffszähler
  o Integrationsart
- Fernprüfung des Melders
- Wirkbereich (Überwachungsradius): 4m
- Stromversorgung des Melders erfolgt über die
Datenleitung
liefern und betriebsfertig montieren,
einschließlich Befestigungsplatte für Aufputzmontage
und Auflegen der Kabel.

Hersteller:
'Bosch'
Typ:
'ISC-SM-90'
Menge: 36,000 St

**2.1.420 Prüfsender**
Prüfsender
für die Montage unter einem Körperschallmelder.
Prüft den Melder sowie den physikalischen Kontakt
zwischen dem Melder und dem geschützten Objekt.
liefern und betriebsfertig montieren.

Hersteller:
'Bosch'
Typ:
'ISC-GMX-S1'
Menge: 36,000 St

**2.1.430 Befestigungsplatte**
Befestigungsplatte
für die Montage unter einem Körperschallmelder.
liefern und betriebsfertig montieren.

Hersteller:
'Bosch'
Typ:
'ISC-GMX-PO.'
Menge: 36,000 St

**2.1.440 Montagesatz**
Montagesatz
für flexiblen Kabelübergang an Türen,
bestehend aus 2 Befestigungskappen und Metallschlauch,
abgelängt passend zum Türschlag
liefern und betriebsfertig montieren.
Menge: 36,000 St

**2.1.450 Überfall-Druckknopfmelder LSN**
Überfall-Druckknopfmelder LSN
in Aufputz-Ausführung zum Anschluss an die LSN-Ringleitungstechnik.
Installation als Ring- oder Stichelement an beliebiger
Stelle eines Lokalen Sicherheitsnetzwerkes
Melderabfrageroutinen mit Auswertung von
folgenden Kriterien:
- Alarm
- Sabotagealarm (Deckelkontakt) mit Auslösekennung
  (Papierplombe)
liefern und betriebsfertig montieren.

Hersteller:
'Bosch'
Typ:
'ND 200'
Menge: 36,000 St

**2.1.460 Verschlusskappe mit Deckel**
Verschlusskappe mit Deckel
für den Überfall-Druckknopfmelder LSN
in Aufputz-Ausführung zum zusätzlichen Auslöseschutz
zur Vermeidung von Fehlalarmen
liefern und betriebsfertig montieren.
Menge: 36,000 St

**2.1.470 Verteiler mit VDS-Anerkennung Aufputz**
Verteiler mit VDS-Anerkennung zur a.P. Montage, 10 DA,
bestehend aus einem Metallgehäuse, mit Deckelkontakt
und Verteilerleisten in löt- und schraubfreier
Verbindungstechnik
liefern und betriebsfertig montieren.
Menge: 75,000 St

**2.1.480 Verteiler mit VDS-Anerkennung Aufputz**
Verteiler mit VDS-Anerkennung zur a.P. Montage, 20 DA,
bestehend aus einem Metallgehäuse, mit Deckelkontakt
und Verteilerleisten in löt- und schraubfreier
Verbindungstechnik
liefern und betriebsfertig montieren.
Menge: 1,000 St

**2.1.490 Öffnungs- und Verschlussüberwachungskontakt**
Der Kontakt muss zur Öffnungs- und Verschlussüberwachung von Fenstern
vorgesehen sein.
Der Öffnungs- und Verschlussüberwachungskontakt muss nebst
all seinen Bestandteilen gemäß der geltenden VdS-Richtlinien zertifiziert
(VdS-Klasse C) sein.
Der Kontakt muss folgende Leistungsmerkmale aufweisen:
- Geeignet für Fenster mit Schubstangenverriegelung
- Weitgehend fremdfeldsicher
- Stirnseitige Montage
- Sabotagekontakt
Technische Daten:
Elektrik:
- Schaltspannung: = 30V DC
- Schaltstrom: 10 µA bis 100 mA
Mechanik:
- Abmessungen: Schalter: Ø8mm x 30mm
- Farbe: weiß
Umweltbedingungen:
- Temperaturbereich: -40°C … +70°C
- Umweltklasse: VdS:III - EN: IIIa
- Magnet: Ø10mm x 3,6mm x 5mm
Apparaturen inklusive systembedingtem Zubehör
liefern und betriebsfertig montieren,
Dienstleistungen erbringen.

Hersteller:
'Bosch'
Typ:
'ISP-MCOLS3-U110S Öffnungs- und
  Verschlussüberwachungskontakt'
Menge: 73,000 St

**2.1.500 Schließblechkontakt für Außentüren**
Zur elektrischen Überwachung des mechanischen Riegelschlosses auf
Verschluss für Außentüren, inklusive Anschlusskabel 4m.
Der Schließblechkontakt muss den einschlägigen Vorschriften und Regeln
der Technik für Schließblechkontakte des deutschen Marktes entsprechen.
Insbesondere muss der Kontakt nebst all seinen Bestandteilen gemäß der
geltenden VdS-Richtlinien zertifiziert sein.
Technische Daten:
Elektrik
- Betriebsspannung: max. 30V DC
Mechanik
- Abmessungen (BxHxT): 9 x 26 x 18mm (ohne Betätigungshebel)
- Abmessungen (BxHxT): 10 x 68,5 x 18mm (mit Betätigungshebel)
- Farbe: grau
Umweltbedingungen
- Betriebstemperatur: -40°C bis +85°C
- Gehäuseschutzart: IP 67
- VdS-Umweltklasse: II
Apparaturen inklusive systembedingtem Zubehör
liefern und betriebsfertig montieren,
Dienstleistungen erbringen.

Hersteller:
'Bosch'
Typ:
'SKA 100 L'
Menge: 20,000 St

**2.1.510 Aufbaumagnetkontakt**
zur Öffnungsüberwachung von Türen und Fenstern.
Es ist nur eine parallele Montage möglich.
  Als Einbau- und Aufbaukontakt zu verwenden
  Standardmäßig ist der Magnetkontakt  mit 6 m Anschlussschnur ausgestattet.
Der Magnetkontakt muss den einschlägigen Vorschriften
und Regeln der Technik für Magnetkontakte des deutschen
Marktes entsprechen.
Insbesondere ist der Kontakt nebst all seinen
Bestandteilen gemäß der geltenden VdS-Richtlinien
zertifiziert (VdS-Klasse C).
Der Kontakt muss folgende Leistungsmerkmale aufweisen:
- Einatz in ferromagnetischen Materialien mit einem
  Einbaugehäuse
- stirnseitige oder parallele Montage
Apparaturen inklusive systembedingtem Zubehör
liefern und betriebsfertig montieren,
Dienstleistungen erbringen.

Hersteller:
'Bosch'
Typ:
'MS-LZS'
Menge: 37,000 St

**2.1.520 Einbausatz**
Zum stirnseitigen Einbau des Magnetkontaktes MSA-LZS
in ferromagnetische Materialien.
Liefern und betriebsfertig montieren.
Menge: 37,000 St

**2.1.530 Kapazitiver Feldänderungsmelder**
Kapazitiver Feldänderungsmelder zur Objektüberwachung.
Der Kapazitivmelder muss den einschlägigen Vorschriften und Regeln
der Technik für Kapazitivmelder des deutschen Marktes entsprechen.
Insbesondere ist der Melder nebst all seinen Bestandteilen gemäß
der geltenden VdS-Richtlinien zertifiziert (VdS-Klasse C).
Der Melder muss folgende Leistungsmerkmale aufweisen:
- 3-stufige Arbeitsfrequenz
- umschaltbarer Kapazitätsbereich
- Sabotageüberwachung
Elektrik
- Betriebsspannung: 12V DC, (9V bis 15V DC)
- Stromaufnahme: 25mA
Mechanik
- Abmessungen (BxHxT): 92 x 174 x 38mm
- Farbe: grau
- Gewicht: 0,75kg
Umweltbedingungen
- Betriebstemperatur: 5°C bis +60°C
- Gehäuseschutzart: IP 54
- VdS-Umweltklasse: I
Apparaturen inklusive systembedingtem Zubehör
liefern und betriebsfertig montieren,
Dienstleistungen erbringen.

Hersteller:
'Bosch'
Typ:
'EMC-V'
Menge: 3,000 St

**2.1.540 2 Anschlusselemente**
2 Anschlusselemente Kapazitivmelder
zum Anschluss einer Scheibe mit
elektrisch leitender Oberfläche an das EMC-Gerät.
Menge: 3,000 St

**2.1.550 Koax-Anschlussdose**
Koax-Anschlussdose Kapazitivmelder
zum Anschluss der Überwachungselektrode an das EMC-Gerät.
Menge: 3,000 St

**2.1.560 Anschluss Alarmdrahtspinne**
Anschlusselement für Alarmdrahtspinne des
Sicherheitsfensters und Einbinden in die
Einbruchmeldezentrale.
Preis gilt für Fenster mit 2-4 Flügel mit Alarmdrahtspinne.
Menge: 10,000 St

**2.1.570 Passiver Glasbruchmelder für eine Scheibe**
Zur Überwachung ebener Glasflächen
innerhalb eines Radius von max. 2m.
Zur Anschaltung an eine Einbruchmelderzentrale
Liefern und betriebsfertig montieren.

Hersteller:
'Bosch'
Typ:
'ISC-GBD2-PS'
Menge: 256,000 St

*Hinweis: Dienstleistungen*

**2.1.580 Arbeitsleistung**
Inbetriebnahme, Parametrierung, Programmierung, Überprüfung aller Meldungen der Unterzentralen zur Hauptzentrale
incl. Überprüfung im Managementsystem und am Tableau einschließlich 4-wöchiger Probebetrieb.
Menge: 20,000 St

**2.1.590 Demontage Einbruchmeldezentrale**
Einbruchmeldezentrale demontieren einschließlich Zubehör.
Die Einbruchmeldezentralen sind so zu demontieren,
dass sie wiederverwendbar an des BwDLZ übergeben werden.
Menge: 20,000 St

**2.1.600 Demontage Bewegungsmelder**
Bewegungsmelder demontieren einschließlich Zubehör.
Menge: 72,000 St

**2.1.610 Demontage Koppler**
Koppler demontieren einschließlich Zubehör.
Menge: 20,000 St

**2.1.620 Demontage Blockschloss**
Blockschloss demontieren einschließlich Zubehör.
Menge: 20,000 St

**2.1.630 Demontage Verteiler**
Verteiler demontieren einschließlich Zubehör.
Menge: 23,000 St

**2.1.640 Prüfen, Suchen und Umverlegungen**
Prüfen, Suchen und Umverlegungen von vorhandenen
Kabeln.
Menge: 20,000 St

### Abschnitt 3 456 Gefahrenmelde- und Alarmanlagen, Einbruchmeldeanlagen Bestand

#### Titel 3.1 4561 Einbruchmeldeanlage 103_2.16

**3.1.10 Einbindung der vorhandenen EMA in das neue GMA-Netz**
Menge: 1,000 St

**3.1.20 Medienkonverter**
Bausatz Medienkonverter Single Mode
  LWL-Ethernet-Schnittstelle für BE 2040 Tischversion, für Singlemode-Faser.
  Zur Anbindung von Ethernet-Verbindungswegen in Verbindung
mit dem ESW 2040-Switch.
  Die Nachrüstung/Montage muss auf  Hutschiene oder innerhalb des
Bedienplatzes BE 2040 möglich sein.
  Die max. zulässige Dämpfung bei  Verwendung einer Singlemodefaser
9/125µ  darf maximal 12dB betragen.
  Technische Daten:
Mechanik
  Abmessungen/mm (BxHxT): 85x48x21
Umgebungsbedingungen
    - zul. Betriebstemperatur: -10°C...+55°C
    - zul. relative Luftfeuchtigkeit: 93%, nicht kondensierend
- EMV-Verträglichkeit, Störaussendung nach EN 61000-6-3, Class B,
  Störbeeinflussung nach EN 61000-6-1, Class A,
  -Störbeeinflussung nach EN 50130-4
  Apparaturen inklusive systembedingtem Zubehör
liefern und betriebsfertig montieren,
Dienstleistungen erbringen.

Hersteller:
'Bosch'
Typ:
'MFS 2040 CU/FO-SM'
Menge: 1,000 St

**3.1.30 Einbausatz für Medienkonverter**
Einbausatz zur Aufnahme von 2 Medienkonvertern Ethernet/LWL.
Einbaufähig in die Wandrahmen
FBH 0000 A und FHS 0000 A. inkl.
Stromversorgungskabel BCM zur
Versorgung der Medienkonverter.
liefern und betriebsfertig montieren.
Menge: 1,000 St

**3.1.40 Schnittstelleneinrichtung je Unterzentrale**
Schnittstelleneinrichtung je Unterzentrale.
Menge: 1,000 St

**3.1.50 Parametrierung der Hauptzentrale UGM2040**
Parametrierung der Hauptzentrale UGM2040
zur Erweiterung um 3 Unterzentralen.
Menge: 1,000 St

### Abschnitt 4 456 Gefahrenmelde- und Alarmanlagen, Brandmeldeanlagen Geb. 025

#### Titel 4.1 4561 Brandmeldezentralen

**4.1.10 Rahmen- Gehäuse für 10 Module**
Rahmen- Gehäuse für 10 Module zur Aufnahme der
Zentralensteuerung und max. 6 Modulen sowie Netzteil
und Batterien. Stahlblech lackiert.
VDS-Anerkennung G 205106

Hersteller:
'Bosch'
Typ:
'CPH 0010 A'
Menge: 1,000 St

**4.1.20 Montagerahmen groß**
Montagerahmen groß zur schwenkbaren Aufnahme von
Rahmen- Gehäusen.

Hersteller:
'Bosch'
Typ:
'FBH 0000 A'
Menge: 1,000 St

**4.1.30 Zentralensteuerung für modulare Brandmelderzentralen mit Premiumlizenz**
Steuer-, Bedien-, und Anzeigeeinheit für eine modulare Brandmelderzentrale mit folgenden Leistungsmerkmalen:
    - Aufbaumöglichkeit redundanter Zentralensteuerungen
    - 8 Zoll Touchpad mit vorprogrammierten und programmierbaren
  Funktionstasten  und hochauflösender 7 Zoll Anzeige mit
  800x480 Pixel zur Darstellung von Alarmen und Ereignissen
    - Programmierbarer Beschriftungstext und farbige Bedienerinformationen
  für jede Evakuierungszone und jeden Ausgang
    - Normenkonforme und projektspezifisch redundante Vernetzbarkeit über
  den integrierten Ethernet-Switch mit 2 CAN- und 4 Ethernet-Schnittstellen
  sowie Schnittstellen für Remote Services, Gebäudemanagement- und
  Sprachalarmierungssysteme
    - Aufbaumöglichkeit von bis 32 Zentralensteuerungen im Netzwerkverbund,
  die jeweils bis zu 2.048 Melderpunkte verwalten können
    - Aufbaumöglichkeit individueller Netzwerk-Topologien;
  Systemskalierbarkeit von Einzelzentrale über Systemverbund zur
  individuellen Netzwerkstruktur mit Ethernet-Backbone
    - Leitungslänge zwischen zwei Zentralensteuerungen beträgt je nach
  verwendetem Modul bis zu 40 km
    - Abwärtskompatibel zu bereits vorhandenen Systemzentralen
    - Einsatz und Programmierung von akustischen Signalgebern zur
  unterbrechungsfreien Alarmierungsfortsetzung nach Kurzschluss
  oder Unterbrechung
    - Laptop-Parametrierung mit windowsbasierter Programmiersoftware
  zur individuellen und effektiven Programmierung
    - Einstellbare Erkundungs- und Verzögerungszeiten
    - Autokonfiguration der Ring-Leitungselemente
    - Projektspezifische manuelle Adressvergabe
    - Verarbeitung und Speicherung der Zustände aller automatischen und nicht
  automatischen Elemente (z.B. Brandmelder, Signalgeber, Koppler, etc.)
    - Speichermöglichkeit von bis zu 10.000 Meldungen
    - Auslesen des Hintergrundspeichers
    - Anschlussmöglichkeit von Drucker
    - Zurücksetzen von einem Melder, einer Meldergruppe oder dem gesamten
  System
    - Stummschalten des internen Summers
    - Stummschalten der Signalgeber
    - Umschalten zwischen Tag  und Nachtmodus
    - Deaktivieren von Meldern, Signalgebern und Ausgängen
    - Projektspezifische Ein/Zwei-Mann-Revision
    - Integrierte kontinuierliche Diagnose für Gesamtstromverbrauch,
  Stromverbrauch je Ring- oder Stichleitung
- Modulüberwachung, Prüfung und Anzeige auf Erdschluss, Überwachung
  und Prüfmodus für Display und LEDs, Programmspeicherkontrolle
    - Verknüpfung von Melderinformationen zur Erzeugung von Schaltbefehlen
  wie z. B. an Tableaus sowie Aktivierung von Brandfallsteuerungen
  komplexer Art wie z. B. etagenweise, zeitversetzte Alarmierung
    - Alarmzwischenspeicherung für automatische Melder
    - Up- und Download der Zentralenkonfiguration über USB-Schnittstelle
    - Remote-Funktion über RPS-Systemsoftware
    - Einbaumöglichkeit in 19"-Systemgehäuse
    - Regenerationszeit nach Kurzschluss oder Unterbrechung auf Ring
  gemäß EN 54-13
  Vorschriften und Zertifizierung
  Als Bestandteil der Brandmelderzentrale muss  die Zentralensteuerung
folgenden Normen und Vorschriften entsprechen:
    - EN 54-2:1997 + A1:2006
    - EN 54-4:1997 + A1:2002 + A2:2006
    - VdS 2344:2014-07
    - VdS 2540:2010-12
    - VdS 2541:1996-12
  Elektrische Daten:
    - Stromaufnahme (mA bei 24 VDC):
    - Ruhe: 170 mA
    - Alarm: 400 mA
    - Max. Verlustleistung: 10 W
    - Max. Länge des CAN-Kabels in Netzwerken: Lmax = 1000 m,
  abhängig von Konfiguration, Kabeltyp und Topologie
  Ethernet-Schnittstelle:
        - Max. Leitungslange (Kupfer): 100 m
        - Max. Leitungslange (Lichtwellenleiter): 2 km (MM) bis zu 40 km (SM)
  Mechanische Daten:
    - Gehäusematerial: Polycarbonat (PC)
    - Farbe: RAL 7016, Anthrazitgrau
    - Gewicht: 2,4 kg
    - Abmessungen HxBxT: 190x404x60 mm
    - Brennbarkeitsklasse: UL94-V0
    - LCD-Anzeige (Pixel): 7 Zoll, Farbe, WVGA, 800x480
    - Bedien- und Anzeigenelemente: 6 Tasten, 18 LEDs
    - Schnittstellen: CAN1, CAN2, ETH1, ETH2, ETH3, ETH4, USB, Rail
    - Signaleingänge: IN1/IN2
Umgebungsbedingungen
    - Schutzart nach EN 60529: IP30
    - Zulässige Betriebstemperatur: -5 bis +50 °C
    - Relative Feuchte bei 25 °C: = 95 % (nicht kondensierend)

Hersteller:
'Bosch'
Typ:
'FPE-8000-PPC'
Menge: 1,000 St

**4.1.40 Blindabdeckung**
Blindabdeckung

Hersteller:
'Bosch'
Typ:
'FDP 0001 A'
Menge: 2,000 St

**4.1.50 Relaismodul**
Relaismodul für Kleinspannung mit 8 Relais
(Kontaktbelastung max. 1 A 30 VDC) zur Anschaltung von
externen Verbrauchern.

Hersteller:
'Bosch'
Typ:
'RML 0008 A'
Menge: 1,000 St

**4.1.60 Relaismodul für Netzspannung**
Das Modul muss über zwei Wechselkontakt-Relais (Form C) zur
überwachten Anschaltung von externen Elementen mit Rückmeldung verfügen, z. B.
- Türhaftmagnete
- Lüfter
- Rauchklappen
Jedes Relais muss einen NO-(normally open) und einen NC-Kontakt
(normally closed) besitzen und durch eine 6,3A Sicherung geschützt werden.
Die maximal zulässige Kontaktbelastung muss 5A bei 120V/230V AC
sowie 5A bei 30V DC betragen.
Das Relaismodul muss auch als Löschanlagen-Schnittstelle gemäß
VdS 2496 eingesetzt werden können.
Es müssen folgende Leistungsmerkmale erfüllt sein:
- 5 A Kontaktbelastung
- Sofort betriebsbereit durch "Plug-and-Play"-Technik und
  steckbare Anschlüsse
Technische Daten:
Elektrik
- Eingangsspannung: 20V DC bis 30V DC / 5V DC ± 5%
Mechanik
- Bedien-/Anzeigeelemente: 4 LEDs (2 x rot, 2 x grün)
- 2 Tasten
- Gehäusematerial: Polypropylenoxid PPO
- Gehäusefarbe: seidenmatt anthrazit (RAL 7016)
- Abmessungen: ca. 127 x 96 x 60mm
- Gewicht: ca. 135g
Umgebungsbedingungen
- zul. Betriebstemperatur: -5°C bis +50°C
- zul. Lagertemperatur: -20°C bis +60°C
- zul. relative Luftfeuchtigkeit: 95%, nicht kondensierend
- Schutzart nach IEC 60529: IP 30
Apparaturen inklusive systembedingtem Zubehör
liefern und betriebsfertig montieren,
Dienstleistungen erbringen.

Hersteller:
'Bosch'
Typ:
'RMH-0002 A'
Menge: 1,000 St

**4.1.70 Serielles Schnittstellenmodul**
Serielles Schnittstellenmodul mit S 1-, RS 232- und
20 mA-Schnittstelle zur Drucker- Anschaltung

Hersteller:
'Bosch'
Typ:
'IOS 0020 A'
Menge: 1,000 St

**4.1.80 Eingangs/Ausgangs OC-Modul**
Eingangs/Ausgangs OC-Modul mit 8 digitalen Eingängen
und 8 Open- Collector- Ausgängen für individuelle
Anzeigen.

Hersteller:
'Bosch'
Typ:
'IOP 008 A'
Menge: 1,000 St

**4.1.90 Feuerwehr-Schnittstellenmodul**
Feuerwehr-Schnittstellenmodul zur Anschaltung von
Feuerwehreinrichtungen nach DIN 14675
(z.B.Übertragungseinrichtung, Schlüsseldepot
(24V/12V), Überwachung Freischaltelement).

Hersteller:
'Bosch'
Typ:
'ENO 0000 B'
Menge: 1,000 St

**4.1.100 LSN- Modul**
LSN-Modul 300 mA zur Anschaltung eines Lokalen
Sicherheitsnetzwerkes (1 LSN- Ring) mit bis zu 127 LSN-
Meldern und weiteren 127 LSN- Elementen (z. B. Koppler)
Nach VdS- Richtlinien. Max. Stromaufnahme aller
Elemente 300 mA.

Hersteller:
'Bosch'
Typ:
'LSN 0300 A'
Menge: 2,000 St

**4.1.110 Batterie**
Batterie 12 V 38 Ah
VDS-Anerkennung G 102044
Menge: 6,000 St

**4.1.120 Modulträger kurz**
Der Modulträger ist ein Plug-and  Play-Rail aus glasfaserverstärktem
  Kunststoff für zwei bzw. vier Module.
  Über die Steckkontakte im Rail muss sowohl die Stromversorgung der
Module  als auch der gesamte Datenverkehr zwischen Modul und Zentrale
realisiert werden.
  Der Modulträger muss über das  Batterieregler-Modul mit 24V  ausgestattet
sein und außerdem über  einen DC/DC-Wandler verfügen,
der die 5V Betriebsspannung für die Module generiert.
  Der kurze Modulträger muss über zwei  Modulsteckplätze verfügen.

Hersteller:
'Bosch'
Typ:
'PTRS 0002 C Modulträger für 2 Module'
Menge: 1,000 St

**4.1.130 Modulträger lang**
Modulträger lang mit integriertem 5 V- Spannungs
wandler und Steckplätzen für 4 Module.

Hersteller:
'Bosch'
Typ:
'PRD 0004 A'
Menge: 1,000 St

**4.1.140 Rahmen-Energieversorgungsgehäuse klein**
zur Aufnahme von Netzteilen und/oder Batterien.

Hersteller:
'Bosch'
Typ:
'PSF 0002 A'
Menge: 1,000 St

**4.1.150 Rahmen-Energieversorgungsgehäuse mittel**
Für Brandmelderzentrale AVENAR panel zur
Aufnahme von Netzteilen und Batterien.
Liefern und betriebsfertig montieren.

Hersteller:
'Bosch'
Typ:
'PMF 0004 A'
Menge: 1,000 St

**4.1.160 Montagerahmen klein**
Montagerahmen klein für Modulare Brandmelderzentrale FPA-5000
zur schwenkbaren Aufnahme von Rahmenmontagegehäusen.

Hersteller:
'Bosch'
Typ:
'FSH 0000 A'
Menge: 1,000 St

**4.1.170 Montagerahmen mittel**
Für Brandmelderzentrale AVENAR panel zur
schwenkbaren Aufnahme von Rahmenmontagegehäusen.
FMH 0000 A
Liefern und betriebsfertig montieren.

Hersteller:
'Bosch'
Typ:
'FMH 0000 A'
Menge: 1,000 St

**4.1.180 Netzteil**
Netzteil, Netzspannung 100-240 VAC 50-60 Hz,
Nenn- Ausgangsspannung 24 V DC 6 A,
geschützt gegen Überspannung und Verpolung,
LED- Betriebsanzeige, Störungsausgang,
Einschubgehäuse.

Hersteller:
'Bosch'
Typ:
'UPS 2416 A'
Menge: 2,000 St

**4.1.190 Kabelsatz Netzteil**
Kabelsatz Netzteil

Hersteller:
'Bosch'
Typ:
'CBP 0000A'
Menge: 2,000 St

**4.1.200 Batteriereglermodul**
Batteriereglermodul zur Regelung der zentralen
Stromversorgung der Modularen Brandmeldezentralen
FPA 5000, 1200 und der Energieversorgung FPP 5000.
Zur Überwachung des Ladevorganges von
bis zu 4 Batterien 12V 45 Ah.
Mit LED- Anzeigen für Betrieb und Störungen.
2 Schaltausgänge 24 V max. 2,8 A
1 Signaleingang Störung Netzteil
1 Schaltausgang Netzstörung
1 Schaltausgang Batteriestörung
1 Schaltausgang Sammelstörung
2 Anschlüsse Batteriepaar
VDS-Anerkennung G 205106

Hersteller:
'Bosch'
Typ:
'BCM 0000 B'
Menge: 2,000 St

**4.1.210 Kabelsatz Batterie**
Kabelsatz Batterie

Hersteller:
'Bosch'
Typ:
'CBB 0000 A'
Menge: 2,000 St

**4.1.220 Bausatz Teleservice**
Bausatz Teleservice

Hersteller:
'Bosch'
Typ:
'CPA 0000 A'
Menge: 1,000 St

**4.1.230 Abgesetzte Bedieneinheit**
Abgesetzte Bedieneinheit für die  Brandmelderzentrale,
die den dezentralen Betrieb einer Brandmeldeanlage ermöglicht.
  In Kombination mit der Brandmelderzentrale  muss sie als
redundante Zentralensteuerung  verwendet werden können.
Sie darf in diesem  Fall nicht als abgesetzte Bedieneinheit
  verwendet werden.
  Es müssen folgende Leistungsmerkmale erfüllt werden:
    - Verwendung als redundante Zentralensteuerung in Kombination mit einer
  Brandmelderzentrale
    - 8 Zoll Touchpad mit vorprogrammierten und programmierbaren
  Funktionstasten und hochauflösender 7 Zoll Anzeige mit
  800x480 Pixel zur Darstellung von Alarmen und Ereignissen
    - Programmierbarer Beschriftungstext und farbige Bedienerinformationen
  für jede Evakuierungszone und jeden Ausgang
    - Normenkonforme und projektspezifisch redundante Vernetzbarkeit
  über den integrierten Ethernet-Switch mit 2 CAN- und
  4 Ethernet-Schnittstellen sowie Schnittstellen für Remote Services,
  Gebäudemanagement- und Sprachalarmierungssysteme
    - Stromversorgung über die Zentrale und/oder ein externes Netzteil
    - Für den Pulteinbau, Aufputz- und Unterputzmontage geeignet
Liefern und betriebsfertig montieren  einschließlich
systemgebundenem Zubehör und allen Einstell-,
Programmier- und Inbetriebnahmeleistungen.

Hersteller:
'Bosch'
Typ:
'FPE 8000 FMR'
Menge: 1,000 St

**4.1.240 Einsatzdatei**
Einsatzdatei
Feuerwehrlaufkarte, farbig gestaltet, mit Meldergruppenangabe sowie eingezeichnetem Feuerwehrangriffsweg gemäß den örtlichen Feuerwehrbestimmungen,
laminiert in PVC mindestens 125 µm mit oben aufgesetztem Gruppenreiter gemäß DIN 14 675
liefern und geordnet im Gehäuse ablegen.
Menge: 20,000 St

**4.1.250 Gehäuse für Einsatzdatei**
Gehäuse für Einsatzdatei
Kartentasche für die Aufbewahrung von Feuerwehrlaufkarten Format DIN A4, aus Aluminium, oben offen,
zur Aufnahme bis zu 15 Karten geeignet, Farbe rot
liefern und montieren.
Menge: 1,000 St

**4.1.260 Türöffner für Laufkartenkasten**
Menge: 1,000 St

**4.1.270 Betriebsbuch**
Kontrollbuch nach dem Mustervordruck des VdS Form T 49
für die Eintragung der regelmäßigen Überprüfung der
Anlage, der Wartungsarbeiten, aller Änderungen,
Erweiterungen und Reparaturen sowie der Störungs- und
Alarmmeldungen mit Angabe von Datum und Uhrzeit.
Menge: 1,000 St

**4.1.280 Brandschutzgehäuse**
Geprüftes Brandschutzgehäuse mit einer
Feuerwiderstandsdauer von mindestens
30 Minuten, bei einer Brandbelastung von außen und
innen im Sinne F 30 und I 30 (geprüft in Anlehnung an
DIN 4102-2, teilweise DIN 4102-11).
Geprüftes Brandschutzgehäuse, geeignet für den
Funktionserhalt von Verteilern von mindestens 30
Minuten, bei einer Brandbelastung von außen im Sinne E
30 (geprüft in Anlehnung an DIN 4102-12).
Basierend auf einer Allgemeinen bauaufsichtlichen
Zulassung Nr.:Z-86.1-23 im Sinne
E 30 und F 30 und Z-78.7-119 im Sinne I 30, gem. MLAR
2005. Die Zulassungen befinden sich im Ergänzungs- und
Verlängerungsverfahren.
- geeignet für den Funktionserhalt von Verteilern
  über 30 Minuten
- mit einem geprüften Feuerwiderstand über 30 Minuten
- mit einer geprüften Brandlastdämmung über 30 Minuten
- mit einer geprüften Rauchdichtigkeit über 30 Minuten
- mit einem nach VDE geprüftem Gehäuse
- geprüft durch eine staatliche MPA in Anlehnung
  an DIN 4102-2  im Sinne F30 und E30
- System geprüft durch eine VDE Prüfstelle
  nach der EN 50298 und 61439
- Feldmaße: H 2050  B 722  T 300
- Gewicht ca. 219 kg
- Schutzklasse 2, Verteiler nicht leitend, aus nicht
  metallischem Gehäuse
- Schutzart nach EN 50298 Einstufung IP 54
- Geprüfter Elektroverteiler nach EN 50298
- Geprüftes Brandschutzgehäuse mit Prüf Nr. einer
  staatlichen MPA (Prüf Nr. 901 570 000 /La/Ei u
  nd folgende).
- Mit Standard-Kabeleinführungen,
  z. B. 2 x 40 mm, 32 x 18 mm

vorgeschlagenes Produkt:

Hersteller:
'Celsion'

Typ:
'Bosch'

oder gleichwertig

Hersteller:
'.........................................'
  (vom Bieter einzutragen)

Typ:
'................................................'
  (vom Bieter einzutragen)
Menge: 1,000 St

#### Titel 4.2 4562 Koppler

**4.2.10 Relaiskoppler für Netzspannung**
Relaiskoppler für Netzspannung für GA-Meldungen
zur überwachten Anschaltung von externen Elementen
liefern und montieren.

Hersteller:
'Bosch'
Typ:
'FLM-420-RHV.'
Menge: 1,000 St

**4.2.20 Lageplantableausteuerung**
Lageplantableausteuerung zur Anschaltung an das Lokale
Sicherheits Netzwerk.
Zweiunddreißig C-Punkt-Ausgänge zur Anschaltung von
LED.
Ein Eingang zur Ansteuerung Lampentest und Rückstellung
Internakustik.
Galvanische Trennung der Ein- und Ausgänge über
Optokoppler.
Beliebig erweiterbar in Stufen von je 32 LED.
Der Informationsaustausch muss überwacht erfolgen.
Integrierte Internakustik.
Eingebaut in einem Tableaugehäuse.
Eingebaute Trennelemente zur Erhaltung der vollen
Funktion aller Elemente im
LSN-Ring bei Drahtbruch und Kurzschluss.
Installation als Ring- oder Stichelement an beliebiger
Stelle eines Lokalen
Sicherheits Netzwerkes.
Liefern und betriebsfertig montieren.

Hersteller:
'Bosch'
Typ:
'ATB 100 LSN'
Menge: 1,000 St

**4.2.30 Koppler**
Koppler gemäß EN 54 - 18 zur überwachten Anschaltung
von Meldern nach dem Gleichstromprinzip
an LSNi- Ring- oder Stichleitungen, zwei Eingänge,
Adressvergabe automatisch oder über Drehschalter,
eingebaute Trennelemente zur Erhaltung der vollen
Funktion aller Elemente im LSN-Ring bei Drahtbruch und
Kurzschluss, zwei Stromversorgungsausgänge für automatische Melder,
Montage im Aufputzgehäuse mit zwei gegenüber liegenden Rohr- oder
Kabeleinführungen inkl. Gummitüllen mit den Leistungsmerkmalen:
- Überwachung der Primärleitungen auf Alarm, Kurzschluss und Drahtbruch
- Melderparameter je Stich programmierbar
- erweiterte Systemgrenzwerte der LSN-improved-Technik
- beide Melder- Versorgungsspannungen einzeln
  abschaltbar, parallelschaltfähig
- separate Erdchlusserkennung für jeden Stich
- rote LED zur Anzeige von Alarm
- aktuelle Stromwerte auslesbar.
liefern und betriebsfertig montieren.

Hersteller:
'Bosch'
Typ:
'FLM-420/4-CON-S'
Menge: 1,000 St

#### Titel 4.3 4563 Automatische Melder

**4.3.10 Mehrsensormelder dual-optisch/thermisch/chemisch**
Dual-optisch/thermisch/chemisch Bus-Rauchmelder mit Musteranalyse
  nach DIN EN 54-54 und EN 54-7 mit komplexer Bewertung der  Brandkenngröße
und Anpassung der  Meldercharakteristik an die  Raumnutzung zur Einbindung
in ein Ringbussystem, der für folgende Kenngrößen geeignet sein muss:
    - Rauch (Führungsgröße zur Projektierung)
- Temperatur
    - Brandgas: CO - Kohlenstoffmonoxid
  Es müssen folgende Leistungsmerkmale erfüllt sein:
    - Bewertung der Kenngrößen nach Signalanstiegsrate, Signalstärke und
  zeitlichem Verlauf (Brandkenngrößen- mustervergleich) als technische
  Maßnahme zur Vermeidung von Falschalarmen
- Verschmutzungskompensation
- Ruhewertnachführung
    - Melderfernabfrage sowie Selbstüberwachung und Austauschaufforderung
  über den Brandmeldering zur Einsatzdauerverlängerung und
  bedarfsorientiertem Austausch zum wirtschaftlichen Betrieb des Melders
    - Funktion zur Analyse und Bewertung der umweltbedingten EMV-Belastung
  in Echtzeit und >4 h Durchschnittsmodus
    - Übertragung von Diagnosedaten (Seriennummer, Verschmutzungsgrad des
  O-Teils, Betriebsstunden, aktuelle Analogwerte, Störung) zur Zentraleinheit
    - Erhöhte Sicherheit gegen elektromagnetische Störimpulse, 50 V/m
  im Bereich 1-3000 MHz
    - Eingebaute Trennelemente im Ein- und Ausgang des Melders zur Erhaltung
  der vollen Funktion aller Elemente im Brandmeldering bei Drahtbruch und
  Kurzschluss
    - Dual-optischer Rauchsensor in Form von zwei LEDs, die die Messkammer
  mit zwei unterschiedlichen Wellenlängen versorgen müssen,
  um Rauchpartikel unterschiedlicher Größe und Entstehungsart zu erkennen
  (Testfeuer 1)
    - Bauprodukt zum System passend
    - mit VdS-Anerkennungsnummer
    - Durch interne oder externe Trigger im laufenden Betrieb umschaltbare
  Auslösecharakteristik des Melders bei sich ändernden Umgebungsbedingungen,
  z. B. ereignisgesteuerte Umschaltung der Charakteristik A1
  (Auslösetemperatur 54 °C) auf B (Auslösecharakteristik 69 °C)
    - Zentral angebrachte Auslöseanzeige im Melder zur richtungsunabhängigen
  Montage des Meldersockels
    - Möglichkeit der Aktivierung einer zweiten LED-Farbe als in Intervallen
  blinkende Betriebsanzeige
    - Stromaufnahme kleiner 0,55 mA aus dem Brandmeldering
    - Möglichkeit der automatischen und/oder manuellen Adressierung
    - Überwachte Lebensdauer des CO-Sensors beträgt 6 Jahre
  Technische Daten:
    - Abmessungen über alles mit Sockel und LED: Ø 125 x 64 mm
    - Farbe: weiß (ähnlich RAL 9010)
    - matte Oberfläche, lackierbar
    - Betriebstemperatur: -10 °C bis +50 °C
    - Schutzart nach EN 60529: IP40
    - zulässige Luftgeschwindigkeit bis 20 m/s
  Apparaturen inklusive systembedingtem  Zubehör
liefern und betriebsfertig montieren,
Dienstleistungen erbringen.

Hersteller:
'Bosch'
Typ:
'FAP-425-DOTC-R AVENAR detector 4000'
Menge: 2,000 St

**4.3.20 Mehrsensormelder optisch/thermisch**
Optisch-thermischer Bus-Rauchmelder mit Musteranalyse nach
DIN EN 54-54 und EN 54-7 mit komplexer Bewertung der  Brandkenngröße
und Anpassung der  Meldercharakteristik an die  Raumnutzung zur Einbindung
in ein Ringbussystem, der für folgende Kenngrößen geeignet sein muss:
    - Rauch (Führungsgröße zur Projektierung)
- Temperatur
  Es müssen folgende Leistungsmerkmale erfüllt sein:
    - Bewertung der Kenngrößen nach Signalanstiegsrate, Signalstärke und
  zeitlichem Verlauf (Brandkenngrößenmustervergleich) als technische
  Maßnahme zur Vermeidung von Falschalarmen
- Verschmutzungskompensation
- Ruhewertnachführung
    - Melderfernabfrage sowie Selbstüberwachung und Austauschaufforderung
  über den Brandmeldering zur Einsatzdauerverlängerung und
  bedarfsorientiertem Austausch zum wirtschaftlichen Betrieb des Melders
    - Funktion zur Analyse und Bewertung der umweltbedingten EMV-Belastung
  in Echtzeit und >4 h Durchschnittsmodus
    - Übertragung von Diagnosedaten (Seriennummer, Verschmutzungsgrad des O-Teils,
  Betriebsstunden, aktuelle Analogwerte, Störung) zur Zentraleinheit
    - Erhöhte Sicherheit gegen elektromagnetische Störimpulse, 50 V/m
  im Bereich 1-3000 MHz
    - Eingebaute Trennelemente im Ein- und Ausgang des Melders zur Erhaltung
  der vollen Funktion aller Elemente im Brandmeldering bei Drahtbruch
  und Kurzschluss
    - Bauprodukt nach DIN EN 54, Teile 5 und 7, zum System passend
    - mit VdS-Anerkennungsnummer
    - Durch interne oder externe Trigger im laufenden Betrieb umschaltbare
  Auslösecharakteristik des Melders bei sich ändernden
  Umgebungsbedingungen, z. B. ereignisgesteuerte Umschaltung
  der Charakteristik A1 (Auslösetemperatur 54 °C)
  auf B (Auslösecharakteristik 69 °C)
    - Zentral angebrachte Auslöseanzeige im Melder zur richtungsunabhängigen
  Montage des Meldersockels
    - Möglichkeit der Aktivierung einer zweiten LED-Farbe als in Intervallen
  blinkende Betriebsanzeige
    - Stromaufnahme kleiner 0,55 mA aus dem Brandmeldering
    - Möglichkeit der automatischen und/oder manuellen Adressierung
  Technische Daten:
    - Abmessungen über alles mit Sockel und LED: Ø 125 x 64 mm
    - Farbe: weiß (ähnlich RAL 9010)
    - matte Oberfläche, lackierbar
    - Betriebstemperatur: -10 °C bis +50 °C
    - Schutzart nach EN 60529: IP40
    - zulässige Luftgeschwindigkeit bis 20 m/s
  Apparaturen inklusive systembedingtem  Zubehör
liefern und betriebsfertig montieren,
Dienstleistungen erbringen.

Hersteller:
'Bosch'
Typ:
'FAP-425-OT-R AVENAR detector 4000'
Menge: 2,000 St

**4.3.30 Optischer Rauchmelder**
Bus-Rauchmelder mit Musteranalyse  nach DIN EN54-7 mit komplexer
Bewertung der Brandkenngröße  und Anpassung der  Meldercharakteristik
an die  Raumnutzung zur Einbindung in ein Ringbussystem,
der für folgende  Kenngrößen geeignet sein muss:
  Rauch (Führungsgröße zur Projektierung)
  Es müssen folgende Leistungsmerkmale erfüllt sein:
    - Bewertung der Kenngröße nach Signalanstiegsrate, Signalstärke und
  zeitlichem Verlauf (Brandkenngrößenmustervergleich) als technische
  Maßnahme zur Vermeidung von Falschalarmen
- Verschmutzungskompensation
- Ruhewertnachführung
    - Melderfernabfrage sowie Selbstüberwachung und Austauschaufforderung
  über den Brandmeldering zur Einsatzdauerverlängerung und
  bedarfsorientiertem Austausch zum wirtschaftlichen Betrieb des Melders
    - Funktion zur Analyse und Bewertung der umwelt- bedingten
  EMV-Belastung in Echtzeit und >4h Durchschnitts-Modus
    - Übertragung von Diagnosedaten (Seriennummer, Verschmutzungsgrad
  des O-Teils, Betriebsstunden, aktuelle Analogwerte, Störung, EMV-Wert)
  zur Zentraleinheit
    - Erhöhte Sicherheit gegen elektromagnetische Störimpulse, 50 V/m
  im Bereich 1-3000 MHz
    - Eingebaute Trennelemente im Ein- und Ausgang des Melders zur Erhaltung
  der vollen Funktion aller Elemente im Bandmeldering bei Drahtbruch
  und Kurzschluss
    - Bauprodukt nach DIN EN 54, Teil7, zum System passend
    - mit VdS-Anerkennungsnummer;
    - Durch interne oder externe Trigger im laufenden Betrieb umschaltbare
  Auslösecharakteristik des Melders bei sich ändernden Umgebungsbedingungen
    - Zentral angebrachte Auslöseanzeige im Melder zur richtungsunabhängigen
  Montage des Meldersockels
    - Möglichkeit der Aktivierung einer zweiten LED-Farbe als in Intervallen
  blinkende Betriebsanzeige
    - Stromaufnahme kleiner 0,55 mA aus dem Brandmeldering
- Möglichkeit der automatischen und/ oder manuellen Adressierung
  Technische Daten:
    - Abmessungen über alles mit Sockel und LED: Ø 125 x 64 mm
- Farbe: weiß (ähnlich RAL 9010)
    - matte Oberfläche, lackierbar
    - Betriebstemperatur: -20 °C bis +65 °C
- Schutzart nach EN 60529: IP40
- zulässige Luftgeschwindigkeit bis 20 m/s
  Apparaturen inklusive systembedingtem  Zubehör
liefern und betriebsfertig montieren,
Dienstleistungen erbringen.

Hersteller:
'Bosch'
Typ:
'FAP-425-O-R AVENAR detector 4000'
Menge: 2,000 St

**4.3.40 Meldersockel**
Meldersockel
für Aufputz- und Unterputz-Montage geeignet.
Montage auf 55er-Schalterdose für Unterputz-Kabel-
einführung vorgesehen.
Entnahmesicherung vor Ort ohne Werkzeug aktivierbar
ausreichender Anschlußraum auch für Kabel mit
Funktionserhalt.
Montagerichtung beliebig wählbar, da Melderanzeige
von allen Seiten ablesbar.
Kabelzu- und abgang getrennt in verschiedenen
Richtungen und gemeinsam in eine Richtung verlegbar.
Schraubklemmtechnik als Anschlußtechnik zur
kabelschonenden Montage.
Anschluß für Melder-Parallelanzeige
liefern und betriebsfertig montieren

Hersteller:
'Bosch'
Typ:
'MS 400'
Menge: 2,000 St

**4.3.50 Staubschutzkappe**
Staubschutzkappe
zum Schutzund des Melders und des Sockels gegen
Staub- und Farbspritzer.
Alarmanzeige des Melders kann mit aufgesteckter
Schutzkappe für Testzwecke erkannt werden.
Aufsteckbar auf den bereits verdrahteten Meldersockel
Einfach abziehbar über vorhandene Laschen
liefern und betriebsfertig montieren.
Menge: 4,000 St

**4.3.60 Meldersockelsirene**
Meldersockelsirene
akustischer Sockelsignalgeber zur Anwendung im
Innenbereich zur  unterbrechungsfreien Alarmierung
Unterbrechungsfreie Alarmierung nach VdS 3536 in Ring
Bus und Stich Busstruktur.
Sockelsignalgeber mit integriertem hochperformanten
Energieträger zur Strom-ausfallüberbrückung im
Alarmfall.
Lasergeschweißter und auslaufsicherer Energieträger.
Goldkontaktierung zum störungsfreien Einsatz auch bei
widrigen Umgebungsbedingungen.
Kontinuierliches und zuverlässiges Monitoring des
Energieträgers über die Zentraleinheit.
Einstellmöglichkeit von bis zu 32 Tonarten (inkl. DIN
Ton 33404 Teil 3) Schallpegel zwischen 65 und 93 dB .
Verzögerungsfreie Synchronisation der Sockelsignalgeber
mit gleicher Tonart innerhalb eines Melderinges.
Signalgeberprogrammierung über die Zentraleinheit.
Stromaufnahme maximal 3,85 mA., abhängig von der
gewählten Tonart.
Planung eines Ringausbaus über Fire System Designer.
Sockelsignalgeber mit Vorbereitung zur Aufnahme einer
Blitzleuchte FNS-420-R LSN oder einem automatischen
Melder der Serie 420.
Vorbereitet  für den Einsatz des FNM-SPACER als Zubehör
bei Kabelverlegung auf Putz.
Vorbereitet für den  Einsatz des FNM-COVER als Zubehör
bei der Verwendung als Stand-Alone-Sockelsignalgeber.
Elektrik:
Betriebsspannung 15 V DC bis 33 V DC
Stromaufnahme: Ruhe 1 mA, Alarm 3,85mA
Umgebungsbedingungen:
Zulässige Einsatztemperatur: -20 °C bis +70 °C
Zulässige Lagertemperatur: -20 °C bis +70 °C
Schutzart (EN 60529): IP 42
Besondere Merkmale:
Max. Schalldruckpegel in 1 m Entfernung 93,1dB(A)
Frequenzbereich 440 Hz bis 2,90 kHz
Energieträger Typ 3 V Lithium
Kapazität 2,6 Ah
Typische Lebensdauer > 10 Jahre
Zulässige Einsatztemperatur -25 °C bis +70 °C
Zulässige Lagertemperatur -25 °C bis +85 °C
Mechanik:
Anschlüsse (Ein-/Ausgänge) 0,28 mm² bis 2,5 mm²
Abmessungen (Ø x H)
mit Montageplatte 115 x 40 mm
mit Montagesockel 115 x 50 mm
Gehäuse:
Material Kunststoff, ABS
Farbe weiß, ähnlich RAL 9010
Gewicht 240 g
Lieferumfang:
Sockelsirene Innenbereich, weiß
Energieträger (3 V Lithium)
Montageplatte (für Unterputz-Kabelmontage)
liefern und betriebsfertig montieren.

Hersteller:
'Bosch'
Typ:
'FNM-420U-A-BSWH'
Menge: 2,000 St

**4.3.70 Meldersockel**
Meldersockel für Aufputz-Montage
Entnahmesicherung vor Ort ohne Werkzeug aktivierbar
ausreichender Anschlußraum auch für Kabel mit
Funktionserhalt
Montagerichtung beliebig wählbar, da Melderanzeige
von allen Seiten ablesbar
Kabelzu- und abgang getrennt in verschiedenen
Richtungen und gemeinsam in eine Richtung verlegbar
Schraubklemmtechnik als Anschlußtechnik zur
kabelschonenden Montage
Anschluß für Melder-Parallelanzeige
liefern und betriebsfertig montieren

Hersteller:
'Bosch'
Typ:
'FNM Spacer'
Menge: 2,000 St

**4.3.80 Melderparallelanzeige**
Melderparallelanzeige
zum Anschluss an automatische
Brandmelder bei Standardanwendungen
Technische Daten
- Betriebsspannung: 5 V DC . . 30 V DC
- maximale Stromaufnahme 20 mA
- Anzeigemedium:  2 LED`s
- zulässiger Drahtdurchmesser: 0,6 mm ... 2,0 mm
- Abmessungen: 85 x 84 x 35 mm
- Gewicht 45 g
liefern und betriebsfertig montieren.

Hersteller:
'Bosch'
Typ:
'FAA-420-RI'
Menge: 1,000 St

**4.3.90 Melderbezeichnungsschild**
Als Klarsichtfolienaufkleber mit schwarzer Gruppen- und
Meldernummer für die Beschriftung von Brand-Handfeuer-
meldern und automatischen Brandmeldern. Größe angepasst
an Raumhöhe.
Menge: 10,000 St

#### Titel 4.4 4564 Nichtautomatische Melder

**4.4.10 Nichtautomatischer Brandmelder Form G**
Nichtautomatischer Brandmelder Form G blau als
Handfeuermelder zur manuellen Alarmauslösung im Innenbereich nach
EN 54-11, anschließbar an das Lokale SicherheitsNetzwerk LSN,
LED-Anzeige, im Kunststoffgehäuse zur auf Putz-Montage, Farbe blau
Kabelzuführung wahlweise auf und unter Putz.
Technische Daten:
- Betriebsspannung: 24 V DC (15 V DC . . 33 V DC)
- Stromaufnahme: 0,4 mA
- Abmessungen (B x H x T): 135 x 135 x 40 mm
- Gehäusematerial: Kunststoff, ASA
- Farben: blau
- Gewicht: ca. 235 g
- Schutzart: nach EN 60529
- Form G (Innenbereich): IP 52
- Norm: EN 54-11
- Zulässige Einsatztemperatur: -10 °C . . . +55 °C
liefern und betriebsfertig montieren.

Hersteller:
'Bosch'
Typ:
'FMC-210-DM-G-B'
Menge: 2,000 St

**4.4.20 Glasscheibe 80 x 80 mm**
Glasscheibe 80 x 80 mm als Ersatzgläser
für Druckknopf-Brandmelder
liefern und an Bauleitung übergeben.
Menge: 2,000 St

**4.4.30 Schlüssel Form G**
Schlüssel Form G
für Normalschloß an Druckknopf-Brandmelder
liefern und an Bauleitung übergeben.
Menge: 1,000 St

**4.4.40 Sperrschild**
Sperrschild
mit der Beschriftung "Außer Betrieb"
für Brandmelder der Form G, H oder K
liefern und betriebsfertig montieren.
Menge: 1,000 St

**4.4.50 Melderkennzeichnung**
Melderkennzeichnung laminiert in PVC mind. 125 µm
40 x 12,5 mm zur Kennzeichnung von Brandmeldern, rote
Zahl auf weißem Grund nach DIN 14 675,
Nummerngröße: 8 mm
für Druckknopfmelder mit Angabe:
Nr. der Linie/ Nr. des Melders
in erforderlicher Numerierungsfolge
liefern und betriebsfertig montieren.
Menge: 6,000 St

#### Titel 4.5 4565 Zubehör für Brandmeldezentralen

**4.5.10 Hinweisschild**
Nach DIN 4066, Klebefolie mit der Beschriftung
"Brandmelderzentrale" oder "BMZ" oder DIN-gerechtem
Symbol.
Menge: 1,000 St

**4.5.20 Blitzleuchte**
Alarm-Blitzleuchte
als optischer Signalgeber zum Anschluß an
Brandmeldeanlagen aller Art.
Zum Einbau in trockenen und feuchten Räumen sowie
im Freien einschließlich Befestigungswinkel.
Kunststoffgehäuse aus schlagfestem Thermoplast (ABS)
Betriebsspannung  12 V - Blitzenergie 5 Joule
Blitzfrequenz  1 Hz = 60 Blitze/ min
Einschaltdauer  100 %
Temperaturbereich  - 20°C bis 50°C
Farbe  hellgrau RAL 7036, Kalotte rot
Schutzart  IP 67
liefern und betriebsfertig montieren.

Hersteller:
'Bosch'
Typ:
'FNM-320-SRD'
Menge: 1,000 St

#### Titel 4.6 4566 Kabel und Leitungen

**4.6.10 Inst.kabel J-YY Brand 2x2x0,8 Bd**
*** Bezugsbeschreibung
Installationskabel
DIN VDE 0815 mit Aufdruck -Brandmeldekabel- J-Y(St)Y
2 x 2 x 0,8 rot,
verlegen
'in Kanälen und Rohren, in Hohlwänden oder
Zwischendecken, einschließlich Aufnehmen und Schließen
der Zwischendecken
liefern und betriebsfertig montieren.'
.
Menge: 50,000 m

**4.6.20 10x2x0,8**
*** wie Position 4.6.10
jedoch
'10x2x0,8'
.
Menge: 30,000 m

**4.6.30 20x2x0,8**
*** wie Position 4.6.10
jedoch
'20x2x0,8'
.
Menge: 30,000 m

**4.6.40 Inst.kabel mit Funktionserhalt**
Installationskabel
DIN VDE 0815 mit Funktionserhalt JE-H(St)H
8 x 2 x 0,8 Bd E30,
verlegen
'in Kanälen und Rohren, in Hohlwänden oder
Zwischendecken, einschließlich Aufnehmen und Schließen
der Zwischendecken
liefern und betriebsfertig montieren.'
.
Menge: 50,000 m

**4.6.50 Anschluß Inst.kabel J-2Y(St)Y, 20 DA**
*** Bezugsbeschreibung
Anschluß je Ende
für Installationskabel
J-2Y(St)Y,
'20 x 2 x 0,6/ 0,8'
,
an Leiste/Streifen.
In löt-, schraub- und abisolierfreier Technik.
Menge: 2,000 St

**4.6.60 10 x 2 x 0,6/0,8**
*** wie Position 4.6.50
jedoch
'10 x 2 x 0,6/0,8'
.
Menge: 6,000 St

**4.6.70 2 x 2 x 0,6/0,8**
*** wie Position 4.6.50
jedoch
'2 x 2 x 0,6/0,8'
.
Menge: 10,000 St

#### Titel 4.7 4567 Abnahme

**4.7.10 Ausführungsunterlagen / Dokumentation**
nach VDE 0833 und DIN 14675 in 4facher Ausfertigung.
Die Dokumentation ist in Form einer Bedienungsanweisung
zusammenzustellen (DIN A4).
- Installationsplan mit eingezeichneten Grenzen des Sicherungsbereiches,
  Alarmierungsbereiche, Nutzungsart der Melderbereiche, Bezeichnung
  der zugeordneten Meldergruppen.
- Meldergruppenverzeichnis
- Liste der Anlagenteile
- Blockdiagramm, das eine Zuordnung für Benennung und
  Numerierung der Melderbereiche, Meldergruppen und Melder enthält
- Anlagenbeschreibung bestehend aus:
- Meldergruppenverzeichnis
- Liste der Anlagenteile
- Hinweise für besondere Melder
- Verknüpfung zwischen den Alarmzuständen der Meldergruppen
Menge: 1,000 St

**4.7.20 Inbetriebnahme**
Inbetriebnahme der kompletten Brandmeldeanlage mit
folgenden Leistungen:
- Parametrierung der zuvor beschriebenen Anlagen nach Kundenwunsch
- Prüfung der Anlage durch den Hersteller
- Einspielen der Software und Hochfahren der Anlage
- Überprüfen der angeschlossenen Geräte
- Einweisung des Betriebspersonals
- Erstellen eines Prüfprotokolls
- Erstellen eines Übergabeprotokolls
Menge: 1,000 St

**4.7.30 Erstellen einer Anlagenbeschreibung für die Brandmeldeanlage**
*** Pauschalposition
Erstellen einer Anlagenbeschreibung über die
Installation einer Brandmeldeanlage für jeden
Anlagenbereich in Anlehnung an das Formular VdS-Attest
Menge: 1,000 psch

**4.7.40 Abnahme**
Abnahme der vom AN erstellten Installationen durch den
Auftraggeber und dem Nutzer.
Dem AN wird empfohlen, den Nutzer rechtzeitig
einzubeziehen, so dass zum Zeitpunkt der Abnahme durch
den AG eine dokumentierte Mängelfreiheit der Anlage
vorliegt und eine Inbetriebnahme des Gebäudes durch den
Betreiber gewährleistet ist.
Der AN hat zum Tage der vertraglich vereinbarten
Fertigstellung, spätestens zum Abnahmetermin mit dem
AG, die Dokumentation und mängelfreie
Prüf-Bescheinigung vorzulegen.
Das Abnahmeprotokoll ist Bestandteil der Dokumentation.
Die Mängelbeseitigung ist zu dokumentieren.
Menge: 1,000 St

### Abschnitt 5 456 Gefahrenmelde- und Alarmanlagen, Brandmeldeanlagen Bestand

#### Titel 5.1 4561 Brandmeldeanlage 003

**5.1.10 Medienkonverter**
Bausatz Medienkonverter Single Mode
  LWL-Ethernet-Schnittstelle für BE 2040 Tischversion, für Singlemode-Faser.
  Zur Anbindung von Ethernet-Verbindungswegen in Verbindung
mit dem ESW 2040-Switch.
  Die Nachrüstung/Montage muss auf  Hutschiene oder innerhalb
des Bedienplatzes BE 2040 möglich sein.
  Die max. zulässige Dämpfung bei  Verwendung einer Singlemodefaser
9/125µ  darf maximal 12dB betragen.
  Technische Daten:
Mechanik
  Abmessungen/mm (BxHxT): 85x48x21
Umgebungsbedingungen
    - zul. Betriebstemperatur: -10°C...+55°C
    - zul. relative Luftfeuchtigkeit: 93%, nicht kondensierend
- EMV-Verträglichkeit, Störaussendung nach EN 61000-6-3, Class B,
  Störbeeinflussung nach EN 61000-6-1, Class A,
  -Störbeeinflussung nach EN 50130-4
  Apparaturen inklusive systembedingtem  Zubehör
liefern und betriebsfertig montieren,
Dienstleistungen erbringen.

Hersteller:
'Bosch'
Typ:
'MFS 2040 CU/FO-SM'
Menge: 2,000 St

**5.1.20 Einbausatz für Medienkonverter**
Einbausatz zur Aufnahme von 2 Medienkonvertern Ethernet/LWL.
Einbaufähig in die Wandrahmen
FBH 0000 A und FHS 0000 A. inkl.
Stromversorgungskabel BCM zur
Versorgung der Medienkonverter.
liefern und betriebsfertig montieren.
Menge: 1,000 St

*Hinweis: Laufkarten*

**5.1.30 Meldergruppenkarte DIN A4**
Menge: 11,000 St

*Hinweis: Melderschilder*

**5.1.40 Trägerplatte**
Trägerplatte als systemspezifische Grundplatte zur  Aufnahme von
Meldergruppen-  Kennzeichnungen bei Brandmeldern.
Montagefläche für  Nummernschilder bis zu einer  Montagehöhe von 4 m.
  Material: Trägerplatte aus 1,8mm dickem  ABS-Kunststoff (Novodur)
  Farbe: weiß (ähnlich RAL 9010)
  Nutzbare Abmessungen (BxH): 65 x 34 mm
Menge: 35,000 St

**5.1.50 Melderschild, Maße: 65x34mm**
Melderschild, Maße: 65x34mm, selbstklebend
Menge: 35,000 St

**5.1.60 Melderschild, Maße: 35x12mm**
Melderschild, Maße: 35x12mm, selbstklebend
Menge: 7,000 St

**5.1.70 Anpassen der Adressen**
Anpassen der Adressen in der Zentrale für das Managementsystem
Menge: 1,000 St

**5.1.80 Steuer-, Bedien-, und Anzeigeeinheit für eine modulare Brandmelderzentrale mit Premiumlizenz**
Zentralensteuerung als zentrale Komponente der Brandmelderzentrale.
Alle Meldungen werden auf dem Farbdisplay angezeigt.
Das komplette System wird über einen Touchscreen bedient.
Die Benutzeroberfläche kann an die jeweilige Situation angepasst werden
für eine einfache und eindeutige, gezielte und intuitiv richtige Handhabung.
Die Programmiersoftware FSP-5000-RPS erlaubt die Anpassung an
projektspezifische Anforderungen.

Hersteller:
'Bosch'
Typ:
'FPE-8000-PPC'
Menge: 1,000 St

**5.1.90 Modulträger kurz**
Der Modulträger ist ein Plug-and  Play-Rail aus glasfaserverstärktem
  Kunststoff für zwei bzw. vier Module.
  Über die Steckkontakte im Rail muss sowohl die Stromversorgung der
Module  als auch der gesamte Datenverkehr zwischen Modul und Zentrale
realisiert werden.
  Der Modulträger muss über das  Batterieregler-Modul mit 24V  ausgestattet
sein und außerdem über  einen DC/DC-Wandler verfügen,
der die 5V Betriebsspannung für die Module generiert.
  Der kurze Modulträger muss über zwei  Modulsteckplätze verfügen.

Hersteller:
'Bosch'
Typ:
'PTRS 0002 C Modulträger für 2 Module'
Menge: 1,000 St

#### Titel 5.2 4562 Brandmeldeanlage 103

**5.2.10 Medienkonverter**
Bausatz Medienkonverter Single Mode
  LWL-Ethernet-Schnittstelle für BE 2040 Tischversion, für Singlemode-Faser.
  Zur Anbindung von Ethernet-Verbindungswegen in Verbindung
mit dem ESW 2040-Switch.
  Die Nachrüstung/Montage muss auf  Hutschiene oder innerhalb des
Bedienplatzes BE 2040 möglich sein.
  Die max. zulässige Dämpfung bei  Verwendung einer Singlemodefaser
9/125µ  darf maximal 12dB betragen.
  Technische Daten:
Mechanik
  Abmessungen/mm (BxHxT): 85x48x21
Umgebungsbedingungen
    - zul. Betriebstemperatur: -10°C...+55°C
    - zul. relative Luftfeuchtigkeit: 93%, nicht kondensierend
- EMV-Verträglichkeit, Störaussendung nach EN 61000-6-3, Class B,
  Störbeeinflussung nach EN 61000-6-1, Class A,
  -Störbeeinflussung nach EN 50130-4
  Apparaturen inklusive systembedingtem  Zubehör
liefern und betriebsfertig montieren,
Dienstleistungen erbringen.

Hersteller:
'Bosch'
Typ:
'MFS 2040 CU/FO-SM'
Menge: 2,000 St

**5.2.20 Einbausatz für Medienkonverter**
Einbausatz zur Aufnahme von 2 Medienkonvertern Ethernet/LWL.
Einbaufähig in die Wandrahmen
FBH 0000 A und FHS 0000 A. inkl.
Stromversorgungskabel BCM zur
Versorgung der Medienkonverter.
liefern und betriebsfertig montieren.
Menge: 1,000 St

*Hinweis: Laufkarten*

**5.2.30 Meldergruppenkarte DIN A4**
Menge: 11,000 St

*Hinweis: Melderschilder*

**5.2.40 Trägerplatte**
Trägerplatte als systemspezifische Grundplatte zur  Aufnahme von
Meldergruppen-  Kennzeichnungen bei Brandmeldern.
Montagefläche für  Nummernschilder bis zu einer  Montagehöhe von 4 m.
  Material: Trägerplatte aus 1,8mm dickem  ABS-Kunststoff (Novodur)
  Farbe: weiß (ähnlich RAL 9010)
  Nutzbare Abmessungen (BxH): 65 x 34 mm
Menge: 35,000 St

**5.2.50 Melderschild, Maße: 65x34mm**
Melderschild, Maße: 65x34mm, selbstklebend
Menge: 35,000 St

**5.2.60 Melderschild, Maße: 35x12mm**
Melderschild, Maße: 35x12mm, selbstklebend
Menge: 7,000 St

**5.2.70 Anpassen der Adressen**
Anpassen der Adressen in der Zentrale für das bis-Managementsystem
Menge: 1,000 St

**5.2.80 Brandschutzgehäuse**
Geprüftes Brandschutzgehäuse mit einer
Feuerwiderstandsdauer von mindestens
30 Minuten, bei einer Brandbelastung von außen und
innen im Sinne F 30 und I 30 (geprüft in Anlehnung an
DIN 4102-2, teilweise DIN 4102-11).
Geprüftes Brandschutzgehäuse, geeignet für den
Funktionserhalt von Verteilern von mindestens
30 Minuten, bei einer Brandbelastung von außen
im Sinne E30 (geprüft in Anlehnung an DIN 4102-12).
Basierend auf einer Allgemeinen bauaufsichtlichen
Zulassung Nr.:Z-86.1-23 im Sinne E 30 und F 30
und Z-78.7-119 im Sinne I 30, gem. MLAR 2005.
Die Zulassungen befinden sich im Ergänzungs- und
Verlängerungsverfahren.
- geeignet für den Funktionserhalt von Verteilern
  über 30 Minuten
- mit einem geprüften Feuerwiderstand über 30 Minuten
- mit einer geprüften Brandlastdämmung über 30 Minuten
- mit einer geprüften Rauchdichtigkeit über 30 Minuten
- mit einem nach VDE geprüftem Gehäuse
- geprüft durch eine staatliche MPA in Anlehnung an
  DIN 4102-2  im Sinne F30 und E30
- System geprüft durch eine VDE Prüfstelle nach der
  EN50298
- System geprüft durch eine VDE Prüfstelle nach der
  EN61439
- Feldmaße: H 2050  B 722  T 300
- Gewicht ca. 219 kg
- Schutzklasse 2, Verteiler nicht leitend, aus nicht
  metallischem Gehäuse
- Schutzart nach EN 50298 Einstufung IP 54
- Geprüfter Elektroverteiler nach EN 50298
- Geprüftes Brandschutzgehäuse mit Prüf Nr. einer
  staatlichen MPA (Prüf Nr. 901 570 000 /La/Ei
  und folgende).
- Mit Standard-Kabeleinführungen,
  z. B. 2 x 40 mm, 32 x 18 mm

vorgeschlagenes Produkt:

Hersteller:
'Celsion'

Typ:
'Bosch'

oder gleichwertig

Hersteller:
'.........................................'
  (vom Bieter einzutragen)

Typ:
'................................................'
  (vom Bieter einzutragen)
Menge: 1,000 St

**5.2.90 Mehrsensormelder dual-optisch/thermisch**
Bus-Rauchmelder mit komplexer Bewertung der Brandkenngrößen
und Anpassung der Meldercharakteristik an die Raumnutzung zur
Einbindung in ein Ringbussystem, der für folgende Kenngrößen
geeignet sein muss:
Rauch (Führungsgröße zur Projektierung)
Temperatur
Es müssen folgende Leistungsmerkmale erfüllt sein:
- Bewertung der Kenngrößen nach Signalanstiegsrate, Signalstärke und
  zeitlichem Verlauf (komplexe Bewertung von Brandkenngrößenmustern)
  als technische Maßnahme zur Vermeidung von Falschalarmen
- Verschmutzungskompensation
- Ruhewertnachführung
- Melderfernabfrage sowie Selbstüberwachung und Austauschaufforderung
  über den Brandmeldering zur Einsatzdauerverlängerung und
  bedarfsorientiertem Austausch zum wirtschaftlichen Betrieb des Melders
- Funktion zur Analyse und Bewertung der umweltbedingten EMV-Belastung
  in Echtzeit und >4 h Durchschnitts-Modus
- Übertragung von Diagnosedaten (Seriennummer, Verschmutzungsgrad
  des O-Teils, Betriebsstunden, aktuelle Analogwerte, Störung, EMV-Wert)
  zur Zentraleinheit
- Erhöhte Sicherheit gegen elektromagnetische Störimpulse,
  50 V/m im Bereich 1-3000 MHz
- Eingebaute Trennelemente im Ein- und Ausgang des Melders zur Erhaltung
  der vollen Funktion aller Elemente im Brandmeldering bei Drahtbruch und
  Kurzschluss
- Dual-optischer Rauchsensor in Form von zwei LEDs, die die Messkammer
  mit zwei unterschiedlichen Wellenlängen versorgen müssen,
  um Rauchpartikel unterschiedlicher Größe und Entstehungsart zu erkennen
  (Testfeuer 1)
- Bauprodukt nach DIN EN 54, Teile 5, 7 und 29 zum System passend
- mit VdS-Anerkennungsnummer
- Durch interne oder externe Trigger im laufenden Betrieb umschaltbare
  Auslösecharakteristik des Melders bei sich ändernden
  Umgebungsbedingungen, z. B. ereignisgesteuerte Umschaltung der
  Charakteristik A1 (Auslösetemperatur 54 °C)
  auf B (Auslösecharakteristik 69 °C)
- Zentral angebrachte Auslöseanzeige im Melder zur richtungsunabhängigen
  Montage des Meldersockels
- Möglichkeit der Aktivierung einer zweiten LED-Farbe als in Intervallen
  blinkende Betriebsanzeige
- Stromaufnahme kleiner 0,55 mA aus dem Brandmeldering
- Möglichkeit der automatischen und/oder manuellen Adressierung
Technische Daten:
- Abmessungen über alles mit Sockel und LED: Ø 125 x 64 mm
- Farbe: weiß (ähnlich RAL 9010)
- matte Oberfläche, lackierbar
Umgebungsbedingungen
- Betriebstemperatur: -20 °C bis +50 °C
- Schutzart nach EN 60529: IP41
- zulässige Luftgeschwindigkeit bis 20 m/s
Apparaturen inklusive systembedingtem Zubehör
liefern und betriebsfertig montieren,
Dienstleistungen erbringen.

Hersteller:
'Bosch'
Typ:
'FAP-425-DOT-R Avenar detector 4000'
Menge: 1,000 St

**5.2.100 Meldersockel**
Es müssen folgende Leistungsmerkmale erfüllt sein:
- für Aufputz- und Unterputz-Montage geeignet
- Montage auf 55er-Schalterdose für Unterputz-Kabeleinführung vorgesehen
- Entnahmesicherung vor Ort ohne Werkzeug aktivierbar
- ausreichender Anschlussraum auch für Kabel mit Funktionserhalt
- Montagerichtung beliebig wählbar, da Melderanzeige von allen Seiten
  ablesbar
- Kabelzu- und abgang getrennt in verschiedenen Richtungen und
  gemeinsam in eine Richtung verlegbar
- Schraubklemmtechnik als Anschlusstechnik zur kabelschonenden Montage
Anschluss für Melder-Parallelanzeige
Technische Daten:
Anschlüsse:
Spannungsversorgung (0V, +V),
digitaler Melderbus (a1/a2, b1, b2),
C-Punkt, Abschirmung
Gehäuse
- Material: ABS (Novodur)
- Farbe: weiß (ähnlich RAL 9010)
- Abmessungen: Ø 120 x 22,7 mm
- Gewicht: 72 g
Apparaturen inklusive systembedingtem Zubehör
liefern und betriebsfertig montieren,
Dienstleistungen erbringen.

Hersteller:
'Bosch'
Typ:
'MS 400'
Menge: 1,000 St

**5.2.110 Relaismodul für Netzspannung**
Das Modul muss über zwei Wechselkontakt-Relais (Form C) zur
überwachten Anschaltung von externen Elementen mit Rückmeldung
verfügen, z. B.
- Türhaftmagnete
- Lüfter
- Rauchklappen
Jedes Relais muss einen NO-(normally open) und einen NC-Kontakt
(normally closed) besitzen und durch eine 6,3A Sicherung geschützt werden.
Die maximal zulässige Kontaktbelastung muss 5A bei 120V/230V AC
sowie 5A bei 30V DC betragen.
Das Relaismodul muss auch als Löschanlagen-Schnittstelle gemäß
VdS 2496 eingesetzt werden können.
Es müssen folgende Leistungsmerkmale erfüllt sein:
- 5 A Kontaktbelastung
- Sofort betriebsbereit durch "Plug-and-Play"-Technik und steckbare
  Anschlüsse
Technische Daten:
Elektrik
- Eingangsspannung: 20V DC bis 30V DC /5V DC ± 5%
Mechanik
- Bedien-/Anzeigeelemente: 4 LEDs (2 x rot, 2 x grün)
- 2 Tasten
- Gehäusematerial: Polypropylenoxid PPO
- Gehäusefarbe: seidenmatt anthrazit (RAL 7016)
- Abmessungen: ca. 127 x 96 x 60mm
- Gewicht: ca. 135g
Umgebungsbedingungen
- zul. Betriebstemperatur: -5°C bis +50°C
- zul. Lagertemperatur: -20°C bis +60°C
- zul. relative Luftfeuchtigkeit: 95%, nicht kondensierend
- Schutzart nach IEC 60529: IP 30
Apparaturen inklusive systembedingtem Zubehör
liefern und betriebsfertig montieren,
Dienstleistungen erbringen.

Hersteller:
'Bosch'
Typ:
'RMH 0002 A'
Menge: 1,000 St

**5.2.120 Einbau der vorhandenen BMA in das Brandschutzgehäuse**
Einbau der vorhandenen BMA in das Brandschutzgehäuse.
Menge: 1,000 St

#### Titel 5.3 4563 Brandmeldeanlage 108

**5.3.10 Medienkonverter**
Bausatz Medienkonverter Single Mode
  LWL-Ethernet-Schnittstelle für BE 2040 Tischversion, für Singlemode-Faser.
  Zur Anbindung von Ethernet-Verbindungswegen in Verbindung mit dem
ESW 2040-Switch.
  Die Nachrüstung/Montage muss auf  Hutschiene oder innerhalb des
Bedienplatzes BE 2040 möglich sein.
  Die max. zulässige Dämpfung bei  Verwendung einer Singlemodefaser
9/125µ  darf maximal 12dB betragen.
  Technische Daten:
Mechanik
  Abmessungen/mm (BxHxT): 85x48x21
Umgebungsbedingungen
    - zul. Betriebstemperatur: -10°C...+55°C
    - zul. relative Luftfeuchtigkeit: 93%, nicht kondensierend
- EMV-Verträglichkeit, Störaussendung nach EN 61000-6-3, Class B,
  Störbeeinflussung nach EN 61000-6-1, Class A,
  -Störbeeinflussung nach EN 50130-4
  Apparaturen inklusive systembedingtem Zubehör
liefern und betriebsfertig montieren,
Dienstleistungen erbringen.

Hersteller:
'Bosch'
Typ:
'MFS 2040 CU/FO-SM'
Menge: 2,000 St

**5.3.20 Einbausatz für Medienkonverter**
Einbausatz zur Aufnahme von 2 Medienkonvertern Ethernet/LWL.
Einbaufähig in die Wandrahmen
FBH 0000 A und FHS 0000 A. inkl.
Stromversorgungskabel BCM zur
Versorgung der Medienkonverter.
liefern und betriebsfertig montieren.
Menge: 1,000 St

*Hinweis: Laufkarten*

**5.3.30 Meldergruppenkarte DIN A4**
Menge: 11,000 St

*Hinweis: Melderschilder*

**5.3.40 Trägerplatte**
Trägerplatte als systemspezifische Grundplatte zur  Aufnahme von
Meldergruppen-  Kennzeichnungen bei Brandmeldern.
Montagefläche für  Nummernschilder bis zu einer  Montagehöhe von 4 m.
  Material: Trägerplatte aus 1,8mm dickem  ABS-Kunststoff (Novodur)
  Farbe: weiß (ähnlich RAL 9010)
  Nutzbare Abmessungen (BxH): 65 x 34 mm
Menge: 35,000 St

**5.3.50 Melderschild, Maße: 65x34mm**
Melderschild, Maße: 65x34mm, selbstklebend
Menge: 35,000 St

**5.3.60 Melderschild, Maße: 35x12mm**
Melderschild, Maße: 35x12mm, selbstklebend
Menge: 7,000 St

**5.3.70 Anpassen der Adressen**
Anpassen der Adressen in der Zentrale für das bis-Managementsystem
Menge: 1,000 St

**5.3.80 Brandschutzgehäuse**
Geprüftes Brandschutzgehäuse mit einer
Feuerwiderstandsdauer von mindestens
30 Minuten, bei einer Brandbelastung von außen und
innen im Sinne F 30 und I 30 (geprüft in Anlehnung an
DIN 4102-2, teilweise DIN 4102-11).
Geprüftes Brandschutzgehäuse, geeignet für den
Funktionserhalt von Verteilern von mindestens 30
Minuten, bei einer Brandbelastung von außen im Sinne E
30 (geprüft in Anlehnung an DIN 4102-12).
Basierend auf einer Allgemeinen bauaufsichtlichen
Zulassung Nr.:Z-86.1-23 im Sinne
E 30 und F 30 und Z-78.7-119 im Sinne I 30, gem. MLAR
2005. Die Zulassungen befinden sich im Ergänzungs- und
Verlängerungsverfahren.
- geeignet für den Funktionserhalt von Verteilern
  über 30 Minuten
- mit einem geprüften Feuerwiderstand über 30 Minuten
- mit einer geprüften Brandlastdämmung über 30 Minuten
- mit einer geprüften Rauchdichtigkeit über 30 Minuten
- mit einem nach VDE geprüftem Gehäuse
- geprüft durch eine staatliche MPA in Anlehnung
  an DIN 4102-2  im Sinne F30 und E30
- System geprüft durch eine VDE Prüfstelle
  nach der EN 50298 und 61439
- Feldmaße: H 2050  B 722  T 300
- Gewicht ca. 219 kg
- Schutzklasse 2, Verteiler nicht leitend, aus nicht
  metallischem Gehäuse
- Schutzart nach EN 50298 Einstufung IP 54
- Geprüfter Elektroverteiler nach EN 50298
- Geprüftes Brandschutzgehäuse mit Prüf Nr. einer
  staatlichen MPA (Prüf Nr. 901 570 000 /La/Ei u
  nd folgende).
- Mit Standard-Kabeleinführungen,
  z. B. 2 x 40 mm, 32 x 18 mm

vorgeschlagenes Produkt:

Hersteller:
'Celsion'

Typ:
'Bosch'

oder gleichwertig

Hersteller:
'.........................................'
  (vom Bieter einzutragen)

Typ:
'................................................'
  (vom Bieter einzutragen)
Menge: 1,000 St

**5.3.90 Mehrsensormelder dual-optisch/thermisch**
Bus-Rauchmelder mit komplexer Bewertung der Brandkenngrößen
und Anpassung der Meldercharakteristik an die Raumnutzung zur
Einbindung in ein Ringbussystem, der für folgende Kenngrößen
geeignet sein muss:
Rauch (Führungsgröße zur Projektierung)
Temperatur
Es müssen folgende Leistungsmerkmale erfüllt sein:
- Bewertung der Kenngrößen nach Signalanstiegsrate, Signalstärke und
  zeitlichem Verlauf (komplexe Bewertung von Brandkenngrößenmustern)
  als technische Maßnahme zur Vermeidung von Falschalarmen
- Verschmutzungskompensation
- Ruhewertnachführung
- Melderfernabfrage sowie Selbstüberwachung und Austauschaufforderung
  über den Brandmeldering zur Einsatzdauerverlängerung und
  bedarfsorientiertem Austausch zum wirtschaftlichen Betrieb des Melders
- Funktion zur Analyse und Bewertung der umweltbedingten EMV-Belastung
  in Echtzeit und >4 h Durchschnitts-Modus
- Übertragung von Diagnosedaten (Seriennummer, Verschmutzungsgrad
  des O-Teils, Betriebsstunden, aktuelle Analogwerte, Störung, EMV-Wert)
  zur Zentraleinheit
- Erhöhte Sicherheit gegen elektromagnetische Störimpulse,
  50 V/m im Bereich 1-3000 MHz
- Eingebaute Trennelemente im Ein- und Ausgang des Melders zur Erhaltung
  der vollen Funktion aller Elemente im Brandmeldering bei Drahtbruch und
  Kurzschluss
- Dual-optischer Rauchsensor in Form von zwei LEDs, die die Messkammer
  mit zwei unterschiedlichen Wellenlängen versorgen müssen,
  um Rauchpartikel unterschiedlicher Größe und Entstehungsart zu erkennen
  (Testfeuer 1)
- Bauprodukt nach DIN EN 54, Teile 5, 7 und 29 zum System passend
- mit VdS-Anerkennungsnummer
- Durch interne oder externe Trigger im laufenden Betrieb umschaltbare
  Auslösecharakteristik des Melders bei sich ändernden
  Umgebungsbedingungen, z. B. ereignisgesteuerte Umschaltung
  der Charakteristik A1 (Auslösetemperatur 54 °C)
  auf B (Auslösecharakteristik 69 °C)
- Zentral angebrachte Auslöseanzeige im Melder zur richtungsunabhängigen
  Montage des Meldersockels
- Möglichkeit der Aktivierung einer zweiten LED-Farbe als in Intervallen
  blinkende Betriebsanzeige
- Stromaufnahme kleiner 0,55 mA aus dem Brandmeldering
- Möglichkeit der automatischen und/oder manuellen Adressierung
Technische Daten:
- Abmessungen über alles mit Sockel und LED: Ø 125 x 64 mm
- Farbe: weiß (ähnlich RAL 9010)
- matte Oberfläche, lackierbar
Umgebungsbedingungen
- Betriebstemperatur: -20 °C bis +50 °C
- Schutzart nach EN 60529: IP41
- zulässige Luftgeschwindigkeit bis 20 m/s
Apparaturen inklusive systembedingtem Zubehör
liefern und betriebsfertig montieren,
Dienstleistungen erbringen.

Hersteller:
'Bosch'
Typ:
'FAP-425-DOT-R Avenar detector 4000'
Menge: 1,000 St

**5.3.100 Meldersockel**
Es müssen folgende Leistungsmerkmale erfüllt sein:
- für Aufputz- und Unterputz-Montage geeignet
- Montage auf 55er-Schalterdose für Unterputz-Kabeleinführung vorgesehen
- Entnahmesicherung vor Ort ohne Werkzeug aktivierbar
- ausreichender Anschlussraum auch für Kabel mit Funktionserhalt
- Montagerichtung beliebig wählbar, da Melderanzeige von allen Seiten
  ablesbar
- Kabelzu- und abgang getrennt in verschiedenen Richtungen und
  gemeinsam in eine Richtung verlegbar
- Schraubklemmtechnik als Anschlusstechnik zur kabelschonenden Montage
- Anschluss für Melder-Parallelanzeige
Technische Daten Anschlüsse:
- Spannungsversorgung (0V, +V),
- digitaler Melderbus (a1/a2, b1, b2),
- C-Punkt, Abschirmung
Gehäuse
- Material: ABS (Novodur)
- Farbe: weiß (ähnlich RAL 9010)
- Abmessungen: Ø 120 x 22,7 mm
- Gewicht: 72 g
Apparaturen inklusive systembedingtem Zubehör
liefern und betriebsfertig montieren,
Dienstleistungen erbringen.

Hersteller:
'Bosch'
Typ:
'MS 400'
Menge: 1,000 St

**5.3.110 Relaismodul für Netzspannung**
Das Modul muss über zwei Wechselkontakt-Relais (Form C) zur
überwachten Anschaltung von externen Elementen mit Rückmeldung
verfügen, z. B.
- Türhaftmagnete
- Lüfter
- Rauchklappen
Jedes Relais muss einen NO-(normally open) und einen NC-Kontakt
(normally closed) besitzen und durch eine 6,3A Sicherung geschützt werden.
Die maximal zulässige Kontaktbelastung muss 5A bei 120V/230V AC
sowie 5A bei 30V DC betragen.
Das Relaismodul muss auch als Löschanlagen-Schnittstelle gemäß
VdS 2496 eingesetzt werden können.
Es müssen folgende Leistungsmerkmale erfüllt sein:
- 5 A Kontaktbelastung
- Sofort betriebsbereit durch "Plug-and-Play"-Technik und steckbare
  Anschlüsse
Technische Daten:
Elektrik
- Eingangsspannung: 20V DC bis 30V DC /5V DC ± 5%
Mechanik
- Bedien-/Anzeigeelemente: 4 LEDs (2 x rot, 2 x grün)
- 2 Tasten
- Gehäusematerial: Polypropylenoxid PPO
- Gehäusefarbe: seidenmatt anthrazit (RAL 7016)
- Abmessungen: ca. 127 x 96 x 60mm
- Gewicht: ca. 135g
Umgebungsbedingungen
- zul. Betriebstemperatur: -5°C bis +50°C
- zul. Lagertemperatur: -20°C bis +60°C
- zul. relative Luftfeuchtigkeit: 95%, nicht kondensierend
- Schutzart nach IEC 60529: IP 30
Apparaturen inklusive systembedingtem Zubehör
liefern und betriebsfertig montieren,
Dienstleistungen erbringen.

Hersteller:
'Bosch'
Typ:
'RMH 0002 A'
Menge: 1,000 St

**5.3.120 Einbau der vorhandenen BMA in das Brandschutzgehäuse**
Einbau der vorhandenen BMA in das Brandschutzgehäuse.
Menge: 1,000 St

### Abschnitt 6 456 Gefahrenmelde- und Alarmanlagen, Sonstiges

#### Titel 6.1 4561 Kabel und Leitungen

**6.1.10 Inst.kabel J-2Y(St)Y 6x2x0,6 STIIIBd**
StL-Nr. 9506103030031015
Installationskabel
J-2Y(St)Y
6 x 2 x 0,6 STIIIBd,
einschl. Kennzeichnung je Ende, Anzahl
'1'
,
verlegen in bauseits erstellter Trasse, bestehend aus
'Pritschen, Wannen, in offenen Kanälen oder durch
Einziehen in vorhandene Rohre und Kanäle'
.
Menge: 100,000 m

**6.1.20 Inst.kabel J-2Y(St)Y 4x2x0,6 STIIIBd**
StL-Nr. 9506103030021015
Installationskabel
J-2Y(St)Y
4 x 2 x 0,6 STIIIBd,
einschl. Kennzeichnung je Ende, Anzahl
'1'
,
verlegen in bauseits erstellter Trasse, bestehend aus
'Pritschen, Wannen, in offenen Kanälen oder durch
Einziehen in vorhandene Rohre und Kanäle'
.
Menge: 100,000 m

**6.1.30 Inst.kabel J-2Y(St)Y 2x2x0,6 STIIIBd**
StL-Nr. 9506103030011015
Installationskabel
J-2Y(St)Y
2 x 2 x 0,6 STIIIBd,
einschl. Kennzeichnung je Ende, Anzahl
'1'
,
verlegen in bauseits erstellter Trasse, bestehend aus
'Pritschen, Wannen, in offenen Kanälen oder durch
Einziehen in vorhandene Rohre und Kanäle'
.
Menge: 100,000 m

**6.1.40 Anschluß Inst.kabel J-2Y(St)Y,**
StL-Nr. 9506134002115104
Anschluß je Ende
für Installationskabel
J-2Y(St)Y,
'6 x 2 x 0,6/ 0,8'
,
an Leiste/Streifen.
In löt-, schraub- und abisolierfreier Technik.
Menge: 20,000 St

**6.1.50 Anschluß Inst.kabel J-2Y(St)Y,**
StL-Nr. 9506134002115104
Anschluß je Ende
für Installationskabel
J-2Y(St)Y,
'4 x 2 x 0,6/ 0,8'
,
an Leiste/Streifen.
In löt-, schraub- und abisolierfreier Technik.
Menge: 10,000 St

**6.1.60 Anschluß Inst.kabel J-2Y(St)Y,**
StL-Nr. 9506134002115104
Anschluß je Ende
für Installationskabel
J-2Y(St)Y,
'2 x 2 x 0,6/ 0,8'
,
an Leiste/Streifen.
In löt-, schraub- und abisolierfreier Technik.
Menge: 20,000 St

**6.1.70 Anschließen**
*** Bezugsbeschreibung
Anschließen von Kabel/Leitungen
an beigestellte Betriebsmittel,
Art des Betriebsmittels
'Gerät'
,
Kabel-/Leitungstyp
'NYY, NYM, NHXMH'
,
Adernzahl
'3'
,
Querschnitt
'2,5 mm²'
,
einschl. Verbindungsmittel.
Menge: 20,000 St

**6.1.80 bis 1x6**
*** wie Position 6.1.70
jedoch
'bis 1x6 mm²'
.
Menge: 20,000 St

#### Titel 6.2 4562 Kabelverlängerung in Waffenkammern

**6.2.10 Verbindungsmuffe 4 DA**
*** Bezugsbeschreibung
Verbindungsmuffe
als Thermoplast-Klemmuffe,
Kabel kommend, Anzahl/Typ
'J-2Y(St)Y 4 x 2 x 0,6'
,
Kabel gehend, Anzahl/Typ
'J-2Y(St)Y 4 x 2 x 0,6'
,
Mit Spleißen durch Quetschverbindung und Kennzeichnung
der Adern.
Menge: 10,000 St

**6.2.20 2 DA**
*** wie Position 6.2.10
jedoch
'bis 2 DA'
.
Menge: 10,000 St

#### Titel 6.3 4563 Blitz- und Überspannungsschutz

**6.3.10 Potentialausgleichgehäuse**
Gehäusesystem mit LSA-Montagebügel zur Aufnahme von 3 LSA-Leisten
der Baureihe 2/10 für Aufputzmontage,
Schutzart IP 40,
D1 Blitzstoßstrom (10/350) gesamt 15 kA
tragfähig geprüft nach Parameter
EN 61643-11, EN 61643-21
Maße B x H x T : 245 x 260 x 130 mm
liefern und betriebsfertig montieren.

vorgeschlagenes Produkt:

Hersteller:
'Dehn'

Typ:
'DPG LSA 30 P'

oder gleichwertig

Hersteller:
'.........................................'
  (vom Bieter einzutragen)

Typ:
'................................................'
  (vom Bieter einzutragen)
Menge: 1,000 St

**6.3.20 Trennleiste**
Trennleiste LSA-Technik Baureihe 2,
zum Anschluss von je 10 DA auf der Kabel- und Rangierseite,
Leiterdurchmesser von 0,4-0,8 mm,
zur Montage von Überspannungs-Schutz-Komponenten
liefern und betriebsfertig montieren.

vorgeschlagenes Produkt:

Hersteller:
'Dehn'

Typ:
'TL2 10DA LSA'

oder gleichwertig

Hersteller:
'.........................................'
  (vom Bieter einzutragen)

Typ:
'................................................'
  (vom Bieter einzutragen)
Menge: 5,000 St

**6.3.30 Steckmagazin**
Blitzstrom-Ableiter-Steckmagazin der Ableiterklasse Type 1
für 10 DA LSA-Trennleisten, komplett bestückt
mit 10 Gasentladungsableitern, geprüft nach EN 61643-21,
mit fail-safe-Funktion bzw. optischer Anzeige,
erweiterbar mit DRL-Schutzstecker zum Kombi-Ableiter,
integrierte Trennleistenkontakte für Prüfen, Messen und Patchen
bei gleichzeitigem Schutz.
Höchste Dauerspannung DC: 180 V
Nennstrom: 0,4 A
liefern und betriebsfertig montieren.

vorgeschlagenes Produkt:

Hersteller:
'Dehn'

Typ:
'DRL 10 B 180 FSD'

oder gleichwertig

Hersteller:
'.........................................'
  (vom Bieter einzutragen)

Typ:
'................................................'
  (vom Bieter einzutragen)
Menge: 5,000 St

**6.3.40 ÜSS-Ableiter**
*** Bezugsbeschreibung
Überspannungs-Schutzstecker 1 DA der Ableiterklasse Type 3 / P1,
geprüft nach EN 61643-21 und energetisch koordiniert nach IEC 61643-22
zu DRL-Steckmagazin Type 1,
zum Schutz einer Doppelader von Systemen mit sehr hohen
Übertragungsraten.
Zusammen mit Erdungsrahmen einsteckbar in LSA-Trennleisten
der Baureihe 2/10 oder direkt in das DRL-Steckmagazin als
Erweiterung zum Kombi-Ableiter.
Höchste Dauerspannung DC: 6 V
Nennstrom: 0,4 A
liefern und betriebsfertig montieren.

vorgeschlagenes Produkt:

Hersteller:
'Dehn'

Typ:
'DRL RD 5'

oder gleichwertig

Hersteller:
'.........................................'
  (vom Bieter einzutragen)

Typ:
'................................................'
  (vom Bieter einzutragen)
Menge: 10,000 St

**6.3.50 jedoch '24 V'**
*** wie Position 6.3.40
Menge: 10,000 St

**6.3.60 Erdungsmodul**
Erdungsmodul für LSA-Tennleisten
zur direkten Erdung von Kabeladern in Verbindung mit Erdungsrahmen.
liefern und betriebsfertig montieren.

vorgeschlagenes Produkt:

Hersteller:
'Dehn'

Typ:
'EM 2 DRL'

oder gleichwertig

Hersteller:
'.........................................'
  (vom Bieter einzutragen)

Typ:
'................................................'
  (vom Bieter einzutragen)
Menge: 10,000 St

**6.3.70 Erdungsrahmen**
Erdungsrahmen für LSA-Technik Baureihe 2/10 oder DRL-Steckmagazin
zur mechanischen Aufnahme bzw. Erdung von 1 - 10
DRL-Schutzsteckern
liefern und betriebsfertig montieren.

vorgeschlagenes Produkt:

Hersteller:
'Dehn'

Typ:
'EF 10 DRL'

oder gleichwertig

Hersteller:
'.........................................'
  (vom Bieter einzutragen)

Typ:
'................................................'
  (vom Bieter einzutragen)
Menge: 5,000 St

#### Titel 6.4 4564 Geb. 025, Weiterleitung der Meldungen an die GA

*Hinweis: Alle Gefahrenmeldezentralen geben Störungsmeldungen aus*
Alle Gefahrenmeldezentralen geben Störungsmeldungen aus bei Ausfall
der Netzversorgung.
Diese Meldungen sind an die Gebäudeautomation weiter zu leiten.
Dazu sind alle Meldungen in der UGM2040 im Geb. 001 zusammen
zu fassen und an den ISP1 des Geb. 025 weiter zu leiten.

**6.4.10 Relaiskoppler für Niederspannung**
Octo-Relaiskoppler mit acht Wechselkontakt-Relais
zur Bereitstellung von potentialfreien Ausgangskontakten.
Der Koppler muss ein 2-Draht-Bus-Element sein.
Leistungsmerkmale:
- Die integrierten acht Wechselkontakt-Relais müssen
  die unabhängige Anschaltung von bis zu acht externen
  Elementen ermöglichen
- Die Adresseinstellung des Kopplers muss über
  Drehschalter erfolgen
- Integrierte Trennelemente müssen den
  Funktionserhalt bei Kurzschluss oder
  Leitungsunterbrechung des Bus-Rings gewährleisten.
  Es muss eine Störungsanzeige an der
  Brandmelderzentrale erfolgen.
- Schaltleist. der Relais 2A/30V DC bzw. 0,5A/42,4V AC
- Niedrige Stromaufnahme
- Verdrahtung über Steckkontakte
Apparaturen inklusive systembedingtem Zubehör
liefern und betriebsfertig montieren,
Dienstleistungen erbringen.

Hersteller:
'Bosch'
Typ:
'FLM-420-RLV8-S'
Menge: 4,000 St

**6.4.20 Zusammenfassung der Datenpunkte Störung**
Zusammenfassung der Datenpunkte Störung von den
Gefahrenmeldezentralen der Liegenschaft in der UGM2040 mit Weiterleitung
an den GA-Übergabekasten über v.g. Koppler.
Rangierung der vordefinierten Datenpunkte im GA-ÜK.
Menge: 4,000 St

#### Titel 6.5 4564 Sonstiges

**6.5.10 Schulung und Einweisung**
Kostenpauschale
für Einweisung des Wartungs- und Bedienpersonales
durch den AN für alle erstellten Anlagen.
Vom Nutzer quittierte Bescheinigungen über die
eingehende Einweisung des Bedienungs- und
Wartungspersonals einschließlich Schlüsselübergabe.
Menge: 10,000 St

**6.5.20 Abnahme**
Abnahme der vom AN erstellten Installationen durch
den Auftraggeber und dem Nutzer.
Dem AN wird empfohlen, den Nutzer rechtzeitig
einzubeziehen, so daß zum Zeitpunkt der Abnahme durch
den AG eine dokumentierte Mängelfreiheit der Anlage
vorliegt und eine Inbetriebnahme des Gebäudes durch den
Betreiber gewährleistet ist.
WICHTIG:
Der AN hat zum Tage der vertraglich vereinbarten
Fertigstellung, spätestens zum Abnahmetermin mit dem
AG, die Dokumentation und mängelfreie Prüf-Beschei-
nigung vorzulegen.
Das Abnahmeprotokoll ist Bestandteil der Dokumentation.
Die Mängelbeseitigung ist zu dokumentieren.
Menge: 1,000 St

**6.5.30 Abnahme mit MAD**
Abnahme der Anlage mit MAD
incl. Erstellen der erforderlichen Unterlagen.
Preis gilt für den Bereich einer Zentrale
einschließlich angeschlossener Apparaturen.
Menge: 2,000 St

**6.5.40 Erstellen**
Erstellen einer Anlagenbeschreibung in Anlehnung an ein
VdS-Attest für die Einbruchmeldeanlage.
Menge: 1,000 St

**6.5.50 Dokumentationen und Abnahmeunterlagen**
Dokumentation nach VDE 0833
Die Dokumentation ist in Form einer Bedienungsanweisung zusammenzustellen (DIN A4).
- Aufstellungs- und Montagepläne
- Beschreibung und Bedienungsanweisung für alle
  Geräte und zur Gesamtanlage
- Prüf- und Abnahmeprotokolle
- Schlüsselprotokoll
- Einweisungsprotokoll
- Revisionszeichnungen
   - Verteilerpläne
   - Grundriss / Netzaufbau
Bei der Abnahme sind der Bauleitung die
Bescheinigungen, Prüfberichte und Revisionspläne mit
Darstellungen nach DIN 40719 zu übergeben.
CAD-Zeichnungen sind mittels EDV zu revidieren.
4 Satz als Papierpause
Menge: 1,000 Satz

### Abschnitt 7 456 Schlüsselverwaltungssystem

#### Titel 7.1 4561 Schlüsselverwaltungssystem

*Hinweis: Depotsystem mit Überwachungsfunktion für Schlüsselbunde*
Depotsystem mit Überwachungsfunktion für Schlüsselbunde
Es ist ein Depotsystem zu errichten, in denen die
Schlüssel deponiert und vom System erkannt werden.
Dazu wird jeder Schlüssel/Schlüsselbund mit einem RFID-Stick
manipulationsfrei verbunden.
Jede Depotstelle ist geschlossen und über eine LED
wird der Belegungszustand angezeigt.
Diese Anzeige ist aus Gründen der Sicherheit "schwarz"
geschaltet und wird nur bei einer gültigen
Identifizierung zu geschaltet.
Die Anlage ist modular aufzubauen und zu konstruieren,
dass es jederzeit möglich ist, sie in anderer Anordnung
neu zu montieren bzw. zu erweitern.
Die PIN-Eingabe am Bedienterminal ist sichtgeschützt zu
gestalten mit einem verschlüsseltem Lesesystem nach
BSI-Norm.
Das System ist für 50 Schlüsselfächer und 10 Dokumentenfächer auszulegen (HxBxT 1468x902x305mm)

- Das System muss so gestaltet sein, dass jeder Depotplatz
  geschlossen ist und eine Schlüsselbundidentifikation gewährleistet ist.
- Die eingelagerten Schlüssel sollen von der Anlage erkannt
  und über ein Rechnersystem verwaltet werden können.
- Die Belegung der Fächer ist auf dem Rechnersystem
  als Bildschirmmaske anzuzeigen und zu registrieren.
- Das System muss für die Sichtkontrolle per LED die
  Depotbelegung anzeigen (ok, leer, falscher Inhalt).
- Über die Fernabfrage (Bildschirmmaske) muss die
  Aussage, welcher Mitarbeiter hat welchen Schlüssel wann
  entnommen bzw. deponiert, möglich sein.
- Die Freigabe der Fächer erfolgt über ein berührungsloses
  Lesesystem und der Eingabe eines PIN-Codes.
- Nach erfolgter gültiger Identifikation erfolgt eine automatische
  und selbständige Öffnung der entsprechenden Depotstelle.
- Für die Rückgabe der Schlüssel/Schlüsselbunde kann
  nach der gültigen Identifizierung der RFID-Stick des
  Schlüsselbundes genutzt werden.
  Hierbei wird automatisch die entsprechende Depotstelle geöffnet.
- Es ist zu gewährleisten, das jeder Zugriff personenidentisch
  registriert und permanent per PC abrufbar ist.
- Stand-alone-Funktion mit Echtzeituhr bei Störung und
  Datensicherheit bei Spannungsausfall.
· Berechtigungsverwaltung und Protokollierung vor Ort
  in den eingesetzten Bedienterminals für 8000 Buchungen
  als Ringspeicher.
- Die Verwaltungssoftware muss windowsfähig sein und
  über einen PC betrieben werden können.
- Es müssen mindestens 2 Arbeitsplätze für einen gleichzeitigen
  Zugriff auf das System eingerichtet werden können.
- Einstellung von Überwachungsfunktionen
  (Einstellung von Zeitspanne bzw. Zeitpunkt von
  Schlüsselentnahmezeiten bzw. Rückgabezeiten).
- Die Signale Fachaufbruch, Öffnung Serviceklappen,
  Notentriegelung und Spannungsausfall werden als
  potentialfreie Kontakte zur Verfügung gestellt inkl.
  Vorbereitung des Körperschallmelders, der mit dem
  System untrennbar verbunden sein muss.
- Weiterhin sind über eine Schnittstelle zur
  Einbruchmeldezentrale UGM2040 alle Statussignale zu übergeben.
  Damit werden die Zweitschlüsselalarme realisiert.
- Die Datenprotokollierung muss recherchefähig sein und
  eine passwortgeschützte Mitarbeiteranalyse sicherstellen.
- Das System muss mit einer mechanische Notöffnung
  ausgestattet sein, um bei einem Ausfall von elektronischen
  Bauteilen jederzeit eine zerstörungsfreie mechanische Öffnung
  der Fächer durchführen zu können.
  Der Zugang zur Notöffnung ist geschützt und überwacht zu gestalten.

vorgeschlagenes Produkt:

Hersteller:
'Kemas'

Typ:
'Box modular'

oder gleichwertig

Hersteller:
'.........................................'
  (vom Bieter einzutragen)

Typ:
'................................................'
  (vom Bieter einzutragen)

**7.1.10 Funktionsträger**
Funktionsträger
Gehäuse zum Einbau von Fachmodulen und Bedieneinheiten
für Schlüsselmanagementsystem
Menge: 1,000 St

**7.1.20 Steuereinheit basic**
Steuereinheit basic
Steuereinheit für das gesamte Schlüsselmanagementsystem
eingebaut in vorgenannten Funktionsträger.
Menge: 1,000 St

**7.1.30 Bedienmodul small basic**
Integriert Steuereinheit zur Bedienung und
Steuerung von Depotfächern
Bedienerführung über Edelstahltastatur und LCD-Anzeige
Volle Offline-stand-alone Arbeitsfähigkeit
Prozessorplatine mit nichtflüchtigem Speicher
Ereignisspeicher für bis zu 6000 Einträge als
Ringpuffer
Berechtigungsspeicher für 3000 Einträge
Ansteuerung der Verriegelungselemente über Bus
Stromversorgungsmodul
PC-Schnittstelle über Netzwerkmodul LAN 10/100
Integriertes Lesemodul für vorhandenen Ausweis
Integrierter Fachidentleser für Rückgabe
Frontblende Edelstahl
Modul mit Zylinder gesichert
Controllerlizenz
Ausstattung erweiterter Temperaturbereich für
Ausseneinsatz
Vorbereitet für Körperschallmelder
Abmessung Modul HxBxT = 794 x 218 x 305mm
Menge: 1,000 St

**7.1.40 Kommunikationslizenz**
Kommunikationslizenz Softwarelizenzschlüssel für die
Freischaltung der Bedienung, der Benutzer des Systems
sowie deren Ident-Keys.
Menge: 1,000 St

**7.1.50 Vorbereitung des Depotsystems für Körperschallmelder**
Vorbereitung des Depotsystems
zum Einbau eines Körperschallmelders für die
Überwachung und
Sicherung der Außenhaut des Schlüsselmanagementsystems.
Menge: 1,000 St

**7.1.60 Heizung**
Depotheizung als PTC-Heizelement
Spannung 110-240 V, 45 W
einschließlich Anschlussleitung und betriebsfertiger
Anschluss.
Heizung einbaubar in Funktionsmodulträger, für
Einsatzbedingungen: -20°C bis 45°C, Schutzklasse 1, IP
41, Luftfeuchtigkeit bis 95%, Voraussetzung: externer
Schutz gegen Regen oder direkte Sonne mittels
Schleppdach oder Wetterschutzpavilon.
Menge: 1,000 St

*Hinweis: Keybox-System*

**7.1.70 Fachmodul mit 10 Ausgabefächern**
10 Ausgabefächer mit jeweils HxBxT = 37 x 140 x 115mm
- ständige Fachüberwachung per RFID
- pro Schlüssel /-bund wird ein RFID-Identchip angebracht
- LED-Anzeige zum Fachinhalt (leer, richtiger Inhalt)
- beim Einlegen eines falschen Schlüssel erfolgt ein
  optisches und akustisches Signal am System
- Fachverrieglung über Magnetriegel
- Einzelfach fährt nach gültiger Identifikation automatisch
  in die Offenposition
- Aufbruchüberwachung je Fach / Alarmsammelmeldung
- Zwangsablauf vor Öffnen erst Fach schließen
- Sabotagekontakt Serviceklappe zur externen Aufschaltung
- Korpus RAL 7016 (anthrazitgrau) / Fach Edelstahl gebürstet
- Lfd.Nummerierung Zahl RAL 7035(grau) auf RAL 9005(schwarz)
- Mechanische Notentriegelung pro Modul, mit Sicherheitszylinder
  (symmetrischer Wendeschlüssel mit seitlichen Einschnitten, 6-stiftig,
t Sicherungskarte) gesichert
Abmessung Modul HxBxT = 794 x 218 x 305mm
Rückwand mit Verkabelung, Seitenverkleidung,
Abschlusselemente oben und unten, Abschlussprofil.
Menge: 5,000 St

**7.1.80 Fachmodul mit 5 Ausgabefächern**
5 Ausgabefächer mit jeweils HxBxT = 90 x 100 x 215mm
Depot mit kontrolliertem Einzelzugriff
- ständige Fachüberwachung per RFID
- pro Schlüssel /Objekt wird ein RFID-Identchip
  angebracht (Steckplatz im Fach)
- LED-Anzeige zum Fachinhalt (leer, richtiger Inhalt)
- Beim Einlegen eines falschen Schlüssel erfolgt ein
  optisches und akustisches Signal am System
- Türverrieglung über Magnetriegel
- Tür wird nach gültiger Identifikation entriegelt
- Aufbruchüberwachung je Fach / Alarmsammelmeldung
- Zwangsablauf vor Öffnen erst Fach schließen
- Sabotagekontakt Serviceklappe zur externen
  Aufschaltung
- Mechanische Notentriegelung der Fächer mit Zylinder
  gesichert
- Korpus RAL 7016 (anthrazitgrau) / Fach Edelstahl
  gebürstet
- Lfd.Nummerierung Zahl RAL 7035(grau) auf RAL
  9005(schwarz)
Abmessung Modul HxBxT = 794 x 218 x 305 mm
Rückwand mit Verkabelung, Seitenverkleidung,
Abschlusselemente oben und unten, Abschlussprofil.
Menge: 2,000 St

**7.1.90 Korpus lang 5er**
Korpus mit 5 Modulbreiten und 2 Modulhöhen
zum Einbau der Fachmodule in Funktionsmodulträger.
Menge: 1,000 St

*Hinweis: Identifikation/ Öffnung des Schlüsselverwaltungssystems*

**7.1.100 Identifikationsleser**
Identifikationsleser eingebaut in vorgenannten
Funtionsteileträger als Identmittel zur Öffnung der Fächer.
Leser nach ISO 14443a mit BSI Eignungsfeststellung
128 Bit AES Verschlüsselung und Authentifizierungsverfahren

vorgeschlagenes Produkt:

Hersteller:
'Cichon & Stollberg'

Typ:
'Cryptin'

oder gleichwertig

Hersteller:
'.........................................'
  (vom Bieter einzutragen)

Typ:
'................................................'
  (vom Bieter einzutragen)
Menge: 1,000 St

**7.1.110 Identmittel**
Identifikationsmittel als Schlüsselanhänger zur
berührungslosen Identifikation.
Der elektronische Schlüssel muss folgende
Leistungsmerkmale aufweisen:
- berührungslose Transpondertechnik
- keine Batterie erforderlich
- Schlüssel muß völlig wasserdicht und witterungsunempfindlich
  sein (IP 67)
- Codewechselverfahren nach Challenge & Response-Prinzip
- jeder Schlüssel muß herstellerseitig ein Unikat sein
- elektronische Sicherungskarte limitiert die Anzahl der
  berechtigten Schlüssel, d.h. Schlüssel, die nicht zur elektronischen
  Sicherungskarte gehören (Schließanlage) lassen sich am System
  nicht anmelden bzw. berechtigen.
- elektronische Sicherungskarte dokumentiert die Anzahl
  der berechtigten Schlüssel
- zusätzliche Schlüssel nur über Einsendung der
  elektronischen Sicherungskarte an den Hersteller
liefern und betriebsfertig montieren.

vorgeschlagenes Produkt:

Hersteller:
'Cichon & Stollberg'

Typ:
'Trans-IT'

oder gleichwertig

Hersteller:
'.........................................'
  (vom Bieter einzutragen)

Typ:
'................................................'
  (vom Bieter einzutragen)
Menge: 60,000 St

**7.1.120 Zusätzliche elektronische Sicherungskarte**
Zusätzliche elektronische Sicherungskarte limitiert und
dokumentiert die Anzahl der berechtigten Schlüssel,
liefern und übergeben.
Menge: 300,000 St

**7.1.130 Schlüsselring**
Flexibler Sicherheitsschlüsselring zur
manipulationsfreien
Verbindung, Durchmesser 30 mm, Edelstahl mit
Seriennummer auf der Plombe,
rot, nylonbeschichtet
stabil, flexibel, korrosionssicher
Durchmesser ca. 32 mm
zum Verpressen
Schlüsselring kann nur durch Zerstörung getrennt werden
liefern und übergeben.
Menge: 60,000 St

*Hinweis: Eingabe- und Übertragungstechnik*

**7.1.140 Server**
Server mit folgenden Mindestanforderungen:
- Windows Server 2008 / 2012 R2, 64 bit, 8 GB RAM,
  60 GB HDD, 4 Kerntechnologie, virtuell oder physisch
  (IPAdresse und Name benötigt)
- PHP-Version: PHP 5.6 (wird durch KEMAS installiert
  und konfiguriert auf Webanwendung KemasNET,
  Installation dazugehörige .dll)
- Applikationsserver: IIS 7 (wird durch AG installiert,
  Kemas konfiguriert auf Notwendigkeit für Webanwendung
  KemasNET benötigte Rollen und Features)
  bzw. Apache (nur wenn SSO nicht verwendet wird)
- Datenbank:
  o bevorzugt: MSSQL 2008 /2012, MySQL
  o auch möglich: ORACLE
  o für Einrichtung wird ein DB-Nutzer benötigt mit
  dbowner-Rechten (Übergabe DB-User und Passwort durch AG)
- Verbindungstyp Datenbank:
  o MSSQL: ODBC Treiber 32bit muss durch AG konfiguriert
  werden (mit SQL Server Authentifizierung),
  ebenso ist ein SQL Management Studio
  (Link für Download: https://www.microsoft.com/dede/
  download/details.aspx?id=42299) auf dem Installationsserver
  notwendig
  o ORACLE: OCI8 muss durch AG konfiguriert werden
- Webbrowser: IE 10/11 bevorzugt (ab 9 auch möglich),
  Javascript aktiviert
- SMTP-Server: für Verschicken von E-Mailbenachrichtigungen
  o Übergabe der IP-Adresse und / oder lokale Adresse,
  Port (25), falls Authentifizierung wird noch Nutzer und
  Passwort benötigt
  o Übergabe E-Mailadresse, von wo aus die E-Mails
  verschickt werden (Sammelaccount)
- Standardport Kommunikation Server - Terminals Port 80
- SSL (single sign on): Übergabe der Domäne
  (Nutzer müssen alle in einer Domäne sein)
Menge: 1,000 St

**7.1.150 Eingabe- und Bedienheinheit**
Eingabe- und Bedienheinheit
zur Parametrierung und Programmierung des Gesamtsystems
und der Schlüsselverwaltung incl. Einrichtung im
bestehendem Kundennetzwerk (IP-Adressvergabe).
Menge: 1,000 St

**7.1.160 Switch**
8-Port-Gigabit-PoE-Switch
Einfache Installationals echte Plug&Play Lösung,
unterstützt Jumbo Frames bis zu 9k, unterstützt Power
over Ethernet (PoE), Automatische
Geräteklasse-Erkennung,
Bietet Energy Efficient Ethernet durch IEEE-802.3az,
Einbausatz für 19 Zoll Rack beiliegend
Netzwerkanschlüsse: 8x Gigabit RJ-45 PoE-Plus + 2x
X-SFP Ports, 8x 10/100/1000 Base T/TX (RJ-45) + 2x 1000
Base T (SFP)
Übertragungsraten: 10Mbps: 14,880 Packets / Sek.
100Mbps: 148,800 Packets / Sek.
1000Mbps: 1,488,000 Packets / Sek.
Menge: 1,000 St

*Hinweis: Software zur Fernbedienung*
Software zur Fernbedienung sowie Erteilung von Freigaben und Sperrungen

**7.1.170 Grundsoftware zur Steuerung der Verwaltung**
Software zur Stammdatenverwaltung für Zugriff von mind.
3 Arbeitsplätzen unabhängig vom Client Betriebssystem
und der Server-Plattform,
Verwaltungssystem zur Überwachung und Administrierung
von vorgenannten Schlüsseldepots.
Geprüft nach BSI-Anforderungen und sicherer
Verschlüsselung der Software zum Datenaustausch müssen
nach AES (Advanced Encryption Standard) 128 bit
verschlüsselt erfolgen.
Browser-basierender Bedienoberfläche, somit bei Bedarf
von beliebiger Stelle über das LAN zu starten.
Erweiterung jeglicher Biometrie-Software,
Besucherverwaltung inkl. Layoutdruck
Mandantschaftsfähigkeit bidirektional:
- Personen (wahlfrei)
- Depotstellen (wahlfrei)
Möglichkeit der Übernahme von Personaldaten von einem
übergeordnetem System oder Zugriff auf Fremddaten
(Voll- od. Teildaten).
Bedienerführung:
- Stammdatenverwaltung inkl. Ausweisverwaltung,
  (bis 1000 Berechtigungen),
- Depotzuordnung pro Benutzer und Zeitraum,
  (Mehrfachdefinition möglich),
- Zusammenfassung von Nutzern zu berechtigungsbezogenen
  Benutzergruppen.
Berechtigungen:
- Erstellen von Depotplänen,
- Erstellen von Zeitplänen,
- umfangreiche Passwortverwaltung
Auswertungen:
- Status-Überwachung aller im System befindlichen Geräte,
- Protokolle ( Ereignisse, Fehler, Logbuch ),
- Chronologische Darstellung mit beliebigem Filter,
- Anzeige der nicht belegten Fächer,
- Darstellung der Fachbelegung (ok, leer, falscher Inhalt),
- Anzeige der Berechtigungen pro Depot,
- Anzeige der Berechtigungen pro Mitarbeiter,
- Anwesenheitsliste, Abwesenheitsliste,
Modulare Struktur:
- Pfortenbuch,
- Personenvisualisierung,
- Ausweiserstellung aus  Personalliste,
- Grafische Darstellung der Systeme,
- Fernfachöffnung über PC,
- 4-Augen-Prinzip, vielseitig konfigurierbar,
- automatische Datensicherung einstellbar.
Schnittstellen: OPC, UGM 2040 (MS 2020), xml, csv, Web-Service
komplett liefern und betriebsfertig installieren.
Menge: 1,000 St

**7.1.180 Freigabelizenz zur Bedienung der Windows-Rechner**
Menge: 1,000 St

**7.1.190 Lizenz Bedrohungsalarm**
Freischaltung der Eingabemöglichkeit von
Bedrohungsalarmen (stiller Alarm).
Menge: 1,000 St

**7.1.200 Lizenz zur Einbindung von Ausweis/Leser**
Softwarefreischaltung zur Einbindung von Lesern und
Identmittel zur zusätzlichen Absicherung und
Freischaltung der einzelnen Fächer.
Menge: 1,000 St

**7.1.210 Schnittstellensoftware OPC**
Bereitstellung Schnittstelle auf OPB-Basis zur
Anschaltung an übergeordnetes System MAP 5000 oder
UGM 2040.
Menge: 1,000 St

**7.1.220 Softwareschulung**
Einweisung in die Handhabung
Schulung zur Software
Schulung zur Software an bauseitigem Arbeitsplatz in
Verbindung mit der Installation
Schulungsunterlagen
Dauer ca. 3 h.
Menge: 1,000 St

**7.1.230 Lieferung, Installation und Inbetriebnahme**
Lieferung frei Haus und Montage am bauseits
vorverkabelten Montageort.
Installation der Depotanlage,
Elektrischer Anschluss,
Inbetriebnahme, Einrichtung und Test des Systems.
Einweisung in die Handhabung.
Menge: 1,000 St
